# Control acceso a ZF, Bouzas

- Propiedad del archivo: SOFT S.A.
- Formato: FIEBDC-3/2002
- Programa: Presto 8.8
- Fecha de los precios: 03/03/1997
- Divisa: EUR
- Código: 227_GARITA ZF
Importe: 90206.48

## 01 TRABAJOS PREVIOS y DEMOLICIONES (05/03/2020)
Importe: 3989.96

**01.01** PA Vaciado de obra (17/03/2023)
1 PA × 103.05 = 103.05
PA. Partida a justificar de ejecución de trabajos de vaciado de toda la obra o la superficie afectada según planos e indicaciones de la D.F., consistiendo los trabajos en retirada a vertedero de desperdicios, mobiliario, enseres y materiales existentes, carpintería exterior e interior, cerrajería, marcos, premarcos, guarniciones, recercados, vierteaguas, hojas, accesorios, herrajes, anclajes, vegetación y demás elementos que afecten a la consecución de los trabajos de obra, dejando la obra totalmente limpia. Realizado por medios manuales. Incluso p.p. de elminación de anclajes y fijaciones a la piedra, ejecución de catas para revisión de estructura e indentificación de la misma.
Incluido p.p. medios auxiliares necesarios, andamios, apeos, medios de apuntalamiento provisional si fuesen necesarios y elementos protectores de seguridad y salud y de elevación (incluido montaje y desmontaje, así como transporte).
Incluido p.p. de carga, transporte, y retirada de escombros a vertedero autorizado, gestión y canon de residuos según RD 105/2008, quedando la obra completamente limpia de escombro y residuos y en perfecto estado de limpieza para la continuación de los trabajos.
NOTA: Se tendrá especial cuidado con la interferencia de servicios o instalaciones que se puedan ver afectadas, realizándose para ello una comprobación previa de las instalaciones existentes, así como el seguimiento de las normas de seguridad en los derribos.

| Código | Ud | Descripción | Rendimiento | Precio | Importe |
|---|---|---|---|---|---|
| MO020 | h | Oficial 1ª construcción. (mano de obra; 13/10/2023) | 2.5 | 21.41 | 53.53 |
| MO113 | h | Peón ordinario construcción. (mano de obra; 13/10/2023) | 2.5 | 19 | 47.50 |
| %2 MA | % | Medios auxiliares (2% s/total) (17/03/2023) | 2 % | 101.03 | 2.02 |
|  |  | Total |  |  | 103.05 |

**01.02** PA Demolición completa de edificación i/cimentación (17/03/2023)
1 PA × 2919.24 = 2919.24
PA. Partida a justificar de demolición completa, elemento a elemento, con medios manuales y mecánicos de edificio de 26 m² de superficie total, y carga mecánica sobre camión o contenedor, aislado, compuesto por 1 planta sobre rasante con una altura edificada. El edificio presenta una estructura de hormigón y su estado de conservación es bueno, a la vista de los estudios previos realizados.
Incluso p.p. de demolición de cimentación de hormigón armado, con medios mecánicos, y carga sobre camión o contenedor.
Normativa de aplicación:
- PG-3. Pliego de prescripciones técnicas generales para obras de carreteras y puentes de la Dirección General de Carreteras.
- NTE-ADD. Acondicionamiento del terreno. Desmontes: Demoliciones.
Se verificará que en el interior del edificio a demoler no hay almacenados ni mobiliario utilizable ni materiales combustibles, explosivos o peligrosos; y que se ha procedido a su desratización o desinfección en caso de que fuese necesario. Deberán haberse concluido todas aquellas actuaciones previas previstas en el Proyecto de Derribo correspondiente: medidas de seguridad, anulación y neutralización por parte de las compañías suministradoras de las acometidas de instalaciones, trabajos de campo y ensayos, apeo y apuntalamientos de las edificaciones colindantes o medianeras, en caso de que las hubiere. Se habrán tomado las medidas de protección indicadas en el correspondiente Estudio de Seguridad y Salud, tanto en relación con los operarios encargados de la demolición como con terceras personas, viales, elementos públicos o edificios colindantes. Se dispondrá en obra de los medios necesarios para evitar la formación de polvo durante los trabajos de demolición del edificio y, si éste está constituido por una estructura de madera o por abundantes materiales combustibles, de los sistemas de extinción de incendios adecuados.
Se suspenderán los trabajos cuando llueva, nieve o la velocidad del viento sea superior a 60 km/h.
Antes de iniciar los trabajos, el contratista habrá recibido por escrito la aprobación, por parte del director de la ejecución de la obra, de su programa de trabajo, conforme al Proyecto de Derribo.
Fases de ejecución: demolición elemento a elemento del edificio, con el apuntalamiento provisional que sea necesario. Fragmentación de los escombros en piezas manejables. Limpieza final del solar. Retirada y acopio de escombros. Limpieza de los restos de obra. Carga mecánica de escombros sobre camión o contenedor.
Condiciones de terminación: La superficie del solar quedará limpia, impidiéndose la acumulación de agua de lluvia..
Se presentará el desglose cotizado de los trabajos realizados para su aprobación por parte de la D.F.
Incluido p.p. medios auxiliares necesarios, andamios, apeos, medios de apuntalamiento provisional si fuesen necesarios y elementos protectores de seguridad y salud y de elevación (incluido montaje y desmontaje, así como transporte).
Incluido p.p. de carga, transporte, y retirada de escombros a vertedero autorizado, gestión y canon de residuos según RD 105/2008, quedando la obra completamente limpia de escombro y residuos y en perfecto estado de limpieza para la continuación de los trabajos.
NOTA: Se tendrá especial cuidado con la interferencia de servicios o instalaciones que se puedan ver afectadas, realizándose para ello una comprobación previa de las instalaciones existentes, así como el seguimiento de las normas de seguridad en los derribos.

| Código | Ud | Descripción | Rendimiento | Precio | Importe |
|---|---|---|---|---|---|
| DEMOLICION | PA | Demolición completa de edificación (mano de obra; 31/05/2023) | 1 | 2862 | 2862.00 |
| %2 MA | % | Medios auxiliares (2% s/total) | 2 % | 2862.00 | 57.24 |
|  |  | Total |  |  | 2919.24 |

**01.03** m² Demolición de acera (05/03/2020)
32.5 m² × 17.06 = 554.45
m². Demolición de acera existente formada por losetas prefabricadas de hormigón sobre solera de hormigón armado de hasta 20 cm de espesor, con martillo neumático y equipo de oxicorte, sin deteriorar instalaciones ni elementos constructivos contiguos. Incluso p.p. de fragmentación de los escombros en piezas manejables, corte de las armaduras, limpieza de los restos de obra, retirada y carga manual de escombros sobre camión o contenedor. Con p.p. de medios auxiliares. Incluso p.p. de demolición de bordillo perimetral.
Incluido p.p. medios auxiliares necesarios, andamios, apeos, medios de apuntalamiento provisional si fuesen necesarios y elementos protectores de seguridad y salud y de elevación (incluido montaje y desmontaje, así como transporte).
Incluido p.p. de carga, transporte, y retirada de escombros a vertedero autorizado, gestión y canon de residuos según RD 105/2008, quedando la obra completamente limpia de escombro y residuos y en perfecto estado de limpieza para la continuación de los trabajos.

| Código | Ud | Descripción | Rendimiento | Precio | Importe |
|---|---|---|---|---|---|
| MO112 | h | Peón especializado construcción. (mano de obra; 13/10/2023) | 0.2 | 19 | 3.80 |
| mq01exn050c | h | Retroexcavadora sobre neumáticos 85 kW c/martillo rompedor (maquinaria; 11/05/2023) | 0.2 | 40.9 | 8.18 |
| mq01ret010 | h | Miniretrocargadora sobre neumáticos 15 kW (maquinaria; 20/04/2023) | 0.077 | 46.76 | 3.60 |
| mq05mai030 | h | Martillo neumático. (maquinaria; 29/05/2023) | 0.155 | 3.95 | 0.61 |
| mq05pdm010 | h | Compresor portátil eléctrico 2 m³/min. (maquinaria; 05/03/2020) | 0.078 | 2.45 | 0.19 |
| mq08sol010 | h | Equipo de oxicorte, con acetileno como combustible y oxígeno com (maquinaria; 05/03/2020) | 0.06 | 5.84 | 0.35 |
| %2 MA | % | Medios auxiliares (2% s/total) | 2 % | 16.73 | 0.33 |
|  |  | Total |  |  | 17.06 |

| Medición | Uds. | Largo | Parcial |
|---|---|---|---|
|  | 1 | 45 | 45.00 |
|  | -1 | 12.5 | -12.50 |
| Total |  |  | 32.5 |

**01.04** m Corte de pavimento de aglomerado asfáltico (17/03/2023)
34 m × 6.44 = 218.96
m. Corte de pavimento de aglomerado asfáltico, mediante máquina cortadora de pavimento, sin deteriorar instalaciones ni elementos constructivos contiguos. Incluso p.p. de fragmentación de los escombros en piezas manejables, corte de las armaduras, limpieza de los restos de obra, retirada y carga manual de escombros sobre camión o contenedor. Con p.p. de medios auxiliares.
Incluido p.p. medios auxiliares necesarios, andamios, apeos, medios de apuntalamiento provisional si fuesen necesarios y elementos protectores de seguridad y salud y de elevación (incluido montaje y desmontaje, así como transporte).
Incluido p.p. de carga, transporte, y retirada de escombros a vertedero autorizado, gestión y canon de residuos según RD 105/2008, quedando la obra completamente limpia de escombro y residuos y en perfecto estado de limpieza para la continuación de los trabajos.

| Código | Ud | Descripción | Rendimiento | Precio | Importe |
|---|---|---|---|---|---|
| MO077 | h | Ayudante construcción. (mano de obra; 06/06/2023) | 0.16 | 19.15 | 3.06 |
| MQ11EQC010 | h | Cortadora pavimento c/arranque, desplazamiento y regulación disc (maquinaria; 31/05/2023) | 0.16 | 20.34 | 3.25 |
| %2 MA | % | Medios auxiliares (2% s/total) | 2 % | 6.31 | 0.13 |
|  |  | Total |  |  | 6.44 |

**01.05** m² Demolición de pavimento de aglomerado asfáltico (05/03/2020)
34.2 m² × 5.68 = 194.26
m². Demolición de pavimento de aglomerado asfáltico en calzada, mediante retroexcavadora con martillo rompedor, sin deteriorar instalaciones ni elementos constructivos contiguos. Incluso p.p. de fragmentación de los escombros en piezas manejables, corte de las armaduras, limpieza de los restos de obra, retirada y carga manual de escombros sobre camión o contenedor. Con p.p. de medios auxiliares. Incluso p.p. de demolición de bordillo perimetral.
Incluido p.p. medios auxiliares necesarios, andamios, apeos, medios de apuntalamiento provisional si fuesen necesarios y elementos protectores de seguridad y salud y de elevación (incluido montaje y desmontaje, así como transporte).
Incluido p.p. de carga, transporte, y retirada de escombros a vertedero autorizado, gestión y canon de residuos según RD 105/2008, quedando la obra completamente limpia de escombro y residuos y en perfecto estado de limpieza para la continuación de los trabajos.

| Código | Ud | Descripción | Rendimiento | Precio | Importe |
|---|---|---|---|---|---|
| MO112 | h | Peón especializado construcción. | 0.1 | 19 | 1.90 |
| mq01exn050c | h | Retroexcavadora sobre neumáticos 85 kW c/martillo rompedor | 0.05 | 40.9 | 2.05 |
| mq01ret010 | h | Miniretrocargadora sobre neumáticos 15 kW | 0.01 | 46.76 | 0.47 |
| mq05mai030 | h | Martillo neumático. | 0.155 | 3.95 | 0.61 |
| mq05pdm010 | h | Compresor portátil eléctrico 2 m³/min. | 0.078 | 2.45 | 0.19 |
| mq08sol010 | h | Equipo de oxicorte, con acetileno como combustible y oxígeno com | 0.06 | 5.84 | 0.35 |
| %2 MA | % | Medios auxiliares (2% s/total) | 2 % | 5.57 | 0.11 |
|  |  | Total |  |  | 5.68 |

| Medición | Uds. | Largo | Parcial |
|---|---|---|---|
|  | 1 | 79 | 79.00 |
|  | -1 | 44.8 | -44.80 |
| Total |  |  | 34.2 |

## 02 MOVIMIENTOS DE TIERRA y NIVELACIÓN
Importe: 163.35

**02.01** m³ Excavación a cielo abierto c/medios mecánicos
26.71 m³ × 3.22 = 86.01
m³. Excavación a cielo abierto, para todo tipo de suelos, con medios mecánicos, y carga a camión. El precio incluye la formación de la rampa provisional para acceso de la maquinaria al fondo de la excavación y su posterior retirada. Incluso p.p. de ayuda manual en las zonas de difícil acceso, limpieza y extracción de restos a los bordes y carga sobre transporte, apoyo de martillo rompedor, toda maquinaria necesaria para la excavación del terreno, entibación, agotamiento y canalizacion de aguas fuera de cimentación, perfilado a mano de paramentos verticales, rellenos donde sea necesario, replanteo de solar, rampas, pasarelas, afilado de paredes y fondo de vaciado. Con p.p. de medios auxiliares. Se separará la capa de tierra vegetal y se acopiará en obra para posterior reutilización.
Ejecutado según CTE. DB-SE-C Seguridad estructural: Cimientos y NTE-ADV. Acondicionamiento del terreno. Desmontes: Vaciados.
Se comprobará la posible existencia de servidumbres, elementos enterrados, redes de servicio o cualquier tipo de instalaciones que puedan resultar afectadas por las obras a iniciar. Se dispondrá de la información topográfica y geotécnica necesaria, recogida en el correspondiente estudio geotécnico del terreno realizado por un laboratorio acreditado en el área técnica correspondiente, y que incluirá, entre otros datos: plano altimétrico de la zona, cota del nivel freático y tipo de terreno que se va a excavar a efecto de su trabajabilidad. Se dispondrán puntos fijos de referencia en lugares que puedan verse afectados por el vaciado, a los cuales se referirán todas las lecturas de cotas de nivel y desplazamientos horizontales y verticales de los puntos del terreno. Se comprobará el estado de conservación de los edificios medianeros y de las construcciones próximas que puedan verse afectadas por el vaciado.
Si existieran instalaciones en servicio que pudieran verse afectadas por los trabajos a realizar, el contratista solicitará de las correspondientes compañías suministradoras su situación y, en su caso, la solución a adoptar, así como las distancias de seguridad a tendidos aéreos de conducción de energía eléctrica. Notificará al director de la ejecución de la obra, con la antelación suficiente, el comienzo de las excavaciones.
Replanteo general y fijación de los puntos y niveles de referencia. Colocación de las camillas en las esquinas y extremos de las alineaciones. Excavación en sucesivas franjas horizontales y extracción de tierras. Refinado de fondos y laterales a mano, con extracción de las tierras. Carga a camión de los materiales excavados.
La excavación quedará limpia y a los niveles previstos, cumpliéndose las exigencias de estabilidad de los cortes de tierras, taludes y edificaciones próximas.
Conservación y mantenimiento: Las excavaciones quedarán protegidas frente a filtraciones y acciones de erosión o desmoronamiento por parte de las aguas de escorrentía. Se tomarán las medidas oportunas para asegurar que las características geométricas permanecen inamovibles.
Criterio de medición: Se medirá el volumen teórico ejecutado según especificaciones de Proyecto, sin incluir los incrementos por excesos de excavación no autorizados, ni el relleno necesario para reconstruir la sección teórica por defectos imputables al Contratista. Se medirá la excavación una vez realizada y antes de que sobre ella se efectúe ningún tipo de relleno. Si el Contratista cerrase la excavación antes de conformada la medición, se entenderá que se aviene a lo que unilateralmente determine el director de la ejecución de la obra. Incluso p.p. de medición por topógrafo antes de iniciarse los trabajos de excavación y una vez finalizados.
Incluido p.p. medios auxiliares necesarios, andamios, apeos, medios de apuntalamiento provisional si fuesen necesarios y elementos protectores de seguridad y salud y de elevación (incluido montaje y desmontaje, así como transporte).
Incluido p.p. de carga, transporte, y retirada de escombros a vertedero autorizado, gestión y canon de residuos según RD 105/2008, quedando la obra completamente limpia de escombro y residuos y en perfecto estado de limpieza para la continuación de los trabajos.

| Código | Ud | Descripción | Rendimiento | Precio | Importe |
|---|---|---|---|---|---|
| MO113 | h | Peón ordinario construcción. | 0.02 | 19 | 0.38 |
| MQ01RET020B | h | Retrocargadora sobre neumáticos, de 70 kW. (maquinaria; 29/05/2023) | 0.076 | 35.36 | 2.69 |
| %2 MA | % | Medios auxiliares (2% s/total) | 2 % | 3.07 | 0.06 |
| %3 CI | % | Costes indirectos (3% s/total) | 3 % | 3.13 | 0.09 |
|  |  | Total |  |  | 3.22 |

| Medición | Uds. | Largo | Ancho | Alto | Parcial |
|---|---|---|---|---|---|
|  | 1 | 13.2 | 7 | 0.25 | 23.10 |
|  | 1 | 4.9 | 4.1 | 0.1 | 2.01 |
|  | 2 | 2 | 2 | 0.2 | 1.60 |
| Total |  |  |  |  | 26.71 |

**02.02** m² Encachado en caja para base de nivelación
7.9 m² × 9.79 = 77.34
m². Encachado en caja para base de solera de 15 cm de espesor, mediante relleno y extendido en tongadas de espesor no superior a 20 cm de gravas procedentes de cantera granítica de 40/70 mm; y posterior compactación mediante equipo manual con bandeja vibrante, sobre la explanada homogénea y nivelada.
Incluido p.p. medios auxiliares necesarios, andamios, apeos, medios de apuntalamiento provisional si fuesen necesarios y elementos protectores de seguridad y salud y de elevación (incluido montaje y desmontaje, así como transporte).
Incluido p.p. de carga, transporte, y retirada de escombros a vertedero autorizado, gestión y canon de residuos según RD 105/2008, quedando la obra completamente limpia de escombro y residuos y en perfecto estado de limpieza para la continuación de los trabajos.

| Código | Ud | Descripción | Rendimiento | Precio | Importe |
|---|---|---|---|---|---|
| MT01ARE010B | m³ | Grava de cantera (granítica) 40-70mm diám. (material; 13/10/2023) | 0.165 | 21.92 | 3.62 |
| MQ01PAN010A | h | Pala cargadora sobre neum. 120kW/1,9 m³ (maquinaria; 13/10/2023) | 0.011 | 45.06 | 0.50 |
| MQ02ROD010D | h | Bandeja vibrante 300kg, ancho 70cm reversible (maquinaria; 13/10/2023) | 0.011 | 7.16 | 0.08 |
| MQ02CIA020J | h | Camión cisterna de 8 m³ de capacidad. (maquinaria; 13/10/2023) | 0.011 | 118.9 | 1.31 |
| MO113 | h | Peón ordinario construcción. | 0.2 | 19 | 3.80 |
| %2 MA | % | Medios auxiliares (2% s/total) | 2 % | 9.31 | 0.19 |
| %3 CI | % | Costes indirectos (3% s/total) | 3 % | 9.50 | 0.29 |
|  |  | Total |  |  | 9.79 |

| Medición | Uds. | Largo | Alto | Parcial |
|---|---|---|---|---|
|  | 1 | 79 | 0.1 | 7.90 |
| Total |  |  |  | 7.9 |

## 03 CIMENTACIÓN
Importe: 9761.29

**03.01** m³ Hormigón de limpieza HL-150/B/25 c/bomba
7.9 m³ × 10.23 = 80.82
m³. Formación de capa de hormigón de limpieza mediante el vertido con cubilote de hormigón HL-150/B/25, fabricado en central y vertido con bomba en el fondo de la excavación previamente realizada.
Elaborado, transportado y puesto en obra según la Instrucción CE y DB-SE.
Incluye: el transporte y movimiento vertical y horizontal de los materiales en obra, incluso carga y descarga de los camiones, replanteo, colocación de toques y/o formación de maestra, vertido del hormigón con bombas en caso necesario, achique de agua y entibaciones en caso necesario, extendido y vibrado del hormigón, curado mediante riego que no produzca deslavado y p.p. de medios auxiliares. Totalmente terminado.
Incluido p.p. medios auxiliares necesarios, andamios, apeos, medios de apuntalamiento provisional si fuesen necesarios y elementos protectores de seguridad y salud y de elevación (incluido montaje y desmontaje, así como transporte).
Incluido p.p. de carga, transporte, y retirada de escombros a vertedero autorizado, gestión y canon de residuos según RD 105/2008, quedando la obra completamente limpia de escombro y residuos y en perfecto estado de limpieza para la continuación de los trabajos.

| Código | Ud | Descripción | Rendimiento | Precio | Importe |
|---|---|---|---|---|---|
| MO045 | h | Oficial 1ª estructurista. (mano de obra; 13/10/2023) | 0.006 | 21.41 | 0.13 |
| MO092 | h | Ayudante estructurista. (mano de obra; 13/10/2023) | 0.02 | 19.15 | 0.38 |
| MT10HMF011FB | m³ | Hormigón limpieza HL-150/B/25 (material; 13/10/2023) | 0.105 | 77 | 8.09 |
| MQ06BHE010 | h | Camión bomba para bombeo de hormigón. (maquinaria; 13/10/2023) | 0.006 | 190.4 | 1.14 |
| %2 MA | % | Medios auxiliares (2% s/total) | 2 % | 9.74 | 0.19 |
| %3 CI | % | Costes indirectos (3% s/total) | 3 % | 9.93 | 0.30 |
|  |  | Total |  |  | 10.23 |

| Medición | Uds. | Largo | Alto | Parcial |
|---|---|---|---|---|
|  | 1 | 79 | 0.1 | 7.90 |
| Total |  |  |  | 7.9 |

**03.02** m³ Zapatas aisladas HA-30/B/20/XS1
5.6 m³ × 205.67 = 1151.75
m³. Formación de cimentación mediante zapatas aisladas de hormigón armado tipo HA-30/B/20/XS1 fabricado en central y vertido con bomba en caso necesario en excavación previa, con encofrado parcial o total si fuese necesario y cuantía según documentación gráfica de proyecto, acero B-500-S UNE 36068, sello AENOR, elaborado, transportado y puesto en obra según CE y DB-SE.
Incluye: el transporte y movimientos de los materiales en obra, incluso carga y descarga de los camiones, encofrado si fuese necesario, colocación de la armadura, incluido arranque de muros, pilares, etc, con separadores homologados, vertido y extendido del hormigón, achique de agua, apuntalamientos y entibaciones, vibrado del hormigón, coronación y enrase de cimientos, desencofrado, curado del hormigón y regado del mismo en caso necesario, sin producir deslavado. Incluso p.p. de protección y señalización de las armaduras salientes de espera, pasatubos de PVC de alta presión y limpieza final de la base del soporte. Totalmente terminado.
Incluido p.p. medios auxiliares necesarios, andamios, apeos, medios de apuntalamiento provisional si fuesen necesarios y elementos protectores de seguridad y salud y de elevación (incluido montaje y desmontaje, así como transporte).
Incluido p.p. de carga, transporte, y retirada de escombros a vertedero autorizado, gestión y canon de residuos según RD 105/2008, quedando la obra completamente limpia de escombro y residuos y en perfecto estado de limpieza para la continuación de los trabajos.

| Código | Ud | Descripción | Rendimiento | Precio | Importe |
|---|---|---|---|---|---|
| MO043 | h | Oficial 1ª ferrallista. (mano de obra; 13/10/2023) | 0.08 | 21.41 | 1.71 |
| MO090 | h | Ayudante ferrallista. (mano de obra; 13/10/2023) | 0.12 | 19.15 | 2.30 |
| MO045 | h | Oficial 1ª estructurista. | 0.05 | 21.41 | 1.07 |
| MO092 | h | Ayudante estructurista. | 0.3 | 19.15 | 5.75 |
| HA30B20XS1 | m³ | Hormigón HA-30/B/20/XS1 central (material; 13/10/2023) | 1.05 | 107.6 | 112.98 |
| MT07ACO010CC | kg | Acero en barras corrugadas, UNE-EN 10080 B-500-S (material; 13/10/2023) | 50 | 1.22 | 61.00 |
| MT08VAR050 | kg | Alambre galvanizado atar 1,30mm diámetro (material; 13/10/2023) | 0.2 | 1.5 | 0.30 |
| MT11VAR300 | m | Tubo PVC liso, varios diámetros (material; 13/10/2023) | 0.02 | 6.5 | 0.13 |
| MQMMH10BB | h | Vibrador gasolina aguja ø20-80 12000rpm. (maquinaria; 07/02/2020) | 0.055 | 0.89 | 0.05 |
| MQ06BHE010 | h | Camión bomba para bombeo de hormigón. | 0.055 | 190.4 | 10.47 |
| %2 MA | % | Medios auxiliares (2% s/total) | 2 % | 195.76 | 3.92 |
| %3 CI | % | Costes indirectos (3% s/total) | 3 % | 199.68 | 5.99 |
|  |  | Total |  |  | 205.67 |

| Medición | Uds. | Largo | Ancho | Alto | Parcial |
|---|---|---|---|---|---|
|  | 2 | 2 | 2 | 0.7 | 5.60 |
| Total |  |  |  |  | 5.6 |

**03.03** m³ Losa de cimentación HA-30/B/20/XS1
25.01 m³ × 292.12 = 7305.92
m³. Formación de losa de cimentación de hormigón armado tipo HA-30/B/20/XS1 fabricado en central y vertido con bomba en caso necesario en excavación previa, con encofrado parcial o total si fuese necesario y cuantía según documentación gráfica de proyecto, acero B 500 S UNE 36068, sello AENOR, elaborado, transportado y puesto en obra según CE y DB-SE.
Incluye: el transporte y movimientos de los materiales en obra, incluso carga y descarga de los camiones, encofrado si fuese necesario, colocación de la armadura, incluido arranque de muros, pilares, etc, con separadores homologados, vertido y extendido del hormigón, achique de agua, apuntalamientos y entibaciones, vibrado del hormigón, coronación y enrase de cimientos, desencofrado, curado del hormigón y regado del mismo en caso necesario, sin producir deslavado. Incluso p.p. de protección y señalización de las armaduras salientes de espera, pasatubos de PVC de alta presión y limpieza final de la base del soporte. Totalmente terminado.
NOTA: La estructura se aditivará con un producto superfluidificante de alto rendimiento, exento de cloruros, tipo Sikament FT 300 o análogo.
Incluido p.p. medios auxiliares necesarios, andamios, apeos, medios de apuntalamiento provisional si fuesen necesarios y elementos protectores de seguridad y salud y de elevación (incluido montaje y desmontaje, así como transporte).
Incluido p.p. de carga, transporte, y retirada de escombros a vertedero autorizado, gestión y canon de residuos según RD 105/2008, quedando la obra completamente limpia de escombro y residuos y en perfecto estado de limpieza para la continuación de los trabajos.

| Código | Ud | Descripción | Rendimiento | Precio | Importe |
|---|---|---|---|---|---|
| MO043 | h | Oficial 1ª ferrallista. | 0.557 | 21.41 | 11.93 |
| MO090 | h | Ayudante ferrallista. | 0.835 | 19.15 | 15.99 |
| MO020 | h | Oficial 1ª construcción. | 0.01 | 21.41 | 0.21 |
| MO113 | h | Peón ordinario construcción. | 0.01 | 19 | 0.19 |
| MO045 | h | Oficial 1ª estructurista. | 0.009 | 21.41 | 0.19 |
| MO092 | h | Ayudante estructurista. | 0.12 | 19.15 | 2.30 |
| HA30B20XS1 | m³ | Hormigón HA-30/B/20/XS1 central | 1.05 | 107.6 | 112.98 |
| MT07ACO010CC | kg | Acero en barras corrugadas, UNE-EN 10080 B-500-S | 86.7 | 1.22 | 105.77 |
| MT08VAR050 | kg | Alambre galvanizado atar 1,30mm diámetro | 0.435 | 1.5 | 0.65 |
| CSL020 | m² | Encofrado para losa de cimentación (material; 13/10/2023) | 0.45 | 18.66 | 8.40 |
| MMEW.1cd | ud | Separador PVC pieza pinza rec 30mm (material; 13/10/2023) | 5 | 0.15 | 0.75 |
| MT09BNC010B | kg | Mortero endurecedor CT-C60-F10-A6 s/UNE-ENE13813 (material; 13/10/2023) | 5 | 0.61 | 3.05 |
| MT08CUR020A | l | Agente filmógeno para curado de hormigón (material; 05/05/2023) | 0.15 | 1.56 | 0.23 |
| MQ06VIB020 | h | Regla vibrante 3m (maquinaria; 13/10/2023) | 0.333 | 5.23 | 1.74 |
| MQ06FRA010 | h | Fratasadora mecánica hormigón (maquinaria; 13/10/2023) | 0.275 | 5.68 | 1.56 |
| MQ06PUL010 | h | Pulverizador accionamiento mecánico (maquinaria; 13/10/2023) | 0.1 | 33.6 | 3.36 |
| MQMMH10BB | h | Vibrador gasolina aguja ø20-80 12000rpm. | 0.418 | 0.89 | 0.37 |
| MQ06BHE010 | h | Camión bomba para bombeo de hormigón. | 0.044 | 190.4 | 8.38 |
| %2 MA | % | Medios auxiliares (2% s/total) | 2 % | 278.05 | 5.56 |
| %3 CI | % | Costes indirectos (3% s/total) | 3 % | 283.61 | 8.51 |
|  |  | Total |  |  | 292.12 |

| Medición | Uds. | Largo | Ancho | Alto | Parcial |
|---|---|---|---|---|---|
|  | 2 | 11.46 |  | 0.35 | 8.02 |
|  | 4 | 4.75 |  | 0.35 | 6.65 |
|  | 2 | 1.2 | 1.2 | 0.15 | 0.43 |
|  | 2 | 4.26 | 1.66 | 0.35 | 4.95 |
|  | 1 | 4.26 | 3.48 | 0.3 | 4.45 |
|  | 1 | 5.07 |  | 0.1 | 0.51 |
| Total |  |  |  |  | 25.01 |

**03.04** m² Barrera de anti-radón
24.95 m² × 49.01 = 1222.80
m². Suministro y colocación de barrera de protección frente al radón sobre soporte nivelado, con lámina de betún modificado con elastómero SBS, LBM(SBS)-40-FP, Polydan Radón 180-40 P Elast "DANOSA" o equivalente, con armadura de fieltro de poliéster reforzado y estabilizado de 180 g/m², de superficie no protegida, y coeficiente de difusión frente al gas radón 2,4x10-12 m²/s, no adherida.
Colocación en obra: con solapes, en la cara superior del forjado, y protección con una capa antipunzonante formada por geotextil de polipropileno-polietileno, Danofelt PP 125 "DANOSA" o equivalente, (125 g/m²) y mortero de cemento, industrial, M-5, de 2 cm de espesor, acabado fratasado. Exhalación de radón prevista a través de la barrera de protección: 0,001 Bq/m²·h. Incluso banda de refuerzo de lámina de betún modificado con elastómero SBS, LBM(SBS)-30-FP, E 30 P Elast "DANOSA" o equivalente, para la resolución del perímetro.
Las superficies estarán limpias, secas y libres de impurezas. Con p.p. de zócalo de unión con paramentos verticales mediante la ejecución de medias cañas con mortero así como en el encuentro de elementos verticlaes como pilares de hormigón o metálicos o bajantes ejecutando una "pata de elefante" para la correcta colocación de la lámina, 20cm por encima del terreno, de tapado de arquetas, acometidas de tubos y demás elementos. Lista para verter sobre ella la capa superior. Medida la superficie en planta y alzados de zona impermeabilizada incluida la parte proporcional de solapes y remates de 20cm.
Barrera radón tipo lámina según artículo 3.1.1.2 del CTE HS6
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.816 | 21.41 | 17.47 |
| MO113 | h | Peón ordinario construcción. | 0.408 | 19 | 7.75 |
| MO029 | h | Oficial 1ª aplicador láminas impermeabilizantes (mano de obra; 13/10/2023) | 0.132 | 21.41 | 2.83 |
| MO067 | h | Ayundante aplicador láminas impermeabilizantes (mano de obra; 13/10/2023) | 0.241 | 19.15 | 4.62 |
| MT14GSN010JA | m² | Geotextil no tejido sintético, termosoldado, PP (material; 13/10/2023) | 2.2 | 1.21 | 2.66 |
| MT14LDN010BI | m² | Lámina bituminosa Polydan Radon 180-40 P Elast (material; 13/10/2023) | 1.1 | 7.53 | 8.28 |
| MT14LDN100D | m | Banda refuerzo bituminosa 32cm ancho (material; 13/10/2023) | 0.5 | 2.17 | 1.09 |
| MT08AAA010A | m³ | Agua (material; 13/10/2023) | 0.007 | 1.5 | 0.01 |
| MT09MIF010CA | t | Mortero industrial cemento M-5 en sacos (material; 13/10/2023) | 0.038 | 51.01 | 1.94 |
| %2 MA | % | Medios auxiliares (2% s/total) | 2 % | 46.65 | 0.93 |
| %3 CI | % | Costes indirectos (3% s/total) | 3 % | 47.58 | 1.43 |
|  |  | Total |  |  | 49.01 |

| Medición | Uds. | Largo | Ancho | Parcial |
|---|---|---|---|---|
|  | 1 | 4.3 | 3.5 | 15.05 |
|  | 1 | 18 | 0.55 | 9.90 |
| Total |  |  |  | 24.95 |

## 04 RED DE SANEAMIENTO HORIZONTAL
Importe: 3065.01

**04.01** ud Pozo registro, 1,00 m diámetro interior, 1,6 m altura
2 ud × 836.28 = 1672.56
Formación de pozo de registro de fábrica de ladrillo cerámico macizo de 1 pie de espesor, de 1,00 m de diámetro interior y de 1,6 m de altura útil interior, formado por: solera de 25 cm de espesor de hormigón armado HA-30/B/20/IIb+Qb ligeramente armada con malla electrosoldada ME 20x20 Ø 8-8 B 500 T 6x2,20 UNE-EN 10080; pozo cilíndrico y cono asimétrico en coronación de 0,50 m de altura, construidos ambos con fábrica de ladrillo cerámico macizo de 25x12x5 cm, recibido con mortero de cemento, industrial, M-5, de 1 cm de espesor, enfoscado y bruñido por el interior con mortero de cemento, industrial, con aditivo hidrófugo, M-15 formando aristas y esquinas a media caña y losa alrededor de la boca del cono de 150x150 cm y 20 cm de espesor de hormigón en masa HM-30/B/20/I+Qb; con cierre de tapa circular con bloqueo y marco de fundición clase D-400 según UNE-EN 124, instalado en calzadas de calles, incluyendo las peatonales, o zonas de aparcamiento para todo tipo de vehículos. Incluso hormigón en masa HM-30/B/20/I+Qb para formación de canal en el fondo del pozo y del brocal asimétrico en la coronación del pozo y mortero para sellado de juntas.
Incluye: Replanteo. Colocación de la malla electrosoldada. Vertido y compactación del hormigón en formación de solera. Formación de muro de fábrica. Enfoscado y bruñido por el interior con mortero de cemento, redondeando ángulos. Formación del canal en el fondo del pozo. Conexionado de los colectores al pozo. Sellado de juntas. Colocación de los pates. Vertido y compactación del hormigón para formación de la losa alrededor de la boca del cono. Colocación de marco, tapa de registro y accesorios. Comprobación de su correcto funcionamiento. Realización de pruebas de servicio.
Criterio de medición de proyecto: Número de unidades previstas, según documentación gráfica de Proyecto.
Criterio de medición de obra: Se medirá el número de unidades realmente ejecutadas según especificaciones de Proyecto.
Criterio de valoración económica: El precio no incluye la excavación ni el relleno del trasdós.

| Código | Ud | Descripción | Rendimiento | Precio | Importe |
|---|---|---|---|---|---|
| mt10haf010psc | m³ | Hormigón HA-30/B/20/XS1+XA2, fabricado central, c/cemento SR. (material; 29/05/2023) | 0.675 | 98.79 | 66.68 |
| mt07ame010n | m² | Malla electrosoldada ME 20x20 Ø 8-8 B 500 T 6x2,20 UNE-EN 10080. (material; 29/05/2023) | 2.25 | 3.12 | 7.02 |
| mt10hmf010kn | m³ | Hormigón HM-30/B/20/XC1+XA2, fabricado central, c/cemento SR. (material; 29/05/2023) | 0.466 | 94.33 | 43.96 |
| mt04lma010b | ud | Ladrillo cerámico macizo de elaboración mecánica para revestir (material; 29/05/2023) | 650 | 0.22 | 143.00 |
| MT08AAA010A | m³ | Agua | 0.211 | 1.5 | 0.32 |
| mt09mif010ca | t | Mortero industrial para albañilería, de cemento, color gris (material; 29/05/2023) | 0.978 | 31.11 | 30.43 |
| mt09mif010la | t | Mortero industrial para albañilería, de cemento, color gris (material; 29/05/2023) | 0.189 | 38.39 | 7.26 |
| mt46tpr010q | ud | Tapa circular con bloqueo mediante tres pestañas y marco fundic. (material; 29/05/2023) | 1 | 82 | 82.00 |
| mt46phm050 | ud | Pate de polipropileno conformado en U, para pozo, de 330x160 mm (material; 29/05/2023) | 4 | 4.49 | 17.96 |
| AU00AUH040 |  | Vibrador de hormigón, eléctrico. (maquinaria; 29/05/2023) | 1 | 0 | 0.00 |
| MO041 | h | Oficial 1ª construcción de obra civil. (mano de obra; 13/10/2023) | 10.86 | 21.41 | 232.51 |
| MO087 | h | Ayudante construcción de obra civil. (mano de obra; 06/06/2023) | 8.609 | 19.15 | 164.86 |
| %2 MA | % | Medios auxiliares (2% s/total) | 2 % | 796.00 | 15.92 |
| %3 CI | % | Costes indirectos (3% s/total) | 3 % | 811.92 | 24.36 |
|  |  | Total |  |  | 836.28 |

| Medición | Uds. | Largo | Parcial |
|---|---|---|---|
|  | 1 | 1 | 1.00 |
|  | 1 | 1 | 1.00 |
| Total |  |  | 2 |

**04.02** ud Arqueta de paso, registrable, de obra de fábrica, 60x60x50cm
3 ud × 189.33 = 567.99
Formación de arqueta de paso, registrable, enterrada, construida con fábrica de ladrillo cerámico macizo, de 1/2 pie de espesor, recibido con mortero de cemento, industrial, M-5, de dimensiones interiores 60x60x50 cm, sobre solera de hormigón en masa HM-30/B/20/I+Qb de 15 cm de espesor, formación de pendiente mínima del 2%, con el mismo tipo de hormigón, enfoscada y bruñida interiormente con mortero de cemento, industrial, con aditivo hidrófugo, M-15 formando aristas y esquinas a media caña, cerrada superiormente con tapa prefabricada de hormigón armado con cierre hermético al paso de los olores mefíticos. Incluso mortero para sellado de juntas y colector de conexión de PVC, de tres entradas y una salida, con tapa de registro, para encuentros.
Incluye: Replanteo. Vertido y compactación del hormigón en formación de solera. Formación de la obra de fábrica con ladrillos, previamente humedecidos, colocados con mortero. Conexionado de los colectores a la arqueta. Relleno de hormigón para formación de pendientes. Enfoscado y bruñido con mortero, redondeando los ángulos del fondo y de las paredes interiores de la arqueta. Colocación del colector de conexión de PVC en el fondo de la arqueta. Realización del cierre hermético y colocación de la tapa y los accesorios. Comprobación de su correcto funcionamiento. Realización de pruebas de servicio.
Criterio de medición de proyecto: Número de unidades previstas, según documentación gráfica de Proyecto.
Criterio de medición de obra: Se medirá el número de unidades realmente ejecutadas según especificaciones de Proyecto.
Criterio de valoración económica: El precio no incluye la excavación ni el relleno del trasdós.

| Código | Ud | Descripción | Rendimiento | Precio | Importe |
|---|---|---|---|---|---|
| mt10hmf010kn | m³ | Hormigón HM-30/B/20/XC1+XA2, fabricado central, c/cemento SR. | 0.215 | 94.33 | 20.28 |
| mt04lma010b | ud | Ladrillo cerámico macizo de elaboración mecánica para revestir | 109 | 0.22 | 23.98 |
| MT08AAA010A | m³ | Agua | 0.022 | 1.5 | 0.03 |
| mt09mif010ca | t | Mortero industrial para albañilería, de cemento, color gris | 0.076 | 31.11 | 2.36 |
| mt11var130 | ud | Colector de conexión de PVC, con tres entradas y una salida (material; 29/05/2023) | 1 | 36.18 | 36.18 |
| mt09mif010la | t | Mortero industrial para albañilería, de cemento, color gris | 0.044 | 38.39 | 1.69 |
| mt11var100 | ud | Conjunto de elementos para garantizar el cierre hermético (material; 29/05/2023) | 1 | 7.96 | 7.96 |
| mt11arf010c | ud | Tapa de hormigón armado prefabricada, 70x70x5 cm. (material; 29/05/2023) | 1 | 24.12 | 24.12 |
| AU00AUH040 |  | Vibrador de hormigón, eléctrico. | 1 | 0 | 0.00 |
| MO020 | h | Oficial 1ª construcción. | 1.643 | 21.41 | 35.18 |
| MO113 | h | Peón ordinario construcción. | 1.497 | 19 | 28.44 |
| %2 MA | % | Medios auxiliares (2% s/total) | 2 % | 180.22 | 3.60 |
| %3 CI | % | Costes indirectos (3% s/total) | 3 % | 183.82 | 5.51 |
|  |  | Total |  |  | 189.33 |

**04.03** m Acometida general de saneamiento a la red general del municipio
1.7 m × 63.1 = 107.27
Suministro y montaje de acometida general de saneamiento, para la evacuación de aguas residuales y/o pluviales a la red general del municipio, con una pendiente mínima del 2%, para la evacuación de aguas residuales y/o pluviales, formada por tubo de PVC liso, serie SN-4, rigidez anular nominal 4 kN/m², de 160 mm de diámetro exterior, pegado mediante adhesivo, colocado sobre lecho de arena de 10 cm de espesor, debidamente compactada y nivelada con pisón vibrante de guiado manual, relleno lateral compactando hasta los riñones y posterior relleno con la misma arena hasta 30 cm por encima de la generatriz superior de la tubería, con sus correspondientes juntas y piezas especiales. Incluso demolición y levantado del firme existente y posterior reposición con hormigón en masa HM-20/P/20/I, sin incluir la excavación previa de la zanja, el posterior relleno principal de la misma ni su conexión con la red general de saneamiento. Totalmente montada, conexionada y probada mediante las correspondientes pruebas de servicio (incluidas en este precio).
Incluye: Replanteo y trazado de la acometida en planta y pendientes. Rotura del pavimento con compresor. Eliminación de las tierras sueltas del fondo de la excavación. Presentación en seco de tubos y piezas especiales. Vertido de la arena en el fondo de la zanja. Descenso y colocación de los colectores en el fondo de la zanja. Montaje de la instalación, comenzando por el extremo de cabecera. Limpieza de la zona a unir con el líquido limpiador, aplicación del adhesivo y encaje de piezas. Ejecución del relleno envolvente. Realización de pruebas de servicio.
Criterio de medición de proyecto: Longitud medida en proyección horizontal, según documentación gráfica de Proyecto, entre caras interiores del muro del edificio y del pozo de la red municipal.
Criterio de medición de obra: Se medirá, en proyección horizontal, la longitud realmente ejecutada según especificaciones de Proyecto, entre caras interiores del muro del edificio y del pozo de la red municipal.

| Código | Ud | Descripción | Rendimiento | Precio | Importe |
|---|---|---|---|---|---|
| mt01ara010 | m³ | Arena de 0 a 5 mm de diámetro. (material; 29/05/2023) | 0.346 | 11.6 | 4.01 |
| mt11tpb030c | m | Tubo de PVC liso, para saneam. enterrado sin presión, serie SN-4 (material; 29/05/2023) | 1.05 | 6.35 | 6.67 |
| mt11var009 | l | Líquido limpiador para pegado. (material; 22/02/2023) | 0.063 | 12.22 | 0.77 |
| mt11var010 | l | Adhesivo para tubos y accesorios de PVC. (material; 22/02/2023) | 0.031 | 18.62 | 0.58 |
| mt10hmf010Mp | m³ | Hormigón HM-20/P/20/I, fabricado en central. (material; 29/05/2023) | 0.084 | 64.15 | 5.39 |
| MQ05PDM010B | h | Compresor portátil eléctrico 5 m³/min de caudal. (maquinaria; 29/05/2023) | 0.568 | 6.68 | 3.79 |
| MQ05MAI030 | h | Martillo neumático. (maquinaria; 29/05/2023) | 0.568 | 3.95 | 2.24 |
| MQ01RET020B | h | Retrocargadora sobre neumáticos, de 70 kW. | 0.032 | 35.36 | 1.13 |
| MQ02ROP020 | h | Pisón vibrante de guiado manual, de 80 kg, c/placa 30x30 cm (maquinaria; 29/05/2023) | 0.231 | 3.39 | 0.78 |
| AU00AUH040 |  | Vibrador de hormigón, eléctrico. | 1 | 0 | 0.00 |
| MO020 | h | Oficial 1ª construcción. | 0.975 | 21.41 | 20.87 |
| MO112 | h | Peón especializado construcción. | 0.487 | 19 | 9.25 |
| MO008 | h | Oficial 1ª fontanero. (mano de obra; 13/10/2023) | 0.113 | 21.41 | 2.42 |
| MO107 | h | Ayudante fontanero. (mano de obra; 06/06/2023) | 0.113 | 19.15 | 2.16 |
| %2 MA | % | Medios auxiliares (2% s/total) | 2 % | 60.06 | 1.20 |
| %3 CI | % | Costes indirectos (3% s/total) | 3 % | 61.26 | 1.84 |
|  |  | Total |  |  | 63.1 |

**04.04** ud Conexión de acometida a la red general de saneamiento
2 ud × 202.96 = 405.92
Suministro y montaje de la conexión de la acometida del edificio a la red general de saneamiento del municipio a través de pozo de registro (sin incluir). Incluso comprobación del buen estado de la acometida existente, trabajos de conexión, rotura del pozo de registro desde el exterior con martillo compresor hasta su completa perforación, acoplamiento y recibido del tubo de acometida, empalme con junta flexible, repaso y bruñido con mortero de cemento, industrial, M-5 en el interior del pozo, sellado, pruebas de estanqueidad, reposición de elementos en caso de roturas o de aquellos que se encuentren deteriorados en el tramo de acometida existente. Totalmente montada, conexionada y probada. Sin incluir excavación.
Incluye: Replanteo y trazado de la conexión en el pozo de registro. Rotura del pozo con compresor. Colocación de la acometida. Resolución de la conexión.
Criterio de medición de proyecto: Número de unidades previstas, según documentación gráfica de Proyecto.
Criterio de medición de obra: Se medirá el número de unidades realmente ejecutadas según especificaciones de Proyecto.

| Código | Ud | Descripción | Rendimiento | Precio | Importe |
|---|---|---|---|---|---|
| MT08AAA010A | m³ | Agua | 0.022 | 1.5 | 0.03 |
| mt09mif010ca | t | Mortero industrial para albañilería, de cemento, color gris | 0.122 | 31.11 | 3.80 |
| mt11var200 | ud | Material para ejecución de junta flexible en empalme acometida (material; 29/05/2023) | 1 | 14.95 | 14.95 |
| MQ05PDM110 | h | Compresor portátil diesel media presión 10 m³/min. (maquinaria; 29/05/2023) | 1.046 | 6.7 | 7.01 |
| MQ05MAI030 | h | Martillo neumático. | 2.092 | 3.95 | 8.26 |
| MO020 | h | Oficial 1ª construcción. | 3.062 | 21.41 | 65.56 |
| MO112 | h | Peón especializado construcción. | 4.925 | 19 | 93.58 |
| %2 MA | % | Medios auxiliares (2% s/total) | 2 % | 193.19 | 3.86 |
| %3 CI | % | Costes indirectos (3% s/total) | 3 % | 197.05 | 5.91 |
|  |  | Total |  |  | 202.96 |

**04.05** m Colector enterrado de saneamiento, sin arquetas, sistema registr
12.82 m × 24.28 = 311.27
Suministro y montaje de colector enterrado de red horizontal de saneamiento, sin arquetas, mediante sistema integral registrable, con una pendiente mínima del 2%, para la evacuación de aguas residuales y/o pluviales, formado por tubo de PVC liso, serie SN-2, rigidez anular nominal 2 kN/m², de 160 mm de diámetro exterior, con junta elástica, colocado sobre lecho de arena de 10 cm de espesor, debidamente compactada y nivelada con pisón vibrante de guiado manual, relleno lateral compactando hasta los riñones y posterior relleno con la misma arena hasta 30 cm por encima de la generatriz superior de la tubería. Incluso p/p de accesorios, registros, uniones y piezas especiales, juntas y lubricante para montaje, sin incluir la excavación ni el posterior relleno principal de las zanjas. Totalmente montado, conexionado y probado mediante las correspondientes pruebas de servicio (incluidas en este precio).
Incluye: Replanteo y trazado del conducto en planta y pendientes. Eliminación de las tierras sueltas del fondo de la excavación. Presentación en seco de tubos y piezas especiales. Vertido de la arena en el fondo de la zanja. Descenso y colocación de los colectores en el fondo de la zanja. Montaje de la instalación, comenzando por el extremo de cabecera. Limpieza de la zona a unir, colocación de juntas y encaje de piezas. Ejecución del relleno envolvente. Realización de pruebas de servicio.
Criterio de medición de proyecto: Longitud medida en proyección horizontal, según documentación gráfica de Proyecto.
Criterio de medición de obra: Se medirá, en proyección horizontal, la longitud realmente ejecutada según especificaciones de Proyecto, incluyendo los tramos ocupados por piezas especiales.

| Código | Ud | Descripción | Rendimiento | Precio | Importe |
|---|---|---|---|---|---|
| mt01ara010 | m³ | Arena de 0 a 5 mm de diámetro. | 0.346 | 11.6 | 4.01 |
| mt11tpb020c | m | Tubo de PVC liso, saneamiento enterrado sin presión, serie SN-2 (material; 29/05/2023) | 1.05 | 6.7 | 7.04 |
| mt11tpb021c | ud | Repercusión/m de tubería, de accesorios, uniones y piezas esp. (material; 29/05/2023) | 1 | 2.01 | 2.01 |
| MQ04DUA020B | h | Dumper de descarga frontal de 2 t de carga útil. (maquinaria; 29/05/2023) | 0.031 | 8.98 | 0.28 |
| MQ02ROP020 | h | Pisón vibrante de guiado manual, de 80 kg, c/placa 30x30 cm | 0.224 | 3.39 | 0.76 |
| MQ02CIA020J | h | Camión cisterna de 8 m³ de capacidad. | 0.003 | 118.9 | 0.36 |
| MO020 | h | Oficial 1ª construcción. | 0.071 | 21.41 | 1.52 |
| MO113 | h | Peón ordinario construcción. | 0.174 | 19 | 3.31 |
| MO008 | h | Oficial 1ª fontanero. | 0.123 | 21.41 | 2.63 |
| MO107 | h | Ayudante fontanero. | 0.062 | 19.15 | 1.19 |
| %2 MA | % | Medios auxiliares (2% s/total) | 2 % | 23.11 | 0.46 |
| %3 CI | % | Costes indirectos (3% s/total) | 3 % | 23.57 | 0.71 |
|  |  | Total |  |  | 24.28 |

## 05 ESTRUCTURA
Importe: 21263.25

**05.01** m³ HA-30/B/20/XS1 pilar circular visto
0.83 m³ × 618.83 = 513.63
m³. Pilar de sección circular de hormigón armado, de 40 cm de diámetro medio, realizado con hormigón HA-30/B/20/XS1 fabricado en central, con cemento MR, y vertido con bomba, y acero UNE-EN 10080 B 500 S, con cuantía definida en planos; montaje y desmontaje de sistema de encofrado, con acabado visto con textura lisa, en planta de entre 3 y 4 m de altura libre, formado por: formado por: superficie encofrante de moldes cilíndricos de fibra de vidrio, amortizables en 50 usos y estructura soporte vertical de puntales metálicos, amortizables en 150 usos. Incluso alambre de atar, separadores y líquido desencofrante para evitar la adherencia del hormigón al encofrado y agente filmógeno, para el curado de hormigones y morteros. El precio incluye la elaboración de la ferralla (corte, doblado y conformado de elementos) en taller industrial y el montaje en el lugar definitivo de su colocación en obra.
Includo tubo de PVC serie B 90mm en interior de pilar, para posterior colocación de bajante interior, con p.p. de codos y material auxiliar.
Incluso p.p. formación de refuerzos según planos, juntas de PVC en juntas de dilatación y hormigonado, colocación de junta hidrófila en encuentro con cimentación,
p.p. de mantenimiento y conservación del encofrado con la geometría proyectada en perfecto estado hasta su uso, ayudas de albañilería y medios de seguridad necesarios.
Medido el volumen realmente ejecutado, comprendido desde la parte superior de las zapatas.
Totalmente terminada según memorias, planos, detalles, pliegos de condiciones e indicaciones de la D.F.
Incluido p.p. medios auxiliares necesarios, andamios, apeos, medios de apuntalamiento provisional si fuesen necesarios y elementos protectores de seguridad y salud y de elevación (incluido montaje y desmontaje, así como transporte).
Incluido p.p. de carga, transporte, y retirada de escombros a vertedero autorizado, gestión y canon de residuos según RD 105/2008, quedando la obra completamente limpia de escombro y residuos y en perfecto estado de limpieza para la continuación de los trabajos.

| Código | Ud | Descripción | Rendimiento | Precio | Importe |
|---|---|---|---|---|---|
| MO044 | h | Oficial 1ª encofrador. (mano de obra; 13/10/2023) | 2.341 | 21.41 | 50.12 |
| MO091 | h | Ayudante encofrador. (mano de obra; 13/10/2023) | 2.341 | 19.15 | 44.83 |
| MO043 | h | Oficial 1ª ferrallista. | 0.828 | 21.41 | 17.73 |
| MO090 | h | Ayudante ferrallista. | 0.828 | 19.15 | 15.86 |
| MO045 | h | Oficial 1ª estructurista. | 0.105 | 21.41 | 2.25 |
| MO092 | h | Ayudante estructurista. | 0.413 | 19.15 | 7.91 |
| MT07SEP010AC | ud | Separador homologado de plástico varios diámetros (material; 29/05/2023) | 12 | 0.08 | 0.96 |
| HA30B20XS1 | m³ | Hormigón HA-30/B/20/XS1 central | 1.05 | 107.6 | 112.98 |
| MT07ACO010CC | kg | Acero en barras corrugadas, UNE-EN 10080 B-500-S | 120 | 1.22 | 146.40 |
| MT08VAR050 | kg | Alambre galvanizado atar 1,30mm diámetro | 0.435 | 1.5 | 0.65 |
| MT08VIS040Q | m² | Molde cilíndrico reutilizable, fibra de vidrio, acabado visto (material; 13/10/2023) | 0.24 | 152 | 36.48 |
| MT50SPA081C | ud | Puntal metálico telescópico hasta 4m (material; 29/05/2023) | 0.056 | 26.47 | 1.48 |
| MT08DBA010B | l | Agente desmoldeante biodegradable en fase acuosa (material; 13/10/2023) | 0.13 | 4.59 | 0.60 |
| MT08CUR010A | l | Agente filmógeno, curado hormigones (material; 13/10/2023) | 1.5 | 3.23 | 4.85 |
| MT36TIT010FC | m | Tubo PVC serie B 90 mm 3,2 mm espesor + accesorios (material; 13/10/2023) | 25 | 5.19 | 129.75 |
| MQ06BHE010 | h | Camión bomba para bombeo de hormigón. | 0.085 | 190.4 | 16.18 |
| %2 MA | % | Medios auxiliares (2% s/total) | 2 % | 589.03 | 11.78 |
| %3 CI | % | Costes indirectos (3% s/total) | 3 % | 600.81 | 18.02 |
|  |  | Total |  |  | 618.83 |

| Medición | Uds. | Largo | Ancho | Parcial |
|---|---|---|---|---|
|  | 2 | 3.2 | 0.13 | 0.83 |
| Total |  |  |  | 0.83 |

**05.02** m² HA-30/B/20/XS1 losa maciza e:20cm vista
49.72 m² × 177.12 = 8806.41
m². Losa maciza de hormigón armado, inclinada, canto 20 cm, realizada con hormigón HA-30/B/20/XS1 fabricado en central, y vertido con bomba, y acero UNE-EN 10080 B 500 S, con cuantía según planos; malla electrosoldada ME 15x15 Ø 10-10 B 500 T 6x2,20 UNE-EN 10080, como malla superior y malla electrosoldada ME 15x15 Ø 10-10 B 500 T 6x2,20 UNE-EN 10080, como malla inferior; montaje y desmontaje de sistema de encofrado viso de tabla de pino de primer uso de 8cm de ancho, formado por: superficie encofrante de tableros de madera tratada de primer uso, reforzados con varillas y perfiles, amortizables en 25 usos; estructura soporte horizontal de sopandas metálicas y accesorios de montaje, amortizables en 150 usos y estructura soporte vertical de puntales metálicos, amortizables en 150 usos. Incluso nervios y zunchos perimetrales de planta y huecos, alambre de atar, separadores, aplicación de líquido desencofrante y agente filmógeno, para el curado de hormigones y morteros. El precio incluye la elaboración de la ferralla (corte, doblado y conformado de elementos) en taller industrial y el montaje en el lugar definitivo de su colocación en obra, pero no incluye los pilares.
p.p. de vigas planas con su armadura, conectores, nervios y zunchos perimetrales de planta, huecos, repasado y sellado de juntas, pases encofrado e instalaciones (incluso realizados con perforación de losa con corona de diametro necesarios para conductos), colocación de luminarias, arranques de escaleras, esperas, medido con deducción de huecos despuntes, solapes, grifados, vertido con grúa, vibrado y colocado. limpieza del encofrado con agua a presión y espátula en cada puesta., con puntales metálicos, sopandas, durmientes, tableros, tabicas, ménsulas perimetrales, arriostramientos, piezas de inmovilización, clavazón; incluso limpieza del encofrado con aire a presión antes del hormigonado, vertido con camión bomba, extendido, vibrado y curado así como separadores de mortero para conseguir un recubrimiento según documentación gráfica del proyecto; p.p. de alambre de atado y así como juntas de hormigonado (i/pp de nervometales), canteados, berenjenos totalmente terminado. Ejecutado según planos, Pliego de Condiciones de Proyecto, instrucción ECE-21 e indicaciones de la Dirección Facultativa.
Antes de hormigonar se retacará con cordón de fondo de junta tipo ROUNDEX de Bettor o equivalente, por todos lados para evitar perdidas de lechada. Realización de juntas de dilatación mediante conectores y adaptación de armadura.
Todo ello incluye el transporte y movimiento vertical y horizontal de los materiales en obra, incluso carga y descarga de los camiones. Replanteo del encofrado. Comprobación de la situación de las armaduras de espera. Colocación de elementos para paso de instalaciones. Limpieza de la superficie. Protección hasta la finalización de las obras frente a acciones mecánicas no previstas en el cálculo, apuntalamiento según plano de fases de hormigonado, se dispondrán cajas metálicas de espera de chapa perfilada de acero bruto y barras corrugadas. Se colocará malla metálica de "gallinero" a 45º en las zonas de encuentro con el hormigón de otra coloración y para encuentro con muro en continuidad. Eliminación de restos, limpieza final y retirada de escombros a vertedero. Parte proporcional de andamiajes y medios auxiliares. Se colocará malla en las zonas de encuentro con el hormigón de otra coloración. Según normas NTE-CSL, EME y Código Estructural. Medido el volumen teorico según planos sin duplicar encuentros con otros elementos y descontando huecos mayores de 2m².
Incluido p.p. medios auxiliares necesarios, andamios, apeos, medios de apuntalamiento provisional si fuesen necesarios y elementos protectores de seguridad y salud y de elevación (incluido montaje y desmontaje, así como transporte).
Incluido p.p. de carga, transporte, y retirada de escombros a vertedero autorizado, gestión y canon de residuos según RD 105/2008, quedando la obra completamente limpia de escombro y residuos y en perfecto estado de limpieza para la continuación de los trabajos.

| Código | Ud | Descripción | Rendimiento | Precio | Importe |
|---|---|---|---|---|---|
| MO044 | h | Oficial 1ª encofrador. | 0.374 | 21.41 | 8.01 |
| MO091 | h | Ayudante encofrador. | 0.435 | 19.15 | 8.33 |
| MO043 | h | Oficial 1ª ferrallista. | 0.488 | 21.41 | 10.45 |
| MO090 | h | Ayudante ferrallista. | 0.419 | 19.15 | 8.02 |
| MO045 | h | Oficial 1ª estructurista. | 0.012 | 21.41 | 0.26 |
| MO092 | h | Ayudante estructurista. | 0.052 | 19.15 | 1.00 |
| M508EFT030A | m² | Tabla pino lijado 25mm para encofrado (material; 16/10/2023) | 1.05 | 9.44 | 9.91 |
| MT08EFT030A | m² | Tablero de madera 22mm, reforzado con varillas y perfiles (material; 16/10/2023) | 1.05 | 45.5 | 47.78 |
| MT08EVA030 | m² | Estructura soporte para encofrado (sopandas metalicas y acces.) (material; 16/10/2023) | 0.008 | 102 | 0.82 |
| MT50SPA081C | ud | Puntal metálico telescópico hasta 4m | 0.027 | 26.47 | 0.71 |
| HA30B20XS1 | m³ | Hormigón HA-30/B/20/XS1 central | 0.21 | 107.6 | 22.60 |
| MT07ACO010CC | kg | Acero en barras corrugadas, UNE-EN 10080 B-500-S | 37 | 1.22 | 45.14 |
| MT08VAR050 | kg | Alambre galvanizado atar 1,30mm diámetro | 0.461 | 1.5 | 0.69 |
| MMEW.1cd | ud | Separador PVC pieza pinza rec 30mm | 3 | 0.15 | 0.45 |
| MT08CUR020A | l | Agente filmógeno para curado de hormigón | 0.15 | 1.56 | 0.23 |
| MMMCMB02 | h | Camión bomba estacionado en obra, para bombeo de hormigón. (material; 27/04/2023) | 0.022 | 190.4 | 4.19 |
| %2 MA | % | Medios auxiliares (2% s/total) | 2 % | 168.59 | 3.37 |
| %3 CI | % | Costes indirectos (3% s/total) | 3 % | 171.96 | 5.16 |
|  |  | Total |  |  | 177.12 |

| Medición | Uds. | Largo | Ancho | Parcial |
|---|---|---|---|---|
| Cubierta | 2 | 3.1 | 3.3 | 20.46 |
|  | 4 | 3.1 | 2.36 | 29.26 |
| Total |  |  |  | 49.72 |

**05.03** m³ HA-30/B/20/XS1 viga peraltada
5.59 m³ × 485.31 = 2712.88
m³. Viga de canto peraltada de hormigón armado en borde de losa, de sección variable, realizada con hormigón HA-30/B/20/XS1 fabricado en central, y vertido con bomba, y acero UNE-EN 10080 B 500 S, con cuantía según planos; montaje y desmontaje del sistema de encofrado, con acabado no visto (en caso visto encofrado visto, presupuestado en otra partida), formado por: superficie encofrante de tableros de madera tratada, reforzados con varillas y perfiles, amortizables en 25 usos; estructura soporte horizontal de sopandas metálicas y accesorios de montaje, amortizables en 150 usos y estructura soporte vertical de puntales metálicos, amortizables en 150 usos. Incluso alambre de atar, separadores y líquido desencofrante, para evitar la adherencia del hormigón al encofrado. El precio incluye la elaboración de la ferralla (corte, doblado y conformado de elementos) en taller industrial y el montaje en el lugar definitivo de su colocación en obra.
p.p. de conectores con su armadura, nervios y zunchos perimetrales de planta, huecos, repasado y sellado de juntas, pases encofrado e instalaciones (incluso realizados con perforación de losa con corona de diametro necesarios para conductos), colocación de luminarias, esperas, medido con deducción de huecos despuntes, solapes, grifados, vertido con grúa, vibrado y colocado. Limpieza del encofrado con agua a presión y espátula en cada puesta., con puntales metálicos, sopandas, durmientes, tableros, tabicas, ménsulas perimetrales, arriostramientos, piezas de inmovilización, clavazón; incluso limpieza del encofrado con aire a presión antes del hormigonado, vertido con camión bomba, extendido, vibrado y curado así como separadores de mortero para conseguir un recubrimiento según documentación gráfica del proyecto; p.p. de alambre de atado y así como juntas de hormigonado (i/pp de nervometales), canteados, berenjenos totalmente terminado. Ejecutado según planos, Pliego de Condiciones de Proyecto, instrucción ECE-21 e indicaciones de la Dirección Facultativa.
Antes de hormigonar se retacará con cordón de fondo de junta tipo ROUNDEX de Bettor o equivalente, por todos lados para evitar perdidas de lechada. Realización de juntas de dilatación mediante conectores y adaptación de armadura.
Todo ello incluye el transporte y movimiento vertical y horizontal de los materiales en obra, incluso carga y descarga de los camiones. Replanteo del encofrado. Comprobación de la situación de las armaduras de espera. Protección hasta la finalización de las obras frente a acciones mecánicas no previstas en el cálculo, apuntalamiento según plano de fases de hormigonado, se dispondrán cajas metálicas de espera de chapa perfilada de acero bruto y barras corrugadas. Se colocará malla metálica de "gallinero" a 45º en las zonas de encuentro con el hormigón de otra coloración y para encuentro con muro en continuidad. Eliminación de restos, limpieza final y retirada de escombros a vertedero. Parte proporcional de andamiajes y medios auxiliares. Se colocará malla en las zonas de encuentro con el hormigón de otra coloración. Según normas NTE-CSL, EME y Código Estructura. Medido el volumen teorico según planos sin duplicar encuentros con otros elementos y descontando huecos mayores de 2m².
Incluido p.p. medios auxiliares necesarios, andamios, apeos, medios de apuntalamiento provisional si fuesen necesarios y elementos protectores de seguridad y salud y de elevación (incluido montaje y desmontaje, así como transporte).
Incluido p.p. de carga, transporte, y retirada de escombros a vertedero autorizado, gestión y canon de residuos según RD 105/2008, quedando la obra completamente limpia de escombro y residuos y en perfecto estado de limpieza para la continuación de los trabajos.

| Código | Ud | Descripción | Rendimiento | Precio | Importe |
|---|---|---|---|---|---|
| MO044 | h | Oficial 1ª encofrador. | 3.557 | 21.41 | 76.16 |
| MO091 | h | Ayudante encofrador. | 3.557 | 19.15 | 68.12 |
| MO043 | h | Oficial 1ª ferrallista. | 0.838 | 21.41 | 17.94 |
| MO090 | h | Ayudante ferrallista. | 0.838 | 19.15 | 16.05 |
| MO045 | h | Oficial 1ª estructurista. | 0.111 | 21.41 | 2.38 |
| MO092 | h | Ayudante estructurista. | 0.437 | 19.15 | 8.37 |
| MT08EFT030A | m² | Tablero de madera 22mm, reforzado con varillas y perfiles | 0.201 | 45.5 | 9.15 |
| MT08EVA030 | m² | Estructura soporte para encofrado (sopandas metalicas y acces.) | 0.034 | 102 | 3.47 |
| MT50SPA081C | ud | Puntal metálico telescópico hasta 4m | 0.117 | 26.47 | 3.10 |
| MT08CIM030B | m³ | Madera de pino (material; 16/10/2023) | 0.013 | 355.5 | 4.62 |
| MT08VAR060 | kg | Puntas de acero 20x100mm (material; 13/10/2023) | 0.175 | 8.75 | 1.53 |
| HA30B20XS1 | m³ | Hormigón HA-30/B/20/XS1 central | 1.05 | 107.6 | 112.98 |
| MT07ACO010CC | kg | Acero en barras corrugadas, UNE-EN 10080 B-500-S | 85 | 1.22 | 103.70 |
| MT08VAR050 | kg | Alambre galvanizado atar 1,30mm diámetro | 0.765 | 1.5 | 1.15 |
| MMEW.1cd | ud | Separador PVC pieza pinza rec 30mm | 4 | 0.15 | 0.60 |
| MT08DBA010D | l | Agente desmoldeante a base de aceites (material; 13/10/2023) | 0.131 | 1.8 | 0.24 |
| MMMCMB02 | h | Camión bomba estacionado en obra, para bombeo de hormigón. | 0.17 | 190.4 | 32.37 |
| %2 MA | % | Medios auxiliares (2% s/total) | 2 % | 461.93 | 9.24 |
| %3 CI | % | Costes indirectos (3% s/total) | 3 % | 471.17 | 14.14 |
|  |  | Total |  |  | 485.31 |

| Medición | Uds. | Largo | Ancho | Alto | Parcial |
|---|---|---|---|---|---|
|  | 1 | 12.26 | 0.4 | 0.65 | 3.19 |
|  | 2 | 6 | 0.4 | 0.5 | 2.40 |
| Total |  |  |  |  | 5.59 |

**05.04** m Pie derecho pino aserrado 80x240mm c/placas
11.4 m × 203.86 = 2324.00
m. Fabricación y colocación de pie derecho de madera aserrada de pino Oregon, de 80x240 mm de sección, clase resistente C24 según UNE-EN 338 y UNE-EN 1912, calidad estructural MEG según UNE 56544; para clase de uso 3.2 según UNE-EN 335, con protección frente a agentes bióticos que se corresponde con la clase de penetración NP3 según UNE-EN 351-1, con acabado cepillado.
Herrajes de sujeción en acero inoxidable AISI 316, según diseño y especificaciones de planos.
Acabado exterior con barniz al agua lasur acuoso tipo Rubbol BL Primer + acabado Rubbol BL de Sikkens o equivalente, acabado mate; protector a poro abierto con alto poder de penetración; formulado a base de resinas acrílicas y de poliuretano, que forman una película microporosa, elástica, resistente a los rayos ultravioleta, transpirable al vapor de agua contenido en la madera. Uso para interior y exterior. Lijar la madera e imprimar con una mano de imprimación tipo Rubbol BL Primer o equivalente y acabar con dos manos de esmalte al agua tipo Rubbol BL o equivalente, acabado mate. Color a elegir por la D.F. Limpieza y dilución con agua, aplicar con brocha, aplicar dos o tres capas de barniz al agua, aplicación y preparación del soporte según se especifica en ficha técnica de producto. Productos certificado según EN 1504-2 con marcado CE y DdP (Declaración de prestaciones) según Reglamento (UE) 305/2011.
Totalmente colocada y probada, ajuste final de las piezas, sellado de juntas perimetrales, incluso p.p. de tapajuntas,anclajes, accesorios, tornillería de acero inox, etc. Medida la superficie ejecutada.Incuso p.p. de remates, ingletes, piezas de anclaje y arriostramiento, tornillería de acero inox 316L.
NOTA 1: Se presentarán especificaciones técnicas por tipo y tamaño de carpintería en el etiquetado, y Declaración de Conformidad del Marcado CE bajo la UNE-EN 14351-1:2006.
NOTA 2: Se realizarán pruebas de estanqueidad en obra.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.3 | 21.41 | 6.42 |
| MO077 | h | Ayudante construcción. | 0.15 | 19.15 | 2.87 |
| MT07MEE1000IA | m³ | Madera aserrada pino oregon (material; 30/05/2023) | 0.019 | 763.98 | 14.52 |
| EMM010 | kg | Placas anclaje inox AISI 316 (material; 16/10/2023) | 8.05 | 17.5 | 140.88 |
| %10 PM | % | Pequeño material acero inox AISI 316 (16/10/2023) | 10 % | 164.69 | 16.47 |
| MT27LSN030A | l | Lasur natural para exteriores color s/DF (material; 13/10/2022) | 1 | 12.88 | 12.88 |
| %2 MA | % | Medios auxiliares (2% s/total) | 2 % | 194.04 | 3.88 |
| %3 CI | % | Costes indirectos (3% s/total) | 3 % | 197.92 | 5.94 |
|  |  | Total |  |  | 203.86 |

| Medición | Uds. | Largo | Parcial |
|---|---|---|---|
| Pies derechos | 4 | 2.85 | 11.40 |
| Total |  |  | 11.4 |

**05.05** m Pie derecho pino aserrado 80x160mm c/placas
22.8 m × 124.51 = 2838.83
m. Fabricación y colocación de pie derecho de madera aserrada de pino Oregon, de 80x160 mm de sección, clase resistente C24 según UNE-EN 338 y UNE-EN 1912, calidad estructural MEG según UNE 56544; para clase de uso 3.2 según UNE-EN 335, con protección frente a agentes bióticos que se corresponde con la clase de penetración NP3 según UNE-EN 351-1, con acabado cepillado.
Herrajes de sujeción en acero inoxidable mate AISI 316, según diseño y especificaciones de planos.
Acabado exterior con barniz al agua lasur acuoso tipo Rubbol BL Primer + acabado Rubbol BL de Sikkens o equivalente, acabado mate; protector a poro abierto con alto poder de penetración; formulado a base de resinas acrílicas y de poliuretano, que forman una película microporosa, elástica, resistente a los rayos ultravioleta, transpirable al vapor de agua contenido en la madera. Uso para interior y exterior. Lijar la madera e imprimar con una mano de imprimación tipo Rubbol BL Primer o equivalente y acabar con dos manos de esmalte al agua tipo Rubbol BL o equivalente, acabado mate. Color a elegir por la D.F. Limpieza y dilución con agua, aplicar con brocha, aplicar dos o tres capas de barniz al agua, aplicación y preparación del soporte según se especifica en ficha técnica de producto. Productos certificado según EN 1504-2 con marcado CE y DdP (Declaración de prestaciones) según Reglamento (UE) 305/2011.
Totalmente colocada y probada, ajuste final de las piezas, sellado de juntas perimetrales, incluso p.p. de tapajuntas,anclajes, accesorios, tornillería de acero inox, etc. Medida la superficie ejecutada.Incuso p.p. de remates, ingletes, piezas de anclaje y arriostramiento, tornillería de acero inox 316L.
NOTA 1: Se presentarán especificaciones técnicas por tipo y tamaño de carpintería en el etiquetado, y Declaración de Conformidad del Marcado CE bajo la UNE-EN 14351-1:2006.
NOTA 2: Se realizarán pruebas de estanqueidad en obra.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.2 | 21.41 | 4.28 |
| MO077 | h | Ayudante construcción. | 0.1 | 19.15 | 1.92 |
| MT07MEE1000IA | m³ | Madera aserrada pino oregon | 0.013 | 763.98 | 9.93 |
| EMM010 | kg | Placas anclaje inox AISI 316 | 4.9 | 17.5 | 85.75 |
| %10 PM | % | Pequeño material acero inox AISI 316 | 10 % | 101.88 | 10.19 |
| MT27LSN030A | l | Lasur natural para exteriores color s/DF | 0.5 | 12.88 | 6.44 |
| %2 MA | % | Medios auxiliares (2% s/total) | 2 % | 118.51 | 2.37 |
| %3 CI | % | Costes indirectos (3% s/total) | 3 % | 120.88 | 3.63 |
|  |  | Total |  |  | 124.51 |

| Medición | Uds. | Largo | Parcial |
|---|---|---|---|
| Pies derechos en T | 8 | 2.85 | 22.80 |
| Total |  |  | 22.8 |

**05.06** m Pie derecho pino aserrado 80x200mm c/placas
20.8 m × 129.49 = 2693.39
m. Fabricación y colocación de pie derecho de madera aserrada de pino Oregon, de 80x200 mm de sección, clase resistente C24 según UNE-EN 338 y UNE-EN 1912, calidad estructural MEG según UNE 56544; para clase de uso 3.2 según UNE-EN 335, con protección frente a agentes bióticos que se corresponde con la clase de penetración NP3 según UNE-EN 351-1, con acabado cepillado.
Herrajes de sujeción en acero inoxidable mate AISI 316, según diseño y especificaciones de planos.
Acabado exterior con barniz al agua lasur acuoso tipo Rubbol BL Primer + acabado Rubbol BL de Sikkens o equivalente, acabado mate; protector a poro abierto con alto poder de penetración; formulado a base de resinas acrílicas y de poliuretano, que forman una película microporosa, elástica, resistente a los rayos ultravioleta, transpirable al vapor de agua contenido en la madera. Uso para interior y exterior. Lijar la madera e imprimar con una mano de imprimación tipo Rubbol BL Primer o equivalente y acabar con dos manos de esmalte al agua tipo Rubbol BL o equivalente, acabado mate. Color a elegir por la D.F. Limpieza y dilución con agua, aplicar con brocha, aplicar dos o tres capas de barniz al agua, aplicación y preparación del soporte según se especifica en ficha técnica de producto. Productos certificado según EN 1504-2 con marcado CE y DdP (Declaración de prestaciones) según Reglamento (UE) 305/2011.
Totalmente colocada y probada, ajuste final de las piezas, sellado de juntas perimetrales, incluso p.p. de tapajuntas,anclajes, accesorios, tornillería de acero inox, etc. Medida la superficie ejecutada.Incuso p.p. de remates, ingletes, piezas de anclaje y arriostramiento, tornillería de acero inox 316L.
NOTA 1: Se presentarán especificaciones técnicas por tipo y tamaño de carpintería en el etiquetado, y Declaración de Conformidad del Marcado CE bajo la UNE-EN 14351-1:2006.
NOTA 2: Se realizarán pruebas de estanqueidad en obra.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.25 | 21.41 | 5.35 |
| MO077 | h | Ayudante construcción. | 0.15 | 19.15 | 2.87 |
| MT07MEE1000IA | m³ | Madera aserrada pino oregon | 0.016 | 763.98 | 12.22 |
| EMM010 | kg | Placas anclaje inox AISI 316 | 4.9 | 17.5 | 85.75 |
| %10 PM | % | Pequeño material acero inox AISI 316 | 10 % | 106.19 | 10.62 |
| MT27LSN030A | l | Lasur natural para exteriores color s/DF | 0.5 | 12.88 | 6.44 |
| %2 MA | % | Medios auxiliares (2% s/total) | 2 % | 123.25 | 2.47 |
| %3 CI | % | Costes indirectos (3% s/total) | 3 % | 125.72 | 3.77 |
|  |  | Total |  |  | 129.49 |

| Medición | Uds. | Largo | Parcial |
|---|---|---|---|
| Pies derechos en T | 8 | 2.6 | 20.80 |
| Total |  |  | 20.8 |

**05.07** m Viga pino aserrado 80x250mm i/p.p. peq. material
16.6 m × 37.73 = 626.32
m. Fabricación y colocación de viga de cubierta de madera aserrada de pino Oregon, de 80x250 mm de sección, clase resistente C24 según UNE-EN 338 y UNE-EN 1912, calidad estructural MEG según UNE 56544; para clase de uso 3.2 según UNE-EN 335, con protección frente a agentes bióticos que se corresponde con la clase de penetración NP3 según UNE-EN 351-1, con acabado cepillado.
Herrajes de sujeción en acero inoxidable mate AISI 316, según diseño y especificaciones de planos.
Acabado exterior con barniz al agua lasur acuoso tipo Rubbol BL Primer + acabado Rubbol BL de Sikkens o equivalente, acabado mate; protector a poro abierto con alto poder de penetración; formulado a base de resinas acrílicas y de poliuretano, que forman una película microporosa, elástica, resistente a los rayos ultravioleta, transpirable al vapor de agua contenido en la madera. Uso para interior y exterior. Lijar la madera e imprimar con una mano de imprimación tipo Rubbol BL Primer o equivalente y acabar con dos manos de esmalte al agua tipo Rubbol BL o equivalente, acabado mate. Color a elegir por la D.F. Limpieza y dilución con agua, aplicar con brocha, aplicar dos o tres capas de barniz al agua, aplicación y preparación del soporte según se especifica en ficha técnica de producto. Productos certificado según EN 1504-2 con marcado CE y DdP (Declaración de prestaciones) según Reglamento (UE) 305/2011.
Totalmente colocada y probada, ajuste final de las piezas, sellado de juntas perimetrales, incluso p.p. de tapajuntas,anclajes, accesorios, tornillería de acero inox, etc. Medida la superficie ejecutada.Incuso p.p. de remates, ingletes, piezas de anclaje y arriostramiento, tornillería de acero inox 316L.
NOTA 1: Se presentarán especificaciones técnicas por tipo y tamaño de carpintería en el etiquetado, y Declaración de Conformidad del Marcado CE bajo la UNE-EN 14351-1:2006.
NOTA 2: Se realizarán pruebas de estanqueidad en obra.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.215 | 21.41 | 4.60 |
| MO077 | h | Ayudante construcción. | 0.107 | 19.15 | 2.05 |
| MT07MEE1000IA | m³ | Madera aserrada pino oregon | 0.02 | 763.98 | 15.28 |
| %5 PM | % | Pequeño material acero inox AISI 316 (16/10/2023) | 5 % | 21.93 | 1.10 |
| MT27LSN030A | l | Lasur natural para exteriores color s/DF | 1 | 12.88 | 12.88 |
| %2 MA | % | Medios auxiliares (2% s/total) | 2 % | 35.91 | 0.72 |
| %3 CI | % | Costes indirectos (3% s/total) | 3 % | 36.63 | 1.10 |
|  |  | Total |  |  | 37.73 |

| Medición | Uds. | Largo | Parcial |
|---|---|---|---|
|  | 2 | 4.6 | 9.20 |
|  | 2 | 3.7 | 7.40 |
| Total |  |  | 16.6 |

**05.08** m Viga pino aserrado 80x200mm i/p.p. peq. material
15.2 m × 33 = 501.60
m. Fabricación y colocación de viga de cubierta de madera aserrada de pino Oregon, de 80x200 mm de sección, clase resistente C24 según UNE-EN 338 y UNE-EN 1912, calidad estructural MEG según UNE 56544; para clase de uso 3.2 según UNE-EN 335, con protección frente a agentes bióticos que se corresponde con la clase de penetración NP3 según UNE-EN 351-1, con acabado cepillado.
Herrajes de sujeción en acero inoxidable mate AISI 316, según diseño y especificaciones de planos.
Acabado exterior con barniz al agua lasur acuoso tipo Rubbol BL Primer + acabado Rubbol BL de Sikkens o equivalente, acabado mate; protector a poro abierto con alto poder de penetración; formulado a base de resinas acrílicas y de poliuretano, que forman una película microporosa, elástica, resistente a los rayos ultravioleta, transpirable al vapor de agua contenido en la madera. Uso para interior y exterior. Lijar la madera e imprimar con una mano de imprimación tipo Rubbol BL Primer o equivalente y acabar con dos manos de esmalte al agua tipo Rubbol BL o equivalente, acabado mate. Color a elegir por la D.F. Limpieza y dilución con agua, aplicar con brocha, aplicar dos o tres capas de barniz al agua, aplicación y preparación del soporte según se especifica en ficha técnica de producto. Productos certificado según EN 1504-2 con marcado CE y DdP (Declaración de prestaciones) según Reglamento (UE) 305/2011.
Totalmente colocada y probada, ajuste final de las piezas, sellado de juntas perimetrales, incluso p.p. de tapajuntas,anclajes, accesorios, tornillería de acero inox, etc. Medida la superficie ejecutada.Incuso p.p. de remates, ingletes, piezas de anclaje y arriostramiento, tornillería de acero inox 316L.
NOTA 1: Se presentarán especificaciones técnicas por tipo y tamaño de carpintería en el etiquetado, y Declaración de Conformidad del Marcado CE bajo la UNE-EN 14351-1:2006.
NOTA 2: Se realizarán pruebas de estanqueidad en obra.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.215 | 21.41 | 4.603 |
| MO077 | h | Ayudante construcción. | 0.107 | 19.15 | 2.049 |
| MT07MEE1000IA | m³ | Madera aserrada pino oregon | 0.016 | 763.98 | 12.224 |
| %5 PM | % | Pequeño material acero inox AISI 316 | 5 % | 18.876 | 0.944 |
| MT27LSN030A | l | Lasur natural para exteriores color s/DF | 0.9 | 12.88 | 11.592 |
| %2 MA | % | Medios auxiliares (2% s/total) | 2 % | 31.412 | 0.628 |
| %3 CI | % | Costes indirectos (3% s/total) | 3 % | 32.040 | 0.961 |
|  |  | Total |  |  | 33 |

| Medición | Uds. | Largo | Parcial |
|---|---|---|---|
|  | 4 | 3.8 | 15.20 |
| Total |  |  | 15.2 |

**05.09** m Correa pino aserrado 80x140mm i/p.p. peq. material
9.2 m × 26.76 = 246.19
m. Fabricación y colocación de correa de cubierta de madera aserrada de pino Oregon, de 80x140 mm de sección, clase resistente C24 según UNE-EN 338 y UNE-EN 1912, calidad estructural MEG según UNE 56544; para clase de uso 3.2 según UNE-EN 335, con protección frente a agentes bióticos que se corresponde con la clase de penetración NP3 según UNE-EN 351-1, con acabado cepillado.
Herrajes de sujeción en acero inoxidable mate AISI 316, según diseño y especificaciones de planos.
Acabado exterior con barniz al agua lasur acuoso tipo Rubbol BL Primer + acabado Rubbol BL de Sikkens o equivalente, acabado mate; protector a poro abierto con alto poder de penetración; formulado a base de resinas acrílicas y de poliuretano, que forman una película microporosa, elástica, resistente a los rayos ultravioleta, transpirable al vapor de agua contenido en la madera. Uso para interior y exterior. Lijar la madera e imprimar con una mano de imprimación tipo Rubbol BL Primer o equivalente y acabar con dos manos de esmalte al agua tipo Rubbol BL o equivalente, acabado mate. Color a elegir por la D.F. Limpieza y dilución con agua, aplicar con brocha, aplicar dos o tres capas de barniz al agua, aplicación y preparación del soporte según se especifica en ficha técnica de producto. Productos certificado según EN 1504-2 con marcado CE y DdP (Declaración de prestaciones) según Reglamento (UE) 305/2011.
Totalmente colocada y probada, ajuste final de las piezas, sellado de juntas perimetrales, incluso p.p. de tapajuntas,anclajes, accesorios, tornillería de acero inox, etc. Medida la superficie ejecutada.Incuso p.p. de remates, ingletes, piezas de anclaje y arriostramiento, tornillería de acero inox 316L.
NOTA 1: Se presentarán especificaciones técnicas por tipo y tamaño de carpintería en el etiquetado, y Declaración de Conformidad del Marcado CE bajo la UNE-EN 14351-1:2006.
NOTA 2: Se realizarán pruebas de estanqueidad en obra.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.215 | 21.41 | 4.603 |
| MO077 | h | Ayudante construcción. | 0.107 | 19.15 | 2.049 |
| MT07MEE1000IA | m³ | Madera aserrada pino oregon | 0.011 | 763.98 | 8.404 |
| %5 PM | % | Pequeño material acero inox AISI 316 | 5 % | 15.056 | 0.753 |
| MT27LSN030A | l | Lasur natural para exteriores color s/DF | 0.75 | 12.88 | 9.660 |
| %2 MA | % | Medios auxiliares (2% s/total) | 2 % | 25.469 | 0.509 |
| %3 CI | % | Costes indirectos (3% s/total) | 3 % | 25.978 | 0.779 |
|  |  | Total |  |  | 26.76 |

| Medición | Uds. | Largo | Parcial |
|---|---|---|---|
|  | 2 | 4.6 | 9.20 |
| Total |  |  | 9.2 |

## 06 ENVOLVENTE MADERA
Importe: 3463.84

**06.01** m² Entramado pino cuperizado 30x80mm c/500mm
9.14 m² × 31.65 = 289.28
m². Muro estructural exterior de entramado ligero de madera, formado por montantes, carreras y testeros de madera aserrada de pino cuperizado, de 30x80 mm de sección, clase resistente C24 según UNE-EN 338 y UNE-EN 1912, calidad estructural ME-1 según INSTA 142; para clase de uso 4 según UNE-EN 335, con protección frente a agentes bióticos que se corresponde con la clase de penetración NP4 según UNE-EN 351-1, con acabado cepillado; cortados y numerados en taller, montados en obra con tornillos de cabeza avellanada, de acero al carbono; arriostramiento en ambas caras con tablero estructural (no incluidos en este precio). Incluso banda resiliente, de caucho EPDM extruido, fijada con grapas, para desolidarización; banda de sellado compresible, de caucho sintético EPDM, fijada con grapas, para el sellado de juntas entre paneles; elementos de fijación mecánica, de acero galvanizado tipo DX51D+Z275N para la resolución de encuentros; cinta autoadhesiva para sellado de juntas.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.3 | 21.41 | 6.42 |
| MO077 | h | Ayudante construcción. | 0.3 | 19.15 | 5.75 |
| RASTPCUP30X80 | m | Rastrel pino cuperizado 30x80mm (material; 30/05/2023) | 2.5 | 3.25 | 8.13 |
| %5 PM | % | Pequeño material acero inox AISI 316 | 5 % | 20.30 | 1.02 |
| MT16PDR010AB | m | Banda resiliente EPDM 5x80mm c/grapas (material; 01/03/2023) | 0.4 | 16.74 | 6.70 |
| MT15PDR060A | m | Banda sellado compresible EPDM 43mm c/grapas (material; 01/03/2023) | 0.4 | 5.28 | 2.11 |
| %2 MA | % | Medios auxiliares (2% s/total) | 2 % | 30.13 | 0.60 |
| %3 CI | % | Costes indirectos (3% s/total) | 3 % | 30.73 | 0.92 |
|  |  | Total |  |  | 31.65 |

| Medición | Uds. | Largo | Ancho | Alto | Parcial |
|---|---|---|---|---|---|
| fachada |  |  |  |  |  |
|  | 1 | 1.05 |  | 2.8 | 2.94 |
|  | 1 | 1.05 |  | 1.5 | 1.58 |
|  | 2 | 0.75 |  | 2.8 | 4.20 |
| sobre aerotermia |  |  |  |  |  |
|  | 1 | 1.2 | 0.35 |  | 0.42 |
| Total |  |  |  |  | 9.14 |

**06.02** m² Tablero OSB 22mm
72.06 m² × 18.16 = 1308.61
m². Suministro y colocación de entablado base de tablero estructural OSB de virutas orientadas, de altas prestaciones para utilización en ambiente húmedo, clase OSB/4, encoladas con adhesivo con urea-formaldehído, bordes machihembrados, de 22 mm de espesor, densidad 680 kg/m³, colocado con clavos de acero galvanizado. Incluso p/p de cortes y refuerzo de cantos con tornillos. Superficie medida según documentación gráfica de Proyecto. El contenido de humedad de la madera será el de equilibrio higroscópico antes de su utilización en obra. Incluso p.p. de cinta autoadhesiva para sellado de juntas, replanteo de las piezas, clavado de las piezas al soporte base. Se medirá la superficie realmente ejecutada según especificaciones de Proyecto.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.163 | 21.41 | 3.49 |
| MO077 | h | Ayudante construcción. | 0.081 | 19.15 | 1.55 |
| MT07TDM040F | m² | Tablero estructural OSB/4 22mm (material; 30/05/2023) | 1.05 | 10.93 | 11.48 |
| MT15PDR050D | m | Cinta autoadhesiva polietileno c/adh acr s/disolv 100mm 0,34mm (material; 01/03/2023) | 0.225 | 2.51 | 0.56 |
| MT50SPA101 | kg | Clavos de acero (material; 01/03/2023) | 0.15 | 1.3 | 0.20 |
| %2 MA | % | Medios auxiliares (2% s/total) | 2 % | 17.28 | 0.35 |
| %3 CI | % | Costes indirectos (3% s/total) | 3 % | 17.63 | 0.53 |
|  |  | Total |  |  | 18.16 |

| Medición | Uds. | Largo | Ancho | Alto | Parcial |
|---|---|---|---|---|---|
| fachada |  |  |  |  |  |
|  | 1 | 1.05 |  | 2.8 | 2.94 |
|  | 1 | 1.15 |  | 2.6 | 2.99 |
|  | 1 | 1.05 |  | 1.4 | 1.47 |
|  | 1 | 1.05 |  | 1.5 | 1.58 |
|  | 1 | 1.2 |  | 1.3 | 1.56 |
|  | 2 | 0.75 |  | 2.8 | 4.20 |
|  | 1 | 1.6 |  | 2.6 | 4.16 |
| sobre aerotermia |  |  |  |  |  |
|  | 1 | 1.2 | 0.4 |  | 0.48 |
| cubierta |  |  |  |  |  |
|  | 2 | 4.45 | 3.8 |  | 33.82 |
|  | 1 | 4.6 | 4.1 |  | 18.86 |
| Total |  |  |  |  | 72.06 |

**06.03** m² Entramado pino cuperizado soporte trasventilada 30x60mm c/500mm
8.61 m² × 30.83 = 265.45
m². Muro estructural exterior de entramado ligero de madera, formado por montantes, carreras y testeros de madera aserrada de pino cuperizado, de 30x60 mm de sección, clase resistente C24 según UNE-EN 338 y UNE-EN 1912, calidad estructural ME-1 según INSTA 142; para clase de uso 4 según UNE-EN 335, con protección frente a agentes bióticos que se corresponde con la clase de penetración NP4 según UNE-EN 351-1, con acabado cepillado; cortados y numerados en taller, montados en obra con tornillos de cabeza avellanada, de acero al carbono; arriostramiento en ambas caras con tablero estructural (no incluidos en este precio). Incluso banda resiliente, de caucho EPDM extruido, fijada con grapas, para desolidarización; banda de sellado compresible, de caucho sintético EPDM, fijada con grapas, para el sellado de juntas entre paneles; elementos de fijación mecánica, de acero galvanizado tipo DX51D+Z275N para la resolución de encuentros; cinta autoadhesiva para sellado de juntas.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.3 | 21.41 | 6.42 |
| MO077 | h | Ayudante construcción. | 0.3 | 19.15 | 5.75 |
| RASTCUP30X60 | m | Rastrel pino cuperizado 30x60mm (material; 30/05/2023) | 2.5 | 2.95 | 7.38 |
| %5 PM | % | Pequeño material acero inox AISI 316 | 5 % | 19.55 | 0.98 |
| MT16PDR010AB | m | Banda resiliente EPDM 5x80mm c/grapas | 0.4 | 16.74 | 6.70 |
| MT15PDR060A | m | Banda sellado compresible EPDM 43mm c/grapas | 0.4 | 5.28 | 2.11 |
| %2 MA | % | Medios auxiliares (2% s/total) | 2 % | 29.34 | 0.59 |
| %3 CI | % | Costes indirectos (3% s/total) | 3 % | 29.93 | 0.90 |
|  |  | Total |  |  | 30.83 |

| Medición | Uds. | Largo | Alto | Parcial |
|---|---|---|---|---|
| fachada |  |  |  |  |
|  | 1 | 1.05 | 2.8 | 2.94 |
|  | 1 | 1.05 | 1.4 | 1.47 |
|  | 2 | 0.75 | 2.8 | 4.20 |
| Total |  |  |  | 8.61 |

**06.04** m² Lámina acústica en fachada/cubierta
25.65 m² × 13.38 = 343.20
m². Lámina viscoelástica de alta densidad, armada, de base bituminosa aditivada con polímeros, tipo ViscoLAM 100 Rollo de Chova o equivalente, de 6 mm de espesor, suministrada en rollo, sujeta mediate grapas a tablero de madera, contrapeándose con las juntas de los tableros, con solapes perimetrales de 10cm.
Incluye: Limpieza de la superficie soporte, replanteo, colocación de enrastrelado, resolución de los puntos singulares y medios auxiliares.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.1 | 21.41 | 2.14 |
| MO077 | h | Ayudante construcción. | 0.1 | 19.15 | 1.92 |
| MT16NPG040P | m² | Lámina ViscoLAM 100 Rollo (material; 30/05/2023) | 1.15 | 5.75 | 6.61 |
| MT15PDR050C | ud | Grapa acero galvanizado 8mm (material; 01/03/2023) | 5 | 0.02 | 0.10 |
| mt15pdr120a | m | Cinta autoadhesiva, de polietileno, con adhesivo (material; 30/09/2022) | 1.02 | 1.93 | 1.97 |
| %2 MA | % | Medios auxiliares (2% s/total) | 2 % | 12.74 | 0.25 |
| %3 CI | % | Costes indirectos (3% s/total) | 3 % | 12.99 | 0.39 |
|  |  | Total |  |  | 13.38 |

| Medición | Uds. | Largo | Ancho | Alto | Parcial |
|---|---|---|---|---|---|
| fachadas |  |  |  |  |  |
|  | 1 | 2.3 |  | 2.6 | 5.98 |
|  | -1 | 1.1 |  | 1.2 | -1.32 |
|  | 1 | 1.45 |  | 1.2 | 1.74 |
|  | 1 | 1.2 | 0.25 |  | 0.30 |
|  | 1 | 1.65 |  | 2.6 | 4.29 |
| cubierta |  |  |  |  |  |
|  | 1 | 4.25 | 3.45 |  | 14.66 |
| Total |  |  |  |  | 25.65 |

**06.05** m² Lámina impermeable transpirable al vapor de agua
8.61 m² × 14.2 = 122.26
m². Lámina impermeable transpirable al vapor de agua, tipo Tyvek UV Facade de Dupont o equivalente, para colocación en fachada trasventilada de madera, grapada sobre rastrelado de madera con solape de 20cm.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.1 | 21.41 | 2.14 |
| MO077 | h | Ayudante construcción. | 0.1 | 19.15 | 1.92 |
| MT15PDR130D | m² | Lámina impermeable transpirable al vapor de agua Tyvek UV Facade (material; 01/03/2023) | 1.15 | 4.35 | 5.00 |
| MT15PDR050C | ud | Grapa acero galvanizado 8mm | 5 | 0.02 | 0.10 |
| MT15PDR140D | m | Cinta autoadhesiva 75mm resistencia UV (material; 01/03/2023) | 1.02 | 4.27 | 4.36 |
| %2 MA | % | Medios auxiliares (2% s/total) | 2 % | 13.52 | 0.27 |
| %3 CI | % | Costes indirectos (3% s/total) | 3 % | 13.79 | 0.41 |
|  |  | Total |  |  | 14.2 |

**06.07** m² Lámina reguladora de vapor y estanq. aire SD variabl. 0,25-25m
27.26 m² × 7.94 = 216.44
m². Lámina reguladora de vapor y de estanqueidad al aire de alto rendimiento Sd variable 0,25-25m INTELLO pro clima, o equivalente.

| Código | Ud | Descripción | Rendimiento | Precio | Importe |
|---|---|---|---|---|---|
| MO020 | h | Oficial 1ª construcción. | 0.08 | 21.41 | 1.71 |
| MO077 | h | Ayudante construcción. | 0.08 | 19.15 | 1.53 |
| P06SL400_03 | m² | Lám. reg.vapor y de estanq. aire SD variable 0,25-25m Intello (material; 23/07/2017) | 1.1 | 3.11 | 3.42 |
| P06SL400_02 | ud | Cinta adhesiva y pequeño material (material; 23/07/2017) | 1 | 0.9 | 0.90 |
| %2 MA | % | Medios auxiliares (2% s/total) | 2 % | 7.56 | 0.15 |
| %3 CI | % | Costes indirectos (3% s/total) | 3 % | 7.71 | 0.23 |
|  |  | Total |  |  | 7.94 |

| Medición | Uds. | Parcial |
|---|---|---|
| Trasdosados | 10.92 | 10.92 |
| Falso techo | 16.34 | 16.34 |
| Total |  | 27.26 |

**06.06** m² Fachada panel premontado tabla pino termotratado 100x25mm
8.61 m² × 106.69 = 918.60
m². Fachada trasventilada de madera compuesta por:
- Panel premontado de tablas de madera maciza de pino termotratado de dimensiones 100x25mm, separación <10mm según instrucciones de la D.F., calidad vista, cepillados con cepillo de carpintero por cuatro lados, biselados, según norma EN 14080, D-s2, d0, acabado con barniz al agua lasur acuoso tipo Rubbol BL Primer + acabado Rubbol BL de Sikkens o equivalente, acabado mate; protector a poro abierto con alto poder de penetración; formulado a base de resinas acrílicas y de poliuretano, que forman una película microporosa, elástica, resistente a los rayos ultravioleta, transpirable al vapor de agua contenido en la madera. Uso para interior y exterior. Lijar la madera e imprimar con una mano de tipo Rubbol BL Primer o equivalente y acabar con dos manos de esmalte al agua tipo Rubbol BL o equivalente, acabado mate. Color a elegir por la D.F. Limpieza y dilución con agua. Aplicar con brocha. Aplicar dos o tres capas de barniz al agua. Aplicación y preparación del soporte según se especifica en ficha técnica de producto. Producto certificado según EN 1504-2 con marcado CE y DdP (Declaración de prestaciones) según Reglamento (UE) 305/2011.
- Rastrel de montaje de panel de madera de pino rojo, pino silvestre, de 1ª calidad, aserrada y cepillada con cepillo de carpintero por cuatro lados, con tratamiento vacsolizado en autoclave con sales hidrosolubles libres de cromo y arsénico para clase de servicio IV, de 30x30mm de escuadría útil, colocados en la dirección perpendicular a los listones de fachada, cada 40cm, y atornillados con tirafondos de acero inox ocultos por la parte posterior.
- Chapa de acero inox atornillada a rastrel secundario con perforaciones para permitir la ventilación de la cámara tras el panel.
Totalmente colocada, incluso p.p. de remates. Medida la superficie ejecutada deduciendo huecos.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.903 | 21.41 | 19.33 |
| MO077 | h | Ayudante construcción. | 0.844 | 19.15 | 16.16 |
| MT07MEE100FAZ | m³ | Madera aserrada de pino rojo (material; 24/04/2023) | 0.002 | 654.84 | 1.31 |
| MTLMCEDCA25T | m² | Tabla madera pino termotratado 100x25mm i/mat.aux. (material; 30/05/2023) | 1 | 59.91 | 59.91 |
| %5 PM | % | Pequeño material acero inox AISI 316 | 5 % | 96.71 | 4.84 |
| %2 MA | % | Medios auxiliares (2% s/total) | 2 % | 101.55 | 2.03 |
| %3 CI | % | Costes indirectos (3% s/total) | 3 % | 103.58 | 3.11 |
|  |  | Total |  |  | 106.69 |

## 07 ALBAÑILERÍA y AISLAMIENTOS
Importe: 2685.9

**07.01** ud Ayudas de albañilería.
1 ud × 84.91 = 84.91
ud. Ayudas de albañilería a instalaciones de electricidad, alumbrado, telecomunicaciones, saneamiento, fontanería y calefacción, ventilación y oficios varios, incluyendo mano de obra en carga y descarga, materiales, apertura y tapado de rozas, recibidos, limpieza, remates, andamios y medios auxiliares necesarios. Totalmente terminado y en buen estado para la continuidad de los tajos.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 2 | 21.41 | 42.82 |
| MO113 | h | Peón ordinario construcción. | 2 | 19 | 38.00 |
| %2 MA | % | Medios auxiliares (2% s/total) | 2 % | 80.82 | 1.62 |
| %3 CI | % | Costes indirectos (3% s/total) | 3 % | 82.44 | 2.47 |
|  |  | Total |  |  | 84.91 |

| Medición | Uds. | Parcial |
|---|---|---|
| V1 y V2 | 1 | 1.00 |
| Total |  | 1 |

**07.02** m² Aislamiento sobre solera lana de roca e:50mm.
15.05 m² × 29.44 = 443.07
m². Aislamiento termoacústico de suelos flotantes, formado por panel rígido de lana de roca volcánica tipo Rocksol 525 "ROCKWOOL" o equivalente, según UNE-EN 13162, no revestido, de 50 mm de espesor, resistencia térmica 1,55 m²K/W, conductividad térmica 0,038 W/(mK), cubierto con film de polietileno de 0,2 mm de espesor y desolidarización perimetral realizada con el mismo material aislante. Colocación en obra: a tope, simplemente apoyado, preparado para recibir una base de pavimento de mortero u hormigón. Incluso cinta autoadhesiva para sellado de juntas.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.08 | 21.41 | 1.71 |
| MO113 | h | Peón ordinario construcción. | 0.08 | 19 | 1.52 |
| MT16LRW050E | m² | Panel rígido de lana mineral Rocksol 525 e=50mm (material; 16/10/2023) | 1.1 | 22.05 | 24.26 |
| MT16PNG010D | m² | Film polietileno e=0,2mm 184 g/m² (material; 27/01/2023) | 1.1 | 0.41 | 0.45 |
| MT16AAA029 | m | Cinta autoadhesiva para sellado de juntas (material; 27/01/2023) | 0.25 | 0.3 | 0.08 |
| %2 MA | % | Medios auxiliares (2% s/total) | 2 % | 28.02 | 0.56 |
| %3 CI | % | Costes indirectos (3% s/total) | 3 % | 28.58 | 0.86 |
|  |  | Total |  |  | 29.44 |

| Medición | Uds. | Largo | Ancho | Parcial |
|---|---|---|---|---|
|  | 1 | 4.3 | 3.5 | 15.05 |
| Total |  |  |  | 15.05 |

**07.03** m² Aislamiento en cubierta lana de roca e:80mm.
25.92 m² × 28.9 = 749.09
m² .Suministro y colocación de aislamiento térmico y acústico tipo Ventircok Energy de Rockwool o análogo, panel de lana de roca semirígido no revestido de 80 mm de espesor y dimensiones 1350x600 mm, cumpliendo la norma UNE EN 13162 Productos Aislantes térmicos para aplicaciones en la edificación con una conductividad térmica de 0,032 W / (m•K), resistencia térmica 3,10 m²K/W, clase de reacción al fuego A1.
Incluso p.p. de cortes, recortes, ajustes, ayudas de albañilería, andamiaje y medios auxiliares necesarios, carga, descarga y transporte de escombros a vertedero autorizado según RD 105/2008. Totalmente terminado.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.1 | 21.41 | 2.14 |
| MO113 | h | Peón ordinario construcción. | 0.1 | 19 | 1.90 |
| MT16LRW080BKD | m² | Panel semirrígido de lana mineral Ventirock Energy e=80mm (material; 16/10/2023) | 1.05 | 22.23 | 23.34 |
| MT15AAA030 | m | Cinta autioadhesiva sellado de juntas (material; 30/05/2023) | 0.44 | 0.3 | 0.13 |
| %2 MA | % | Medios auxiliares (2% s/total) | 2 % | 27.51 | 0.55 |
| %3 CI | % | Costes indirectos (3% s/total) | 3 % | 28.06 | 0.84 |
|  |  | Total |  |  | 28.9 |

| Medición | Uds. | Largo | Ancho | Parcial |
|---|---|---|---|---|
|  | 8 | 3.6 | 0.9 | 25.92 |
| Total |  |  |  | 25.92 |

**07.04** m² Aislamiento en cubierta lana de roca e:100mm.
14.62 m² × 33.52 = 490.06
m² .Suministro y colocación de aislamiento térmico y acústico tipo Ventircok Energy de Rockwool o análogo, panel de lana de roca semirígido no revestido de 100 mm de espesor y dimensiones 1350x600 mm, cumpliendo la norma UNE EN 13162 Productos Aislantes térmicos para aplicaciones en la edificación con una conductividad térmica de 0,032 W / (m•K), resistencia térmica 3,10 m²K/W, clase de reacción al fuego A1.
Incluso p.p. de cortes, recortes, ajustes, ayudas de albañilería, andamiaje y medios auxiliares necesarios, carga, descarga y transporte de escombros a vertedero autorizado según RD 105/2008. Totalmente terminado.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.1 | 21.41 | 2.14 |
| MO113 | h | Peón ordinario construcción. | 0.1 | 19 | 1.90 |
| MT16LRW100BKD | m² | Panel semirrígido de lana mineral Ventirock Energy e=100mm (material; 16/10/2023) | 1.05 | 26.41 | 27.73 |
| MT15AAA030 | m | Cinta autioadhesiva sellado de juntas | 0.44 | 0.3 | 0.13 |
| %2 MA | % | Medios auxiliares (2% s/total) | 2 % | 31.90 | 0.64 |
| %3 CI | % | Costes indirectos (3% s/total) | 3 % | 32.54 | 0.98 |
|  |  | Total |  |  | 33.52 |

| Medición | Uds. | Largo | Ancho | Parcial |
|---|---|---|---|---|
|  | 1 | 4.3 | 3.4 | 14.62 |
| Total |  |  |  | 14.62 |

**07.05** m² Aislamiento en fachada lana de roca e:60mm.
8.61 m² × 24.17 = 208.10
m² .Suministro y colocación de aislamiento térmico y acústico tipo Ventircok Energy de Rockwool o análogo, panel de lana de roca semirígido no revestido de 60 mm de espesor y dimensiones 1350x600 mm, cumpliendo la norma UNE EN 13162 Productos Aislantes térmicos para aplicaciones en la edificación con una conductividad térmica de 0,032 W / (m•K), resistencia térmica 3,10 m²K/W, clase de reacción al fuego A1.
Incluso p.p. de cortes, recortes, ajustes, ayudas de albañilería, andamiaje y medios auxiliares necesarios, carga, descarga y transporte de escombros a vertedero autorizado según RD 105/2008. Totalmente terminado.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.1 | 21.41 | 2.141 |
| MO113 | h | Peón ordinario construcción. | 0.1 | 19 | 1.900 |
| MT16AAA020EA | ud | Fijación mecánica paneles lana de roca (material; 30/05/2023) | 1 | 0.15 | 0.150 |
| MT16LRQ060BKD | m² | Panel semirrígido de lana mineral Ventirock Energy e=60mm (material; 16/10/2023) | 1.05 | 17.79 | 18.680 |
| MT15AAA030 | m | Cinta autioadhesiva sellado de juntas | 0.44 | 0.3 | 0.132 |
| %2 MA | % | Medios auxiliares (2% s/total) | 2 % | 23.003 | 0.460 |
| %3 CI | % | Costes indirectos (3% s/total) | 3 % | 23.463 | 0.704 |
|  |  | Total |  |  | 24.17 |

**07.06** m² Aislamiento en fachada lana de roca e:80mm.
9.14 m² × 29.06 = 265.61
m² .Suministro y colocación de aislamiento térmico y acústico tipo Ventircok Energy de Rockwool o análogo, panel de lana de roca semirígido no revestido de 80 mm de espesor y dimensiones 1350x600 mm, cumpliendo la norma UNE EN 13162 Productos Aislantes térmicos para aplicaciones en la edificación con una conductividad térmica de 0,032 W / (m•K), resistencia térmica 3,10 m²K/W, clase de reacción al fuego A1.
Incluso p.p. de cortes, recortes, ajustes, ayudas de albañilería, andamiaje y medios auxiliares necesarios, carga, descarga y transporte de escombros a vertedero autorizado según RD 105/2008. Totalmente terminado.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.1 | 21.41 | 2.14 |
| MO113 | h | Peón ordinario construcción. | 0.1 | 19 | 1.90 |
| MT16AAA020EA | ud | Fijación mecánica paneles lana de roca | 1 | 0.15 | 0.15 |
| MT16LRW080BKD | m² | Panel semirrígido de lana mineral Ventirock Energy e=80mm | 1.05 | 22.23 | 23.34 |
| MT15AAA030 | m | Cinta autioadhesiva sellado de juntas | 0.44 | 0.3 | 0.13 |
| %2 MA | % | Medios auxiliares (2% s/total) | 2 % | 27.66 | 0.55 |
| %3 CI | % | Costes indirectos (3% s/total) | 3 % | 28.21 | 0.85 |
|  |  | Total |  |  | 29.06 |

**07.07** m Suministro y colocación de precercos de pino rojo.
5.1 m × 3.99 = 20.35
m. Suministro y colocación de cercos perdidos de madera de pino rojo de dimensiones 100x35mm en carpintería interior y exterior anclado a muros de hormigón, muros de piedra,fábrica de termoarcilla y ladrillo, tabiquería ligera, etc. Incluso p.p. replanteo, tornillería necesaria, aplomado y nivelado.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.055 | 21.41 | 1.18 |
| MO113 | h | Peón ordinario construcción. | 0.055 | 19 | 1.05 |
| P4002 | m | Cerco perdido en madera de pino rojo. (material; 30/05/2023) | 1 | 1.56 | 1.56 |
| %2 MA | % | Medios auxiliares (2% s/total) | 2 % | 3.79 | 0.08 |
| %3 CI | % | Costes indirectos (3% s/total) | 3 % | 3.87 | 0.12 |
|  |  | Total |  |  | 3.99 |

**07.08** m² Aislamiento en falso techo lana de roca e:50mm.
16.34 m² × 13.63 = 222.71
m² .Suministro y colocación de aislamiento térmico y acústico tipo Alphahrock Premium de Rockwool o análogo, panel de lana de roca semirígido no revestido de 50 mm de espesor y dimensiones 1350x400 mm, cumpliendo la norma UNE EN 13162 Productos Aislantes térmicos para aplicaciones en la edificación con una conductividad térmica de 0,034 W / (m•K), resistencia térmica 1,45 m²K/W, clase de reacción al fuego A1.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.05 | 21.41 | 1.07 |
| MO113 | h | Peón ordinario construcción. | 0.05 | 19 | 0.95 |
| MT16LRW030BKD | m² | Panel semirrígidos de lana mineral Alpharock Premium e=50mm (material; 16/10/2023) | 1.05 | 10.43 | 10.95 |
| %2 MA | % | Medios auxiliares (2% s/total) | 2 % | 12.97 | 0.26 |
| %3 CI | % | Costes indirectos (3% s/total) | 3 % | 13.23 | 0.40 |
|  |  | Total |  |  | 13.63 |

**07.09** m² Aislamiento en trasdosados lana de roca e:50mm.
10.92 m² × 13.63 = 148.84
m² .Suministro y colocación de aislamiento térmico y acústico tipo Alphahrock Premium de Rockwool o análogo, panel de lana de roca semirígido no revestido de 50 mm de espesor y dimensiones 1350x400 mm, cumpliendo la norma UNE EN 13162 Productos Aislantes térmicos para aplicaciones en la edificación con una conductividad térmica de 0,034 W / (m•K), resistencia térmica 1,45 m²K/W, clase de reacción al fuego A1.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.05 | 21.41 | 1.07 |
| MO113 | h | Peón ordinario construcción. | 0.05 | 19 | 0.95 |
| MT16LRW030BKD | m² | Panel semirrígidos de lana mineral Alpharock Premium e=50mm | 1.05 | 10.43 | 10.95 |
| %2 MA | % | Medios auxiliares (2% s/total) | 2 % | 12.97 | 0.26 |
| %3 CI | % | Costes indirectos (3% s/total) | 3 % | 13.23 | 0.40 |
|  |  | Total |  |  | 13.63 |

**07.10** m² Aislamiento en tabiques lana de roca e:50mm.
3.9 m² × 13.63 = 53.16
m² .Suministro y colocación de aislamiento térmico y acústico tipo Alphahrock Premium de Rockwool o análogo, panel de lana de roca semirígido no revestido de 50 mm de espesor y dimensiones 1350x400 mm, cumpliendo la norma UNE EN 13162 Productos Aislantes térmicos para aplicaciones en la edificación con una conductividad térmica de 0,034 W / (m•K), resistencia térmica 1,45 m²K/W, clase de reacción al fuego A1.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.05 | 21.41 | 1.07 |
| MO113 | h | Peón ordinario construcción. | 0.05 | 19 | 0.95 |
| MT16LRW030BKD | m² | Panel semirrígidos de lana mineral Alpharock Premium e=50mm | 1.05 | 10.43 | 10.95 |
| %2 MA | % | Medios auxiliares (2% s/total) | 2 % | 12.97 | 0.26 |
| %3 CI | % | Costes indirectos (3% s/total) | 3 % | 13.23 | 0.40 |
|  |  | Total |  |  | 13.63 |

## 08 CUBIERTAS e IMPERMEABILIZACIONES
Importe: 4238.75

**08.01** m² Impermeabilización cubierta lámina asfáltica autoprotegida
65.82 m² × 21.77 = 1432.90
m². Impermeabilización de cubiertas inclinadas, con una pendiente media del 5%, con lámina de betún modificado con elastómero SBS, LBM(SBS)-50/G-FP, Polydan 180-50/GP Elast "DANOSA", con armadura de fieltro de poliéster no tejido de 180 g/m², con autoprotección mineral de color gris, tipo monocapa, totalmente adherida al soporte con soplete previa imprimación con pintura asfáltica Impridan 100 "DANOSA", a base de betún asfáltico modificado y cargas minerales en base solvente, de aplicación en frío. Se evitará su contacto con aceites, grasas, petróleos y disolventes. Se prestará especial atención a las incompatibilidades de uso que se especifican en las fichas técnicas de los diferentes elementos que pudieran componer la cubierta (soporte resistente, formación de pendientes, barrera de vapor, aislamiento térmico, impermeabilización y capas separadoras). Incluso p/p de cortes, solapes, tornillos y elementos de fijación, accesorios y juntas. Incluso formación de cumbrera y limatesas mediante piezas especiales; remate en alero mediante sellado perimetral según indicaciones de D.F..
Incluye: Limpieza de la superficie soporte. Replanteo y trazado de limatesas, limahoyas y encuentros. Resolución de los puntos singulares. Medios auxiliares.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.25 | 21.41 | 5.35 |
| MO077 | h | Ayudante construcción. | 0.25 | 19.15 | 4.79 |
| MT27PAD010D | l | Pintura asfáltica Impridan 100 Danosa (material; 31/05/2023) | 0.3 | 4.66 | 1.40 |
| MT14LDG010BDA | m² | Lámina betún modicicado c/elastómero SBS Polydan 180-50/GP Elast (material; 31/05/2023) | 1.1 | 8.35 | 9.19 |
| %2 MA | % | Medios auxiliares (2% s/total) | 2 % | 20.73 | 0.41 |
| %3 CI | % | Costes indirectos (3% s/total) | 3 % | 21.14 | 0.63 |
|  |  | Total |  |  | 21.77 |

| Medición | Uds. | Largo | Ancho | Alto | Parcial |
|---|---|---|---|---|---|
|  | 2 | 3.1 | 3.3 |  | 20.46 |
|  | 4 | 3.1 | 2.36 |  | 29.26 |
| vigas |  |  |  |  |  |
|  | 4 | 6 |  | 0.3 | 7.20 |
|  | 4 | 2.5 |  | 0.3 | 3.00 |
|  | 2 | 5.9 |  | 0.5 | 5.90 |
| Total |  |  |  |  | 65.82 |

**08.02** ud Encuentro de cubierta plana no transitable, no ventilada, autopr
2 ud × 48.43 = 96.86
Ejecución de encuentro de cubierta plana no transitable, no ventilada, autoprotegida, tipo convencional con sumidero de salida vertical, realizando un rebaje en el soporte alrededor del sumidero, en el que se recibirá la impermeabilización formada por: pieza de refuerzo de lámina de betún modificado con elastómero SBS, LBM(SBS)-40-FP, con armadura de fieltro de poliéster no tejido de 160 g/m², de superficie no protegida, totalmente adherida al soporte con soplete, previa imprimación con emulsión asfáltica aniónica con cargas tipo EB, y colocación de sumidero de caucho EPDM, de salida vertical, de 80 mm de diámetro, con rejilla plana de caucho EPDM, íntegramente adherido a la pieza de refuerzo anterior con soplete. Totalmente terminado y preparado para recibir la impermeabilización correspondiente (no incluida en este precio).
Incluye: Ejecución de rebaje del soporte alrededor del sumidero. Limpieza y preparación de la superficie en la que ha de aplicarse la impermeabilización. Aplicación de la emulsión asfáltica. Colocación de la pieza de refuerzo. Colocación del sumidero.
Criterio de medición de proyecto: Número de unidades previstas, según documentación gráfica de Proyecto.
Criterio de medición de obra: Se medirá el número de unidades realmente ejecutadas según especificaciones de Proyecto.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.676 | 21.41 | 14.47 |
| MO077 | h | Ayudante construcción. | 0.349 | 19.15 | 6.68 |
| mt14iea020c | kg | Emulsión asfáltica aniónica con cargas tipo EB, según UNE 104231 (material; 29/05/2023) | 0.3 | 1.54 | 0.46 |
| mt14lba010g | m² | Lámina de betún modificado con elastómero SBS, LBM(SBS)-40-FP, d (material; 29/05/2023) | 1.05 | 5.83 | 6.12 |
| mt15acc050ea | ud | Sumidero de caucho EPDM, de salida vertical, de 80 mm de diámetr (material; 29/05/2023) | 1 | 18.35 | 18.35 |
| op00sop010 | h | Soplete para soldadura de láminas asfálticas. (material; 31/05/2023) | 1 | 0.02 | 0.02 |
| %2 MA | % | Medios auxiliares (2% s/total) | 2 % | 46.10 | 0.92 |
| %3 CI | % | Costes indirectos (3% s/total) | 3 % | 47.02 | 1.41 |
|  |  | Total |  |  | 48.43 |

**08.03** m² Cubierta chapa grecada acero galvanizado 0,8mm
15.84 m² × 58.59 = 928.07
m². Suministro y montaje de cobertura de faldones de cubiertas, mediante chapa de acero galvanizado, de 0,8 mm de espesor, en perfil comercial galvanizado por ambas caras, fijada mecánicamente a cualquier tipo de correa estructural rastrelado de pino rojo de 20x50mm, incluido en el precio. Incluso p/p de cortes, solapes, tornillos y elementos de fijación, accesorios y juntas. Incluso formación de cumbrera y limatesas mediante piezas especiales; remate en alero mediante peine de chapa perforado de acero galvanizado para evitar entrada de pájaros manteniendo ventilación.
Incluye: Limpieza de la superficie soporte. Replanteo y trazado de limatesas, limahoyas y encuentros. Colocación de enrastrelado. Resolución de los puntos singulares. Medios auxiliares.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.5 | 21.41 | 10.71 |
| MO077 | h | Ayudante construcción. | 0.5 | 19.15 | 9.58 |
| MT07MEE100FAZ | m³ | Madera aserrada de pino rojo | 0.006 | 654.84 | 3.93 |
| MT50SPA101 | kg | Clavos de acero | 1 | 1.3 | 1.30 |
| MT16PDR010AB | m | Banda resiliente EPDM 5x80mm c/grapas | 0.4 | 16.74 | 6.70 |
| MT15PDR060A | m | Banda sellado compresible EPDM 43mm c/grapas | 0.4 | 5.28 | 2.11 |
| MT13CCG010B | m² | Chapa gracada acero galvanizado 0,8mm i/accesorios (material; 31/05/2023) | 1.1 | 18.12 | 19.93 |
| MT13CCG030D | ud | Tornillo aurorroscante 6,5x70mm acero galvanizado c/arandela (material; 31/05/2023) | 3 | 0.5 | 1.50 |
| %2 MA | % | Medios auxiliares (2% s/total) | 2 % | 55.76 | 1.12 |
| %3 CI | % | Costes indirectos (3% s/total) | 3 % | 56.88 | 1.71 |
|  |  | Total |  |  | 58.59 |

| Medición | Uds. | Largo | Ancho | Parcial |
|---|---|---|---|---|
|  | 1 | 4.4 | 3.6 | 15.84 |
| Total |  |  |  | 15.84 |

**08.04** m Vierteaguas remate sup acero galvanizado 400mm 1,20mm 3 pliegues
18 m × 30.66 = 551.88
m. Formación y ejecución de vierteaguas de remate de cubierta en chapa de acero galvanizado de 1,2mm. Desarrollo de 250mm con 3 pliegues y goterón en extremo libre, sobre base de lámina de EPDM.
Incluso p.p. de formación de remates, piezas y accesorios complementarios, baberos, formación de solapes, replanteo, nivelación, tornillería roscada en acero galvanizado, anclajes y aportación de pequeño material necesario, p.p. de piezas especiales y remates finales, ayudas de albañilería, medios de elevación, andamiaje y medios de seguridad necesarios. Despiece de la chapa siguiendo indicaciones de la D.F. Totalmente rematado y colocado en tramos en escamas siguiendo la dirección de la evacuación y con piezas inferiores de entrega, según planos de detalles e indicaciones de la D.F. Medida la verdadera longitud.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.242 | 21.41 | 5.18 |
| MO113 | h | Peón ordinario construcción. | 0.748 | 19 | 14.21 |
| MT20VME020P | m | Vierteaguas acero galvanizado 1,2mm des. 400mm 3 pliegues (material; 31/05/2023) | 1 | 5.52 | 5.52 |
| MT20WWR030 | m² | Lámina de separación polipropileno con estructura tridimensional (material; 05/02/2020) | 0.3 | 5.6 | 1.68 |
| PPCHAPA | ud | Poliuret sikaflex y anclajes (material; 01/03/2023) | 1 | 2.6 | 2.60 |
| %2 MA | % | Medios auxiliares (2% s/total) | 2 % | 29.19 | 0.58 |
| %3 CI | % | Costes indirectos (3% s/total) | 3 % | 29.77 | 0.89 |
|  |  | Total |  |  | 30.66 |

**08.05** m Vierteaguas remate inf acero galvanizado 250mm 1,20mm 3 pliegues
18 m × 27.32 = 491.76
m. Formación y ejecución de vierteaguas de remate de muro existente chapa de acero galvanizado de 1,2mm. Desarrollo de 250mm con 3 pliegues y goterón en extremo libre, sobre base de lámina de EPDM.
Incluso p.p. de formación de remates, piezas y accesorios complementarios, baberos, formación de solapes, replanteo, nivelación, tornillería roscada en acero galvanizado, anclajes y aportación de pequeño material necesario, p.p. de piezas especiales y remates finales, ayudas de albañilería, medios de elevación, andamiaje y medios de seguridad necesarios. Despiece de la chapa siguiendo indicaciones de la D.F. Totalmente rematado y colocado en tramos en escamas siguiendo la dirección de la evacuación y con piezas inferiores de entrega, según planos de detalles e indicaciones de la D.F. Medida la verdadera longitud.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.242 | 21.41 | 5.18 |
| MO113 | h | Peón ordinario construcción. | 0.621 | 19 | 11.80 |
| MT20VME020Q | m | Vierteaguas acero galvanizado 1,2mm des. 250mm 3 pliegues (material; 31/05/2023) | 1.05 | 5.31 | 5.58 |
| MT20WWR030 | m² | Lámina de separación polipropileno con estructura tridimensional | 0.15 | 5.6 | 0.84 |
| PPCHAPA | ud | Poliuret sikaflex y anclajes | 1 | 2.6 | 2.60 |
| %2 MA | % | Medios auxiliares (2% s/total) | 2 % | 26.00 | 0.52 |
| %3 CI | % | Costes indirectos (3% s/total) | 3 % | 26.52 | 0.80 |
|  |  | Total |  |  | 27.32 |

**08.06** m Impermeabilización encuentro con suelo
18 m × 40.96 = 737.28
m. Impermeabilización de zonas de alféizar de huecos mediante previa imprimación del soporte con una dotación de 300 g/m² de la emulsión asfaltica EMUFAL I y la aplicación de la lámina impermeabilizante autoadhesiva y autoprotegida, compuesta por un mástico elastomérico (SBS) con armadura de fieltro de fibra de vidrio y acabado mineral en la cara superior y un film siliconado extraíble en la inferior tipo TEXSELF FV 4 kg MIN o equivalente.
NOTA 1: Se realizarán pruebas de estanqueidad en la obra de acuerdo al plan de control de calidad.
NOTA 2: Las impermeabilizaciones las ejecutarán instaladores homologados. Se exigirá certificado de garantía de 10 años.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.1 | 21.41 | 2.14 |
| MO077 | h | Ayudante construcción. | 0.1 | 19.15 | 1.92 |
| U16AA1013 | m² | Lámina autoadhesiva no autoprotegida TEXSELF FV 2C (material; 26/05/2022) | 1.1 | 30.36 | 33.40 |
| U16AD956 | kg | Emulsión asfáltica EMUFAL I TEXSA (material; 26/05/2022) | 0.3 | 5.11 | 1.53 |
| %2 MA | % | Medios auxiliares (2% s/total) | 2 % | 38.99 | 0.78 |
| %3 CI | % | Costes indirectos (3% s/total) | 3 % | 39.77 | 1.19 |
|  |  | Total |  |  | 40.96 |

## 09 TABIQUERÍAS y FALSOS TECHOS
Importe: 1899.76

**09.01** m² Trasdosado cartón-yeso 48/400 (48/2*12,5) (06/08/2020)
10.92 m² × 44.1 = 481.57
m². Trasdosado autoportante arriostrado, sistema "PLACO" o equivalente, de 73 mm de espesor total, con nivel de calidad del acabado estándar (Q2), formado por dos placas de yeso laminado diferentes, una interior PPV / UNE-EN 520 - 1200 / 3000 / 12,5 / con los bordes longitudinales afinados, Barrera de Vapor PPV 13 "PLACO", formada por un alma de yeso de origen natural embutida e íntimamente ligada a dos láminas de cartón fuerte, laminada con aluminio en su cara no vista que actúa como barrera de vapor, y otra exterior A / UNE-EN 520 - 1200 / 2600 / 12,5 / con los bordes longitudinales afinados, BA 13 "PLACO", formada por un alma de yeso de origen natural embutida e íntimamente ligada a dos láminas de cartón fuerte, atornilladas directamente a una estructura autoportante de perfiles metálicos de acero galvanizado formada por canales horizontales R 48 "PLACO", sólidamente fijados al suelo y al techo, y montantes verticales M 48 "PLACO", con una separación entre montantes de 400 mm. Incluso banda desolidarizadora; fijaciones para el anclaje de canales y montantes metálicos; tornillería para la fijación de las placas; cinta de papel con refuerzo metálico "PLACO" y pasta y cinta para el tratamiento de juntas. El precio incluye la resolución de encuentros y puntos singulares, pero no incluye el aislamiento a colocar entre las placas y el paramento.
Medido deduciendo los huecos. Con nivel de acabado Q3 a ambas caras.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas. Recibido de las cajas para alojamiento de mecanismos eléctricos y de paso de instalaciones.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.26 | 21.41 | 5.57 |
| MO077 | h | Ayudante construcción. | 0.26 | 19.15 | 4.98 |
| MT12PLJ020A | m | Banda estanca autoadhesiva Banda 45 Placo 3mm (material; 25/10/2023) | 0.45 | 0.47 | 0.21 |
| MT12PLP060B | m | Montante perfil metálico acero galvanizado Placo 48 (material; 30/05/2023) | 3.5 | 2.83 | 9.91 |
| MT12PLP070B | m | Raíl perfil metálico acero galvanizado Placo 48 (material; 30/05/2023) | 1 | 2.32 | 2.32 |
| MT12PLK010IHR | m² | Placa yeso laminado c/barrera de vapor Placo PPV 13 12,5mm (material; 30/05/2023) | 1.05 | 10.64 | 11.17 |
| MT12PLK010AAD | m² | Placa yeso laminado Placo H1 12,5mm (material; 25/10/2023) | 1.05 | 7.28 | 7.64 |
| MT12PLT010A | ud | Tornillo autorroscante TTPC 25mm Placo (material; 06/08/2020) | 16 | 0.01 | 0.16 |
| MT12PLT0101C | ud | Tornillo autorroscante TTPC 35mm Placo (material; 06/08/2020) | 30 | 0.01 | 0.30 |
| MT12PLT010B | ud | Tornillo autoperforane rosca-chapa TRPF 13mm Placo (material; 06/08/2020) | 4 | 0.01 | 0.04 |
| MT12PLJ010A | m | Cinta microperforada papel Placo 50mm ancho (material; 06/08/2020) | 1.4 | 0.04 | 0.06 |
| MT12PLM010A | kg | Pasta SN Placo Euroclase A2-s1, d0 (material; 30/05/2023) | 0.66 | 1.1 | 0.73 |
| MT12PLJ010B | m | Cinta papel refuerzo metálico Placo 50mm (material; 30/05/2023) | 0.3 | 0.5 | 0.15 |
| %2 MA | % | Medios auxiliares (2% s/total) | 2 % | 43.24 | 0.86 |
|  |  | Total |  |  | 44.1 |

| Medición | Uds. | Largo | Ancho | Alto | Parcial |
|---|---|---|---|---|---|
|  | 1 | 2.3 |  | 2.6 | 5.98 |
|  | -1 | 1.1 |  | 1.2 | -1.32 |
|  | 1 | 1.35 |  | 1.3 | 1.76 |
|  | 1 | 1.35 | 0.25 |  | 0.34 |
|  | 1 | 1.6 |  | 2.6 | 4.16 |
| Total |  |  |  |  | 10.92 |

**09.02** m² Tabique cartón-yeso 48/400 (2*12,5/50/2*12,5) (06/08/2020)
3.9 m² × 58.03 = 226.32
m². Tabique múltiple, sistema "PLACO", (12,5 + 12,5 + 48 + 12,5 + 12,5)/400 (48), de 98 mm de espesor total, con nivel de calidad del acabado estándar (Q2), formado por una estructura simple autoportante de perfiles metálicos de acero galvanizado formada por canales R 48 "PLACO" y montantes M 48 "PLACO", con una separación entre montantes de 400 mm y una disposición normal "N", a la que se atornillan cuatro placas en total se atornillan dos placas iguales de yeso laminado A / UNE-EN 520 - 1200 / 2600 / 12,5 / con los bordes longitudinales afinados, BA 13 "PLACO" dispuestas en una cara y dos placas iguales de yeso laminado A / UNE-EN 520 - 1200 / 2000 / 12,5 / con los bordes longitudinales afinados, BA 13 "PLACO" dispuestas en la otra cara. Incluso banda estanca autoadhesiva, Banda 45 "PLACO"; tornillería para la fijación de las placas; cinta de papel con refuerzo metálico "PLACO" y pasta y cinta para el tratamiento de juntas. El precio incluye la resolución de encuentros y puntos singulares, pero no incluye el aislamiento a colocar entre los montantes.
Medido deduciendo los huecos. Con nivel de acabado Q3 a ambas caras.
Incluye: Replanteo y trazado en el forjado inferior y en el superior de los tabiques a realizar. Colocación de banda de estanqueidad y canales inferiores, sobre solado terminado o base de asiento. Colocación de banda de estanqueidad y canales superiores, bajo forjados. Colocación y fijación de los montantes sobre los elementos horizontales. Corte de las placas. Fijación de las placas para el cierre de una de las caras del tabique. Colocación de los paneles de lana mineral entre los montantes. Fijación de las placas para el cierre de la segunda cara del tabique. Replanteo de las cajas para alojamiento de mecanismos eléctricos y de paso de instalaciones, y posterior perforación de las placas. Tratamiento de juntas. Recibido de las cajas para alojamiento de mecanismos eléctricos y de paso de instalaciones.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.347 | 21.41 | 7.43 |
| MO077 | h | Ayudante construcción. | 0.347 | 19.15 | 6.65 |
| MT12PLJ020A | m | Banda estanca autoadhesiva Banda 45 Placo 3mm | 0.45 | 0.47 | 0.21 |
| MT12PLP060B | m | Montante perfil metálico acero galvanizado Placo 48 | 3 | 2.83 | 8.49 |
| MT12PLP070B | m | Raíl perfil metálico acero galvanizado Placo 48 | 0.9 | 2.32 | 2.09 |
| MT12PLK010AAD | m² | Placa yeso laminado Placo H1 12,5mm | 4.2 | 7.28 | 30.58 |
| MT12PLT010A | ud | Tornillo autorroscante TTPC 25mm Placo | 16 | 0.01 | 0.16 |
| MT12PLT0101C | ud | Tornillo autorroscante TTPC 35mm Placo | 30 | 0.01 | 0.30 |
| MT12PLT010B | ud | Tornillo autoperforane rosca-chapa TRPF 13mm Placo | 4 | 0.01 | 0.04 |
| MT12PLJ010A | m | Cinta microperforada papel Placo 50mm ancho | 1.4 | 0.04 | 0.06 |
| MT12PLM010A | kg | Pasta SN Placo Euroclase A2-s1, d0 | 0.66 | 1.1 | 0.73 |
| MT12PLJ010B | m | Cinta papel refuerzo metálico Placo 50mm | 0.3 | 0.5 | 0.15 |
| %2 MA | % | Medios auxiliares (2% s/total) | 2 % | 56.89 | 1.14 |
|  |  | Total |  |  | 58.03 |

| Medición | Uds. | Largo | Alto | Parcial |
|---|---|---|---|---|
| aseo | 1 | 1.5 | 2.6 | 3.90 |
| Total |  |  |  | 3.9 |

**09.04** m² Tabique cartón-yeso 70/400 (2*12,5/70/2*12,5)
4.09 m² × 55.38 = 226.50
m². Tabique múltiple, sistema "PLACO", (12,5 + 12,5 + 70 + 12,5 + 12,5)/600 (70), de 120 mm de espesor total, con nivel de calidad del acabado estándar (Q2), formado por una estructura simple autoportante de perfiles metálicos de acero galvanizado formada por canales R 70 "PLACO" y montantes M 70 "PLACO", con una separación entre montantes de 600 mm y una disposición normal "N", a la que se atornillan cuatro placas en total de yeso laminado H1 / UNE-EN 520 - 1200 / 2000 / 12,5 / con los bordes longitudinales afinados, Placomarine PPM 13 "PLACO" dos a cada cara. Incluso banda estanca autoadhesiva, Banda 45 "PLACO"; tornillería para la fijación de las placas; cinta de papel con refuerzo metálico "PLACO" y pasta y cinta para el tratamiento de juntas.

| Código | Ud | Descripción | Rendimiento | Precio | Importe |
|---|---|---|---|---|---|
| MO020 | h | Oficial 1ª construcción. | 0.316 | 21.41 | 6.77 |
| MO077 | h | Ayudante construcción. | 0.316 | 19.15 | 6.05 |
| MT12PLJ020A | m | Banda estanca autoadhesiva Banda 45 Placo 3mm | 0.45 | 0.47 | 0.21 |
| MT12PLP070D | m | Canal perfil acero galv. R70 PLACO (material; 25/10/2023) | 0.9 | 2.22 | 2.00 |
| MT12PLP060D | m | Montante perfil acero galv. M70 PLACO (material; 25/10/2023) | 2.1 | 2.71 | 5.69 |
| MT12PLK010AAD | m² | Placa yeso laminado Placo H1 12,5mm | 4.2 | 7.28 | 30.58 |
| MT12PLT010A | ud | Tornillo autorroscante TTPC 25mm Placo | 12 | 0.01 | 0.12 |
| MT12PLT0101C | ud | Tornillo autorroscante TTPC 35mm Placo | 22 | 0.01 | 0.22 |
| MT12PLT010B | ud | Tornillo autoperforane rosca-chapa TRPF 13mm Placo | 4 | 0.01 | 0.04 |
| MT12PLJ010A | m | Cinta microperforada papel Placo 50mm ancho | 4 | 0.04 | 0.16 |
| MT12PLM010A | kg | Pasta SN Placo Euroclase A2-s1, d0 | 0.66 | 1.1 | 0.73 |
| MT12PLJ010B | m | Cinta papel refuerzo metálico Placo 50mm | 0.3 | 0.5 | 0.15 |
| %2 MA | % | Medios auxiliares (2% s/total) | 2 % | 52.72 | 1.05 |
| %3 CI | % | Costes indirectos (3% s/total) | 3 % | 53.77 | 1.61 |
|  |  | Total |  |  | 55.38 |

| Medición | Uds. | Largo | Alto | Parcial |
|---|---|---|---|---|
| aseo | 1 | 2.3 | 2.6 | 5.98 |
|  | -1 | 0.9 | 2.1 | -1.89 |
| Total |  |  |  | 4.09 |

**09.03** m² Falso techo acústico registrable paneles lana madera
16.34 m² × 59.08 = 965.37
m². Falso techo registrable suspendido, situado a una altura menor de 4 m Sistema Fibralith "KNAUF" o equivalente, constituido por: ESTRUCTURA: perfilería oculta, de acero galvanizado, color blanco, con suela de 24 mm de anchura, comprendiendo perfiles primarios y secundarios; PANELES: paneles ligeros de lana de madera, gama Organic, modelo Organic D "KNAUF" o equivalente, de 600x1200 mm y 35 mm de espesor, acabado Pure, resistencia térmica 0,438 m²K/W, conductividad térmica 0,08 W/(mK). Incluso perfiles angulares, fijaciones para el anclaje de los perfiles, tornillería para la fijación de los paneles y accesorios de montaje.
Incluso p.p. de independización de techos en junta de dilatación con junta metálica y goma elástica blanca, refuerzos en huecos, formación de registros, rejillas de ventilación, puntos de luz y megafonía, replanteo, nivelado, aplomado, anclajes, tornillería en acero inox., encintado, remates con paramentos, tratamiento de juntas, sujeción de canalizaciones, tapajuntas y medios auxiliares necesarios, limpieza de los tajos y medios auxiliares necesarios y retirada y carga de escombros a vertedero autorizado según RD 105/2008. Totalmente terminado e instalado.
Incluido p.p. medios auxiliares necesarios, andamios y elementos protectores de seguridad y salud y de elevación (incluído montaje y desmontaje así como transporte).
Incluido p.p. de carga, transporte, y retirada de escombros a vertedero autorizado, gestión y canon de residuos según RD 105/2008, quedando la obra completamente limpia de escombro y residuos y en perfecto estado de limpieza para la continuación de los trabajos.
Se mostrará muestra previa a la realización de los trabajos para su aprobación.

| Código | Ud | Descripción | Rendimiento | Precio | Importe |
|---|---|---|---|---|---|
| MO020 | h | Oficial 1ª construcción. | 0.18 | 21.41 | 3.85 |
| MO113 | h | Peón ordinario construcción. | 0.18 | 19 | 3.42 |
| MT16VKK010L | m² | Panel lana madera Organic D "KNAUF" 600x1200mm 35mm (material; 24/10/2023) | 1.02 | 38.51 | 39.28 |
| MT12PFK060CA | m | Perfil primario EASY T-24/38/3700mm "KNAUF" acero galv. (material; 24/10/2023) | 0.9 | 1.95 | 1.76 |
| MT12PFK060JA | m | Perfil secundario EASY TG - 24/32/600 mm "KNAUF" acero galv. (material; 24/10/2023) | 1.75 | 1.95 | 3.41 |
| MT12PFK060KA | m | Perfil secundario EASY TG - 24/32/1200 mm "KNAUF" acero galv. (material; 24/10/2023) | 0.9 | 1.95 | 1.76 |
| MT12PFK050F | m | Perfil angular EASY L - 25/25/3050 mm "KNAUF" acero galv. (material; 24/10/2023) | 0.8 | 1.8 | 1.44 |
| MT12PEK050A | ud | Cuelgue Nonius "KNAUF", para falsos techos suspendidos (material; 24/10/2023) | 0.75 | 0.39 | 0.29 |
| MT12PEK050B | ud | Seguro Nonius "KNAUF", para falsos techos suspendidos (material; 24/10/2023) | 0.75 | 0.04 | 0.03 |
| MT12PEK050C |  | Parte superior Nonius "KNAUF", 530/630, para falsos techos suspe (material; 24/10/2023) | 0.75 | 0.59 | 0.44 |
| MT12PEK030 | ud | Varilla de cuelgue "KNAUF" de 100 cm (material; 24/10/2023) | 1.3 | 0.39 | 0.51 |
| MT12PSG220 | ud | Fijación compuesta por taco y tornillo 5x27 (material; 24/10/2023) | 0.75 | 0.06 | 0.05 |
| %2 MA | % | Medios auxiliares (2% s/total) | 2 % | 56.24 | 1.12 |
| %3 CI | % | Costes indirectos (3% s/total) | 3 % | 57.36 | 1.72 |
|  |  | Total |  |  | 59.08 |

| Medición | Uds. | Largo | Ancho | Parcial |
|---|---|---|---|---|
| garita | 1 | 4.2 | 3.2 | 13.44 |
| aseo | 1 | 1.35 | 2.15 | 2.90 |
| Total |  |  |  | 16.34 |

## 10 REVESTIMIENTOS
Importe: 1015.45

**10.01** m² Gres esmlatado rectificado blanco 15x15cm
14.25 m² × 30.76 = 438.33
m². Revestimiento interior con piezas de gres esmaltado, de 150x150 mm, gama media, capacidad de absorción de agua E<3%, grupo BIb, según UNE-EN 14411. SOPORTE: paramento de placas de yeso laminado, vertical, de hasta 3 m de altura. COLOCACIÓN: en capa fina y mediante encolado simple con adhesivo en dispersión normal, D1, según UNE-EN 12004, REJUNTADO: con mortero de juntas cementoso mejorado, con absorción de agua reducida y resistencia elevada a la abrasión tipo CG 2 W A, color blanco, en juntas de 3 mm de espesor. Incluso crucetas de PVC.
Incluso p.p. de rejuntado de las piezas con mortero tipo Webercolor junta fina o análogo, color a definir por la D.F., aplicado con llana de goma (evitando en todo caso las llanas metálicas que pueden dañar la superficie esmaltada). Una vez colocada la baldosa cerámica, se realizará su posterior protección hasta la finalización de la obra.
Incluso p.p. de formación de ingletes en esquinas en marmolista, formación de remates, encuentros, replanteo, nivelación, aplomado de las superficies, humedecido de las piezas por inmersión, cortes, roturas, piezas especiales y la limpieza esmerada de las superficies posterior a la terminación de la partida, ayudas de albañilería, medios auxiliares necesarios, carga y retirada de escombros a vertedero autorizado, gestión y canon de residuos, transporte y carga según RD 105/2008. Totalmente terminado.
Se mostrará muestra previa a la realización de los trabajos para su aprobación.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.418 | 21.41 | 8.95 |
| MO113 | h | Peón ordinario construcción. | 0.209 | 19 | 3.97 |
| U18AA475 | m² | Azulejo blanco mate 10x10 (material; 23/04/2023) | 1.05 | 8.19 | 8.60 |
| U04CFS07 | kg | Mortero cola Weber.col lanic confort (material; 15/03/2023) | 15 | 0.51 | 7.65 |
| U04CFS05 | m² | Rejuntado y tomado con mortero Webercolor junta fina. (material; 03/02/2020) | 1 | 0.1 | 0.10 |
| %2 MA | % | Medios auxiliares (2% s/total) | 2 % | 29.27 | 0.59 |
| %3 CI | % | Costes indirectos (3% s/total) | 3 % | 29.86 | 0.90 |
|  |  | Total |  |  | 30.76 |

| Medición | Uds. | Largo | Alto | Parcial |
|---|---|---|---|---|
| aseo | 1 | 7 | 2.3 | 16.10 |
|  | -1 | 0.9 | 2.05 | -1.85 |
| Total |  |  |  | 14.25 |

**10.02** m² Forrado tablero fenólico rechapado roble natural e:12mm
8.28 m² × 69.7 = 577.12
m². Fabricación y revestimiento de paramentos verticales con tablero fenólico rechapado de 12 mm de espesor en rechapado en chapa natural de roble mallado a escoger por D.F., con chapa de ancho 120cm sin repetición de patrones, tipo Finsa Natur o equivalente, encolados a tabiquería mediante sistema tipo Sikatack panel o equivalente, realizado según indicaciones del fabricante. Acabado de la madera a base de sellador antitaninos, dos manos de imprimación, y dos manos de lasur, color a definir por la DF marca Sikkens o equivalente.
Incluso p.p. replanteo, nivelación, aplomado, revestido de todos sus cantos, formación de recercados aristas y otros remates con madera maciza, formación de ingletes en esquinas, piezas auxiliares de nivelación, cortes, clavazón, desperdicios, limpieza de los tajos y medios auxiliares necesarios según CTE/ DB-SE-F. Totalmente terminado. Medido con deducción de huecos.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.3 | 21.41 | 6.42 |
| MO077 | h | Ayudante construcción. | 0.3 | 19.15 | 5.75 |
| U13DMHD13RB | m² | Tabl. fenólico rechapado roble e:12mm+lenguetas. (material; 31/05/2023) | 1.2 | 44.8 | 53.76 |
| P403210 | ud | P.p. de encolado c/ sika tack- panel + fijaciones. (material; 31/05/2023) | 1 | 0.41 | 0.41 |
| %2 MA | % | Medios auxiliares (2% s/total) | 2 % | 66.34 | 1.33 |
| %3 CI | % | Costes indirectos (3% s/total) | 3 % | 67.67 | 2.03 |
|  |  | Total |  |  | 69.7 |

| Medición | Uds. | Largo | Alto | Parcial |
|---|---|---|---|---|
|  | 1 | 3.8 | 2.6 | 9.88 |
|  | -1 | 0.8 | 2 | -1.60 |
| Total |  |  |  | 8.28 |

## 11 PAVIMENTOS
Importe: 3079.47

**11.01** m² Pavimento continuo hormigón pulido e:100mm
14.28 m² × 28.71 = 409.98
m². Pavimento continuo con acabado pulido del pavimento a base de espolvoreado de cuarzo para cierre de poro, tipo Mastertop 100 en color gris natural o equivalente, sobre solera o forjado de hormigón en fresco, elaborado con hormigón HM-20/B/20/XC3, con áridos de machaqueo seleccionados según el acabado estético deseado y/o coloración de la masa con pigmentos en un espesor entre 8 y 10 cm, armado con fibra de polipropileno, sobre base firme y compactada con las debidas pendientes y replanteo no incluido en el precio, extendido, regleado, fratasado mecánico con helicóptero, tallado mecánico con maquinaria y útil adiamantado, p/p de aserrado de juntas de retracción, lavado con agua a presión y aplicación de resina sellante. Incluso p.p. de aditivo fuidificante para suelo radiante según DIN 18560 parte 2, libre de cloruro en proporción según fabricante, formación de cortes y juntas de dilatación según indicaciones de la D.F., suministro y colocación de plancha de poliestireno expandido perimetralmente contra paramentos verticales de 10 mm de espesor, nivelación, ayudas de albañilería, medios auxiliares y de seguridad necesarios.
Totalmente terminado. Medida la superficie realmente ejecutada.
Ejecutado todo ello según documentación gráfica de proyecto, indicaciones de la D.F. y normativa vigente.
Todos los componentes con marcado CE y DdP (Declaración de prestaciones) según Reglamento (UE) 305/2011.
Criterio de medición de proyecto: Superficie útil, medida según documentación gráfica de Proyecto.
Criterio de medición de obra: Se medirá la superficie realmente ejecutada según especificaciones de Proyect
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.3 | 21.41 | 6.42 |
| MO112 | h | Peón especializado construcción. | 0.45 | 19 | 8.55 |
| U04MX925 | m³ | Hormigón HM-20/B/20/XC3 árido seleccionado machacado 8-10 mm (material; 26/05/2022) | 0.1 | 104 | 10.40 |
| U18WA360 | kg | Fibra de polipropileno (material; 26/05/2022) | 0.15 | 9.3 | 1.40 |
| MQ06VIB020 | h | Regla vibrante 3m | 0.01 | 5.23 | 0.05 |
| U02SA060 | h | Cortadora doble disco (maquinaria; 26/05/2022) | 0.3 | 1.67 | 0.50 |
| %2 MA | % | Medios auxiliares (2% s/total) | 2 % | 27.32 | 0.55 |
| %3 CI | % | Costes indirectos (3% s/total) | 3 % | 27.87 | 0.84 |
|  |  | Total |  |  | 28.71 |

| Medición | Uds. | Largo | Ancho | Parcial |
|---|---|---|---|---|
| interior |  |  |  |  |
|  | 1 | 4.2 | 3.4 | 14.28 |
| Total |  |  |  | 14.28 |

**11.02** m² Pulido de pavimento continuo hormigón
73.28 m² × 10.56 = 773.84
m². Ejecución en obra de pulido, mediante máquina pulidora, de superficie de hormigón; el pulido constará de tres fases: la primera (desbastado o rebaje) para eliminar las rebabas que pudieran existir, utilizando una muela basta entre 36 y 60, según el estado en que se encuentre el suelo; la segunda (planificado o pulido basto) para eliminar los rayados y defectos producidos en la fase anterior, con abrasivo de grano entre 80 y 120, extendiendo a continuación nuevamente la lechada, manteniendo la superficie húmeda 24 horas y dejando endurecer otras 48 horas antes del siguiente proceso; y la tercera (afinado), con abrasivo de grano 220. Incluso acabado de los rincones de difícil acceso (que se pasarán con la pulidora de mano o fija), evacuación de las aguas sucias, lavado con agua y jabón neutro y protección del suelo con serrín de pino blanco o de chopo, lámina de papel grueso, cartón o plástico, o cualquier otra protección que no ensucie ni tiña la superficie de hormigón.
Totalmente terminado. Medida la superficie realmente ejecutada.
Ejecutado todo ello según documentación gráfica de proyecto, indicaciones de la D.F. y normativa vigente.
Todos los componentes con marcado CE y DdP (Declaración de prestaciones) según Reglamento (UE) 305/2011.
Criterio de medición de proyecto: Superficie útil, medida según documentación gráfica de Proyecto.
Criterio de medición de obra: Se medirá la superficie realmente ejecutada según especificaciones de Proyect
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.172 | 21.41 | 3.68 |
| MO112 | h | Peón especializado construcción. | 0.172 | 19 | 3.27 |
| U18WA350 | kg | Máquina de tallado con útil adiamantado (material; 26/05/2022) | 0.1 | 15.3 | 1.53 |
| U18WA360 | kg | Fibra de polipropileno | 0.15 | 9.3 | 1.40 |
| U02SA105 | h | Fratasadora de gasolina (maquinaria; 26/05/2022) | 0.1 | 1.65 | 0.17 |
| %2 MA | % | Medios auxiliares (2% s/total) | 2 % | 10.05 | 0.20 |
| %3 CI | % | Costes indirectos (3% s/total) | 3 % | 10.25 | 0.31 |
|  |  | Total |  |  | 10.56 |

| Medición | Uds. | Largo | Parcial |
|---|---|---|---|
| interior |  |  |  |
|  | 14.28 |  | 14.28 |
| exterior |  |  |  |
|  | 1 | 78.9 | 78.90 |
|  | -1 | 19.9 | -19.90 |
| Total |  |  | 73.28 |

**11.03** m² Pintura de dos componentes a base de poliuretano y disolvente
73.28 m² × 23.48 = 1720.61
m². Suministro y aplicación de pintura sobre superficies interiores de hormigón o de mortero autonivelante, mediante la aplicación con rodillo de pelo corto de una primera mano de pintura de dos componentes, Mastertop TC 445 "BASF Construction Chemical", a base de poliuretano alifático y disolvente, incolora, acabado mate, y una segunda mano del mismo producto, (rendimiento: 0,2 kg/m² cada mano). Incluso p/p de limpieza de la superficie soporte; aplicación de 0,3 kg/m² de imprimación de dos componentes, Mastertop P 611 "BASF Construction Chemical", a base de resina epoxi; y preparación de la mezcla. Incluir preparación de soporte.
Ejecutado todo ello según documentación gráfica de proyecto, indicaciones de la D.F. y normativa vigente.
Todos los componentes con marcado CE y DdP (Declaración de prestaciones) según Reglamento (UE) 305/2011.
Criterio de medición de proyecto: Superficie útil, medida según documentación gráfica de Proyecto.
Criterio de medición de obra: Se medirá la superficie realmente ejecutada según especificaciones de Proyecto.
Incluido p.p. medios auxiliares necesarios, andamios, apeos, medios de apuntalamiento provisional si fuesen necesarios y elementos protectores de seguridad y salud y de elevación (incluido montaje y desmontaje, así como transporte).
Incluido p.p. de carga, transporte, y retirada de escombros a vertedero autorizado, gestión y canon de residuos según RD 105/2008, quedando la obra completamente limpia de escombro y residuos y en perfecto estado de limpieza para la continuación de los trabajos.

| Código | Ud | Descripción | Rendimiento | Precio | Importe |
|---|---|---|---|---|---|
| MO020 | h | Oficial 1ª construcción. | 0.09 | 21.41 | 1.93 |
| MO113 | h | Peón ordinario construcción. | 0.09 | 19 | 1.71 |
| MT27UPX030A | kg | Imprimacion de dos componentes, incrementar adherencia (material; 29/09/2022) | 0.3 | 11.82 | 3.55 |
| MT27UPX020AA | kg | Pintura de dos componentes a base de poliuretano, acabado mate (material; 29/09/2022) | 0.5 | 30.31 | 15.16 |
| %2 MA | % | Medios auxiliares (2% s/total) | 2 % | 22.35 | 0.45 |
| %3 CI | % | Costes indirectos (3% s/total) | 3 % | 22.80 | 0.68 |
|  |  | Total |  |  | 23.48 |

**11.04** m Rodapié de tablero fenólico abeto 100x16mm
10.5 m × 16.67 = 175.04
m. Fabricación y colocación de rodapié de tablero fenólico dimensiones 100 mm de altura y 16 mm de espesor, encolado o claveteado a estructura de soporte del pladur o a soportes de paramentos verticales, quedando enrasado con el paramento, según diseño e indicaciones de la D.F. Incluso p.p. de puntas sin cabeza, recortes, ingletes y ajustes necesarios.
Acabado de la madera a base de sellador antitaninos, dos manos de imprimación, y dos manos de lasur, color a definir por la DF marca Sikkens o análogo. Incluso p.p. de recortes, ingletes conformados, tapados de juntas, alineado, pequeño material, ayudas de albañilería, etc. Totalmente terminado y colocado.
Ejecutado todo ello según documentación gráfica de proyecto, indicaciones de la D.F. y normativa vigente.
Todos los componentes con marcado CE y DdP (Declaración de prestaciones) según Reglamento (UE) 305/2011.
Criterio de medición de proyecto: Superficie útil, medida según documentación gráfica de Proyecto.
Criterio de medición de obra: Se medirá la superficie realmente ejecutada según especificaciones de Proyect.
Incluido p.p. medios auxiliares necesarios, andamios, apeos, medios de apuntalamiento provisional si fuesen necesarios y elementos protectores de seguridad y salud y de elevación (incluido montaje y desmontaje, así como transporte).
Incluido p.p. de carga, transporte, y retirada de escombros a vertedero autorizado, gestión y canon de residuos según RD 105/2008, quedando la obra completamente limpia de escombro y residuos y en perfecto estado de limpieza para la continuación de los trabajos.

| Código | Ud | Descripción | Rendimiento | Precio | Importe |
|---|---|---|---|---|---|
| MO113 | h | Peón ordinario construcción. | 0.05 | 19 | 0.95 |
| P2200827HY | m | Rodapié tablero fenólico lasurado 100x16 mm c/ fijaciones. (material; 31/05/2023) | 1.05 | 14.2 | 14.91 |
| %2 MA | % | Medios auxiliares (2% s/total) | 2 % | 15.86 | 0.32 |
| %3 CI | % | Costes indirectos (3% s/total) | 3 % | 16.18 | 0.49 |
|  |  | Total |  |  | 16.67 |

| Medición | Uds. | Largo | Parcial |
|---|---|---|---|
|  | 1 | 2.75 | 2.75 |
|  | 1 | 7.75 | 7.75 |
| Total |  |  | 10.5 |

## 12 CARPINTERÍA DE MADERA Y VIDRIERÍA
Importe: 14333.69

**12.01** ud Ce01 Ventana 1 h fija pino laminado 77x254cm
3 ud × 951.38 = 2854.14
ud. Fabricación y colocación de ventana de una hoja fija según memoria de carpinterías, de madera laminada de pino, de 770x2.540 mm, espesor del perfil 80x92 mm, con triple goma y cámara ventilada, espaciadores plásticos, cinta autoexpansiva y bisagras cajeadas en marco y hoja de acero inox, herrajes ocultos embutidos en el canto de la hoja y manillas/pomos de acero inox, AISI 304 acabado pulido mate tipo Scotch o equivalente. Provista de aireador horizontal. Sistema de carpintería tipo REKORD o equivalente con clasificación a la permeabilidad al aire clase 4, según UNE-EN 12207, clasificación a la estanqueidad al agua clase 9A, según UNE-EN 12208 y clasificación a la resistencia a la carga del viento clase 5, según UNE-EN 12210. Acabado interior y exterior con barniz al agua lasur acuoso tipo Rubbol BL Primer + acabado Rubbol BL de Sikkens o equivalente, acabado mate; protector a poro abierto con alto poder de penetración; formulado a base de resinas acrílicas y de poliuretano, que forman una película microporosa, elástica, resistente a los rayos ultravioleta, transpirable al vapor de agua contenido en la madera. Uso para interior y exterior. Lijar la madera e imprimar con una mano de imprimación tipo Rubbol BL Primer o equivalente y acabar con dos manos de esmalte al agua tipo Rubbol BL o equivalente, acabado mate. Color a elegir por la D.F. Limpieza y dilución con agua, aplicar con brocha, aplicar dos o tres capas de barniz al agua, aplicación y preparación del soporte según se especifica en ficha técnica de producto. Productos certificado según EN 1504-2 con marcado CE y DdP (Declaración de prestaciones) según Reglamento (UE) 305/2011. Totalmente colocada y probada, ajuste final de las hojas, sellado de juntas perimetrales, incluso p.p. de tapajuntas,anclajes, accesorios, tornillería de acero inox, etc. Medida la superficie ejecutada.
ACRISTALAMIENTO: Triple acristalamiento SGG CLIMALIT PLUS PLANITHERM XN F2 PLANITHERM XN F5 44.1/(16 argón 90%)/6/(16 argón 90%)/44.2 "SAINT GOBAIN" o equivalente, conjunto formado por vidrio exterior PLANITHERM XN laminar de 4+4 mm, con capa de baja emisividad térmica incorporada en la cara interior, compuesto por dos lunas de vidrio laminar de 4 mm unidas mediante una lámina incolora de butiral de polivinilo, dos cámaras deshidratadas rellenas de gas argón con perfil separador de aluminio y doble sellado perimetral, de 16 mm de espesor cada una, vidrio intermedio PLANICLEAR incoloro de 6 mm y vidrio interior PLANITHERM XN laminar de 4+4 mm, con capa de baja emisividad térmica incorporada en la cara exterior, compuesto por dos lunas de vidrio laminar de 4 mm unidas mediante dos láminas incoloras de butiral de polivinilo, para hojas de vidrio de superficie menor de 2 m²; 54 mm de espesor total, fijado sobre carpintería con acuñado mediante calzos de apoyo perimetrales y laterales, sellado en frío con silicona Sikasil WS-305-N "SIKA" o equivalente compatible con el material soporte, en la cara exterior, y con perfil continuo de neopreno en la cara interior, para hojas de vidrio de superficie menor de 2 m².
P.p. de perfiles de condensación, formación de recercados exteriores del ancho total del cerramiento, perfiles de condensación y de recogida de agua, remates, ingletes, piezas de anclaje y arriostramiento, tornillería de acero inox 316L.
Clasificación energética de la ventana : Clase A*.
Incluso p.p. de sistema de triple junta de EPDM para garantizar la estanqueidad, varillas aislantes de poliamida 6.6 de 32 a 35 mm de profundidad reforzadas con un 25 % de fibra de vidrio, marco y hoja de forma recta y junquillo recto adaptado al espesor de vidrio, junta de estanqueidad central y cámara de descompresión exterior, con una escuadra especial de EPDM conforme a norma EN 12365, tapajuntas interior de aluminio con escuadras de alineamiento fijado mediante auto clip al marco, accesorios y guarniciones exteriores de aluminio anodizado de la carpintería y específicos de la serie, perfiles de condensación y de recogida de agua, remates, ingletes, premarcos de aluminio, piezas de anclaje y arriostramiento, tornillería de acero inox 316L, presores-tapetas, ayudas de albañilería, plataforma elevadora de trabajo, grúa y medios auxiliares necesarios. Instalada y en funcionamiento según memoria de carpintería. Previa presentación de muestra para su aprobación.
NOTA 1: Se presentarán especificaciones técnicas por tipo y tamaño de carpintería en el etiquetado, y Declaración de Conformidad del Marcado CE bajo la UNE-EN 14351-1:2006.
NOTA 2: Se realizarán pruebas de estanqueidad en obra.
Incluido p.p. medios auxiliares necesarios, andamios, apeos, medios de apuntalamiento provisional si fuesen necesarios y elementos protectores de seguridad y salud y de elevación (incluido montaje y desmontaje, así como transporte).
Incluido p.p. de carga, transporte, y retirada de escombros a vertedero autorizado, gestión y canon de residuos según RD 105/2008, quedando la obra completamente limpia de escombro y residuos y en perfecto estado de limpieza para la continuación de los trabajos.

| Código | Ud | Descripción | Rendimiento | Precio | Importe |
|---|---|---|---|---|---|
| MO017 | h | Oficial 1ª carpintero. (mano de obra; 24/10/2023) | 0.7 | 21.41 | 14.99 |
| MO058 | h | Ayudante carpintero. (mano de obra; 24/10/2023) | 1.04 | 19.15 | 19.92 |
| MO055 | h | Oficial 1ª cristalero. (mano de obra; 24/10/2023) | 0.34 | 21.41 | 7.28 |
| MO110 | h | Ayudante cristalero. (mano de obra; 24/10/2023) | 0.34 | 19.15 | 6.51 |
| VPL77X250 | ud | Ventana perfil pino laminado instalada 77x250cm i/accesorios (material; 24/10/2023) | 1 | 461.62 | 461.62 |
| U23GG0222 | m² | Triple vidrio Planith(6+6)/16Ar/Planiclear(6)/16Ar/Planith(6+6) (material; 24/10/2023) | 1.58 | 244.37 | 386.10 |
| MT21VVA025 | m | Perfil continuo neopreno (material; 24/10/2023) | 6.14 | 0.9 | 5.53 |
| U23OV511 | m | Sellado con silicona estructural neutra resistente rayos UVA (material; 10/02/2023) | 3.68 | 0.98 | 3.61 |
| %2 MA | % | Medios auxiliares (2% s/total) | 2 % | 905.56 | 18.11 |
| %3 CI | % | Costes indirectos (3% s/total) | 3 % | 923.67 | 27.71 |
|  |  | Total |  |  | 951.38 |

**12.02** ud Ce02a/b Ventana 1 h fija pino laminado 82x254cm
3 ud × 1023.98 = 3071.94
ud. Fabricación y colocación de ventana de una hoja fija según memoria de carpinterías, de madera laminada de pino, de 820x2.540 mm, espesor del perfil 80x92 mm, con triple goma y cámara ventilada, espaciadores plásticos, cinta autoexpansiva y bisagras cajeadas en marco y hoja de acero inox, herrajes ocultos embutidos en el canto de la hoja y manillas/pomos de acero inox, AISI 304 acabado pulido mate tipo Scotch o equivalente. Provista de aireador horizontal. Sistema de carpintería tipo REKORD o equivalente con clasificación a la permeabilidad al aire clase 4, según UNE-EN 12207, clasificación a la estanqueidad al agua clase 9A, según UNE-EN 12208 y clasificación a la resistencia a la carga del viento clase 5, según UNE-EN 12210. Acabado interior y exterior con barniz al agua lasur acuoso tipo Rubbol BL Primer + acabado Rubbol BL de Sikkens o equivalente, acabado mate; protector a poro abierto con alto poder de penetración; formulado a base de resinas acrílicas y de poliuretano, que forman una película microporosa, elástica, resistente a los rayos ultravioleta, transpirable al vapor de agua contenido en la madera. Uso para interior y exterior. Lijar la madera e imprimar con una mano de imprimación tipo Rubbol BL Primer o equivalente y acabar con dos manos de esmalte al agua tipo Rubbol BL o equivalente, acabado mate. Color a elegir por la D.F. Limpieza y dilución con agua, aplicar con brocha, aplicar dos o tres capas de barniz al agua, aplicación y preparación del soporte según se especifica en ficha técnica de producto. Productos certificado según EN 1504-2 con marcado CE y DdP (Declaración de prestaciones) según Reglamento (UE) 305/2011. Totalmente colocada y probada, ajuste final de las hojas, sellado de juntas perimetrales, incluso p.p. de tapajuntas,anclajes, accesorios, tornillería de acero inox, etc. Medida la superficie ejecutada.
Suministro y colocación de triple acristalamiento tipo Saint Gobain o equivalente, formado por:
- vidrio exterior PLANISTAR ONE laminar de 4+4 mm, con capa de control solar y baja emisividad térmica incorporada en la cara interior, compuesto por dos lunas de vidrio laminar PLANICLEAR incoloro de 4 mm unidas mediante una lámina incolora de butiral de polivinilo PVB STANDARD 0.38 mm
- cámara deshidratada rellenas de gas argón al 85% con perfil separador de aluminio y doble sellado perimetral de 14 mm de espesor
- vidrio intermedio PLANICLEAR incoloro de 5 mm
- cámara deshidratada rellenas de gas argón al 85% con perfil separador de aluminio y doble sellado perimetral de 14 mm de espesor
- vidrio interior PLANITHERM XN laminar de 5+5 mm, con capa acústica, compuesto por dos lunas de vidrio laminar PLANICLEAR incoloro de 5 mm unidas mediante una lámina incolora de butiral de polivinilo PVB SILENCE 0.5 mm
Espesor total de 52 mm, fijado sobre carpintería con acuñado mediante calzos de apoyo perimetrales y laterales, sellado en frío con silicona Sikasil WS-305-N "SIKA" compatible con el material soporte, en la cara exterior, y con perfil continuo de neopreno en la cara interior.
P.p. de perfiles de condensación, formación de recercados exteriores del ancho total del cerramiento, perfiles de condensación y de recogida de agua, remates, ingletes, piezas de anclaje y arriostramiento, tornillería de acero inox 316L.
Clasificación energética de la ventana : Clase A*.
Incluso p.p. de sistema de triple junta de EPDM para garantizar la estanqueidad, varillas aislantes de poliamida 6.6 de 32 a 35 mm de profundidad reforzadas con un 25 % de fibra de vidrio, marco y hoja de forma recta y junquillo recto adaptado al espesor de vidrio, junta de estanqueidad central y cámara de descompresión exterior, con una escuadra especial de EPDM conforme a norma EN 12365, tapajuntas interior de aluminio con escuadras de alineamiento fijado mediante auto clip al marco, accesorios y guarniciones exteriores de aluminio anodizado de la carpintería y específicos de la serie, perfiles de condensación y de recogida de agua, remates, ingletes, premarcos de aluminio, piezas de anclaje y arriostramiento, tornillería de acero inox 316L, presores-tapetas, ayudas de albañilería, plataforma elevadora de trabajo, grúa y medios auxiliares necesarios. Instalada y en funcionamiento según memoria de carpintería. Previa presentación de muestra para su aprobación.
NOTA 1: Se presentarán especificaciones técnicas por tipo y tamaño de carpintería en el etiquetado, y Declaración de Conformidad del Marcado CE bajo la UNE-EN 14351-1:2006.
NOTA 2: Se realizarán pruebas de estanqueidad en obra.
Incluido p.p. medios auxiliares necesarios, andamios, apeos, medios de apuntalamiento provisional si fuesen necesarios y elementos protectores de seguridad y salud y de elevación (incluido montaje y desmontaje, así como transporte).
Incluido p.p. de carga, transporte, y retirada de escombros a vertedero autorizado, gestión y canon de residuos según RD 105/2008, quedando la obra completamente limpia de escombro y residuos y en perfecto estado de limpieza para la continuación de los trabajos.

| Código | Ud | Descripción | Rendimiento | Precio | Importe |
|---|---|---|---|---|---|
| MO017 | h | Oficial 1ª carpintero. | 0.7 | 21.41 | 14.99 |
| MO058 | h | Ayudante carpintero. | 1.04 | 19.15 | 19.92 |
| MO055 | h | Oficial 1ª cristalero. | 0.34 | 21.41 | 7.28 |
| MO110 | h | Ayudante cristalero. | 0.34 | 19.15 | 6.51 |
| VPL108X250 | ud | Ventana perfil pino laminado instalada 108x250cm i/accesorios (material; 31/05/2023) | 1 | 465.4 | 465.40 |
| U23GG0222 | m² | Triple vidrio Planith(6+6)/16Ar/Planiclear(6)/16Ar/Planith(6+6) | 1.85 | 244.37 | 452.08 |
| MT21VVA025 | m | Perfil continuo neopreno | 3.95 | 0.9 | 3.56 |
| U23OV511 | m | Sellado con silicona estructural neutra resistente rayos UVA | 5.02 | 0.98 | 4.92 |
| %2 MA | % | Medios auxiliares (2% s/total) | 2 % | 974.66 | 19.49 |
| %3 CI | % | Costes indirectos (3% s/total) | 3 % | 994.15 | 29.82 |
|  |  | Total |  |  | 1023.98 |

| Medición | Uds. | Parcial |
|---|---|---|
| Ce_02a | 2 | 2.00 |
| Ce_02b | 1 | 1.00 |
| Total |  | 3 |

**12.03** ud Ce03a/b Ventana 1 h fija pino laminado 121x254cm
3 ud × 1277.12 = 3831.36
ud. Fabricación y colocación de ventana de una hoja fija según memoria de carpinterías, de madera laminada de pino, de 1.210x2.540 mm, espesor del perfil 80x92 mm, con triple goma y cámara ventilada, espaciadores plásticos, cinta autoexpansiva y bisagras cajeadas en marco y hoja de acero inox, herrajes ocultos embutidos en el canto de la hoja y manillas/pomos de acero inox, AISI 304 acabado pulido mate tipo Scotch o equivalente. Provista de aireador horizontal. Sistema de carpintería tipo REKORD o equivalente con clasificación a la permeabilidad al aire clase 4, según UNE-EN 12207, clasificación a la estanqueidad al agua clase 9A, según UNE-EN 12208 y clasificación a la resistencia a la carga del viento clase 5, según UNE-EN 12210. Acabado interior y exterior con barniz al agua lasur acuoso tipo Rubbol BL Primer + acabado Rubbol BL de Sikkens o equivalente, acabado mate; protector a poro abierto con alto poder de penetración; formulado a base de resinas acrílicas y de poliuretano, que forman una película microporosa, elástica, resistente a los rayos ultravioleta, transpirable al vapor de agua contenido en la madera. Uso para interior y exterior. Lijar la madera e imprimar con una mano de imprimación tipo Rubbol BL Primer o equivalente y acabar con dos manos de esmalte al agua tipo Rubbol BL o equivalente, acabado mate. Color a elegir por la D.F. Limpieza y dilución con agua, aplicar con brocha, aplicar dos o tres capas de barniz al agua, aplicación y preparación del soporte según se especifica en ficha técnica de producto. Productos certificado según EN 1504-2 con marcado CE y DdP (Declaración de prestaciones) según Reglamento (UE) 305/2011. Totalmente colocada y probada, ajuste final de las hojas, sellado de juntas perimetrales, incluso p.p. de tapajuntas,anclajes, accesorios, tornillería de acero inox, etc. Medida la superficie ejecutada.
Suministro y colocación de triple acristalamiento tipo Saint Gobain o equivalente, formado por:
- vidrio exterior PLANISTAR ONE laminar de 4+4 mm, con capa de control solar y baja emisividad térmica incorporada en la cara interior, compuesto por dos lunas de vidrio laminar PLANICLEAR incoloro de 4 mm unidas mediante una lámina incolora de butiral de polivinilo PVB STANDARD 0.38 mm
- cámara deshidratada rellenas de gas argón al 85% con perfil separador de aluminio y doble sellado perimetral de 14 mm de espesor
- vidrio intermedio PLANICLEAR incoloro de 5 mm
- cámara deshidratada rellenas de gas argón al 85% con perfil separador de aluminio y doble sellado perimetral de 14 mm de espesor
- vidrio interior PLANITHERM XN laminar de 5+5 mm, con capa acústica, compuesto por dos lunas de vidrio laminar PLANICLEAR incoloro de 5 mm unidas mediante una lámina incolora de butiral de polivinilo PVB SILENCE 0.5 mm
Espesor total de 52 mm, fijado sobre carpintería con acuñado mediante calzos de apoyo perimetrales y laterales, sellado en frío con silicona Sikasil WS-305-N "SIKA" compatible con el material soporte, en la cara exterior, y con perfil continuo de neopreno en la cara interior.
P.p. de perfiles de condensación, formación de recercados exteriores del ancho total del cerramiento, perfiles de condensación y de recogida de agua, remates, ingletes, piezas de anclaje y arriostramiento, tornillería de acero inox 316L.
Clasificación energética de la ventana : Clase A*.
Incluso p.p. de sistema de triple junta de EPDM para garantizar la estanqueidad, varillas aislantes de poliamida 6.6 de 32 a 35 mm de profundidad reforzadas con un 25 % de fibra de vidrio, marco y hoja de forma recta y junquillo recto adaptado al espesor de vidrio, junta de estanqueidad central y cámara de descompresión exterior, con una escuadra especial de EPDM conforme a norma EN 12365, tapajuntas interior de aluminio con escuadras de alineamiento fijado mediante auto clip al marco, accesorios y guarniciones exteriores de aluminio anodizado de la carpintería y específicos de la serie, perfiles de condensación y de recogida de agua, remates, ingletes, premarcos de aluminio, piezas de anclaje y arriostramiento, tornillería de acero inox 316L, presores-tapetas, ayudas de albañilería, plataforma elevadora de trabajo, grúa y medios auxiliares necesarios. Instalada y en funcionamiento según memoria de carpintería. Previa presentación de muestra para su aprobación.
NOTA 1: Se presentarán especificaciones técnicas por tipo y tamaño de carpintería en el etiquetado, y Declaración de Conformidad del Marcado CE bajo la UNE-EN 14351-1:2006.
NOTA 2: Se realizarán pruebas de estanqueidad en obra.
Incluido p.p. medios auxiliares necesarios, andamios, apeos, medios de apuntalamiento provisional si fuesen necesarios y elementos protectores de seguridad y salud y de elevación (incluido montaje y desmontaje, así como transporte).
Incluido p.p. de carga, transporte, y retirada de escombros a vertedero autorizado, gestión y canon de residuos según RD 105/2008, quedando la obra completamente limpia de escombro y residuos y en perfecto estado de limpieza para la continuación de los trabajos.

| Código | Ud | Descripción | Rendimiento | Precio | Importe |
|---|---|---|---|---|---|
| MO017 | h | Oficial 1ª carpintero. | 0.7 | 21.41 | 14.99 |
| MO058 | h | Ayudante carpintero. | 1.04 | 19.15 | 19.92 |
| MO055 | h | Oficial 1ª cristalero. | 0.34 | 21.41 | 7.28 |
| MO110 | h | Ayudante cristalero. | 0.34 | 19.15 | 6.51 |
| VPL114X250 | ud | Ventana perfil pino laminado instalada 114x250cm i/accesorios (material; 31/05/2023) | 1 | 473.2 | 473.20 |
| U23GG0222 | m² | Triple vidrio Planith(6+6)/16Ar/Planiclear(6)/16Ar/Planith(6+6) | 2.8 | 244.37 | 684.24 |
| MT21VVA025 | m | Perfil continuo neopreno | 4.75 | 0.9 | 4.28 |
| U23OV511 | m | Sellado con silicona estructural neutra resistente rayos UVA | 5.3 | 0.98 | 5.19 |
| %2 MA | % | Medios auxiliares (2% s/total) | 2 % | 1215.61 | 24.31 |
| %3 CI | % | Costes indirectos (3% s/total) | 3 % | 1239.92 | 37.20 |
|  |  | Total |  |  | 1277.12 |

| Medición | Uds. | Parcial |
|---|---|---|
| Ce_03a | 1 | 1.00 |
| Ce_03b | 2 | 2.00 |
| Total |  | 3 |

**12.04** ud Ce04 Ventana 1 h fija pino laminado 104x254cm
1 ud × 1140.58 = 1140.58
ud. Fabricación y colocación de ventana de una hoja fija según memoria de carpinterías, de madera laminada de pino, de 1.040x2.540 mm, espesor del perfil 80x92 mm, con triple goma y cámara ventilada, espaciadores plásticos, cinta autoexpansiva y bisagras cajeadas en marco y hoja de acero inox, herrajes ocultos embutidos en el canto de la hoja y manillas/pomos de acero inox, AISI 304 acabado pulido mate tipo Scotch o equivalente. Provista de aireador horizontal. Sistema de carpintería tipo REKORD o equivalente con clasificación a la permeabilidad al aire clase 4, según UNE-EN 12207, clasificación a la estanqueidad al agua clase 9A, según UNE-EN 12208 y clasificación a la resistencia a la carga del viento clase 5, según UNE-EN 12210. Acabado interior y exterior con barniz al agua lasur acuoso tipo Rubbol BL Primer + acabado Rubbol BL de Sikkens o equivalente, acabado mate; protector a poro abierto con alto poder de penetración; formulado a base de resinas acrílicas y de poliuretano, que forman una película microporosa, elástica, resistente a los rayos ultravioleta, transpirable al vapor de agua contenido en la madera. Uso para interior y exterior. Lijar la madera e imprimar con una mano de imprimación tipo Rubbol BL Primer o equivalente y acabar con dos manos de esmalte al agua tipo Rubbol BL o equivalente, acabado mate. Color a elegir por la D.F. Limpieza y dilución con agua, aplicar con brocha, aplicar dos o tres capas de barniz al agua, aplicación y preparación del soporte según se especifica en ficha técnica de producto. Productos certificado según EN 1504-2 con marcado CE y DdP (Declaración de prestaciones) según Reglamento (UE) 305/2011. Totalmente colocada y probada, ajuste final de las hojas, sellado de juntas perimetrales, incluso p.p. de tapajuntas,anclajes, accesorios, tornillería de acero inox, etc. Medida la superficie ejecutada.
Suministro y colocación de triple acristalamiento tipo Saint Gobain o equivalente, formado por:
- vidrio exterior PLANISTAR ONE laminar de 4+4 mm, con capa de control solar y baja emisividad térmica incorporada en la cara interior, compuesto por dos lunas de vidrio laminar PLANICLEAR incoloro de 4 mm unidas mediante una lámina incolora de butiral de polivinilo PVB STANDARD 0.38 mm
- cámara deshidratada rellenas de gas argón al 85% con perfil separador de aluminio y doble sellado perimetral de 14 mm de espesor
- vidrio intermedio PLANICLEAR incoloro de 5 mm
- cámara deshidratada rellenas de gas argón al 85% con perfil separador de aluminio y doble sellado perimetral de 14 mm de espesor
- vidrio interior PLANITHERM XN laminar de 5+5 mm, con capa acústica, compuesto por dos lunas de vidrio laminar PLANICLEAR incoloro de 5 mm unidas mediante una lámina incolora de butiral de polivinilo PVB SILENCE 0.5 mm
Espesor total de 52 mm, fijado sobre carpintería con acuñado mediante calzos de apoyo perimetrales y laterales, sellado en frío con silicona Sikasil WS-305-N "SIKA" compatible con el material soporte, en la cara exterior, y con perfil continuo de neopreno en la cara interior.
P.p. de perfiles de condensación, formación de recercados exteriores del ancho total del cerramiento, perfiles de condensación y de recogida de agua, remates, ingletes, piezas de anclaje y arriostramiento, tornillería de acero inox 316L.
Clasificación energética de la ventana : Clase A*.
Incluso p.p. de sistema de triple junta de EPDM para garantizar la estanqueidad, varillas aislantes de poliamida 6.6 de 32 a 35 mm de profundidad reforzadas con un 25 % de fibra de vidrio, marco y hoja de forma recta y junquillo recto adaptado al espesor de vidrio, junta de estanqueidad central y cámara de descompresión exterior, con una escuadra especial de EPDM conforme a norma EN 12365, tapajuntas interior de aluminio con escuadras de alineamiento fijado mediante auto clip al marco, accesorios y guarniciones exteriores de aluminio anodizado de la carpintería y específicos de la serie, perfiles de condensación y de recogida de agua, remates, ingletes, premarcos de aluminio, piezas de anclaje y arriostramiento, tornillería de acero inox 316L, presores-tapetas, ayudas de albañilería, plataforma elevadora de trabajo, grúa y medios auxiliares necesarios. Instalada y en funcionamiento según memoria de carpintería. Previa presentación de muestra para su aprobación.
NOTA 1: Se presentarán especificaciones técnicas por tipo y tamaño de carpintería en el etiquetado, y Declaración de Conformidad del Marcado CE bajo la UNE-EN 14351-1:2006.
NOTA 2: Se realizarán pruebas de estanqueidad en obra.
Incluido p.p. medios auxiliares necesarios, andamios, apeos, medios de apuntalamiento provisional si fuesen necesarios y elementos protectores de seguridad y salud y de elevación (incluido montaje y desmontaje, así como transporte).
Incluido p.p. de carga, transporte, y retirada de escombros a vertedero autorizado, gestión y canon de residuos según RD 105/2008, quedando la obra completamente limpia de escombro y residuos y en perfecto estado de limpieza para la continuación de los trabajos.

| Código | Ud | Descripción | Rendimiento | Precio | Importe |
|---|---|---|---|---|---|
| MO017 | h | Oficial 1ª carpintero. | 0.7 | 21.41 | 14.99 |
| MO058 | h | Ayudante carpintero. | 1.04 | 19.15 | 19.92 |
| MO055 | h | Oficial 1ª cristalero. | 0.34 | 21.41 | 7.28 |
| MO110 | h | Ayudante cristalero. | 0.34 | 19.15 | 6.51 |
| VPL116X250 | ud | Ventana perfil pino laminado instalada 116x250cm i/accesorios (material; 31/05/2023) | 1 | 475.8 | 475.80 |
| U23GG0222 | m² | Triple vidrio Planith(6+6)/16Ar/Planiclear(6)/16Ar/Planith(6+6) | 2.25 | 244.37 | 549.83 |
| MT21VVA025 | m | Perfil continuo neopreno | 6.7 | 0.9 | 6.03 |
| U23OV511 | m | Sellado con silicona estructural neutra resistente rayos UVA | 5.4 | 0.98 | 5.29 |
| %2 MA | % | Medios auxiliares (2% s/total) | 2 % | 1085.65 | 21.71 |
| %3 CI | % | Costes indirectos (3% s/total) | 3 % | 1107.36 | 33.22 |
|  |  | Total |  |  | 1140.58 |

| Medición | Uds. | Parcial |
|---|---|---|
| Ce_04 | 1 | 1.00 |
| Total |  | 1 |

**12.05** ud Ce05 Ventana 2 h fijas + 1h osciloba. pino laminado 100x254cm
1 ud × 1328.6 = 1328.60
ud. Fabricación y colocación de ventana de una hoja oscilobatiente sobre hoja fija inferior y bajo hoja fija superior según memoria de carpinterías, de madera laminada de pino, de 1.000x2.540 mm, espesor del perfil 80x92 mm, con triple goma y cámara ventilada, espaciadores plásticos, cinta autoexpansiva y bisagras cajeadas en marco y hoja de acero inox, herrajes ocultos embutidos en el canto de la hoja y manillas/pomos de acero inox, AISI 304 acabado pulido mate tipo Scotch o equivalente. Provista de aireador horizontal. Sistema de carpintería tipo REKORD o equivalente con clasificación a la permeabilidad al aire clase 4, según UNE-EN 12207, clasificación a la estanqueidad al agua clase 9A, según UNE-EN 12208 y clasificación a la resistencia a la carga del viento clase 5, según UNE-EN 12210. Acabado interior y exterior con barniz al agua lasur acuoso tipo Rubbol BL Primer + acabado Rubbol BL de Sikkens o equivalente, acabado mate; protector a poro abierto con alto poder de penetración; formulado a base de resinas acrílicas y de poliuretano, que forman una película microporosa, elástica, resistente a los rayos ultravioleta, transpirable al vapor de agua contenido en la madera. Uso para interior y exterior. Lijar la madera e imprimar con una mano de imprimación tipo Rubbol BL Primer o equivalente y acabar con dos manos de esmalte al agua tipo Rubbol BL o equivalente, acabado mate. Color a elegir por la D.F. Limpieza y dilución con agua, aplicar con brocha, aplicar dos o tres capas de barniz al agua, aplicación y preparación del soporte según se especifica en ficha técnica de producto. Productos certificado según EN 1504-2 con marcado CE y DdP (Declaración de prestaciones) según Reglamento (UE) 305/2011. Totalmente colocada y probada, ajuste final de las hojas, sellado de juntas perimetrales, incluso p.p. de tapajuntas,anclajes, accesorios, tornillería de acero inox, etc. Medida la superficie ejecutada.
Suministro y colocación de triple acristalamiento tipo Saint Gobain o equivalente, formado por:
- vidrio exterior PLANISTAR ONE laminar de 4+4 mm, con capa de control solar y baja emisividad térmica incorporada en la cara interior, compuesto por dos lunas de vidrio laminar PLANICLEAR incoloro de 4 mm unidas mediante una lámina incolora de butiral de polivinilo PVB STANDARD 0.38 mm
- cámara deshidratada rellenas de gas argón al 85% con perfil separador de aluminio y doble sellado perimetral de 14 mm de espesor
- vidrio intermedio PLANICLEAR incoloro de 5 mm
- cámara deshidratada rellenas de gas argón al 85% con perfil separador de aluminio y doble sellado perimetral de 14 mm de espesor
- vidrio interior PLANITHERM XN laminar de 5+5 mm, con capa acústica, compuesto por dos lunas de vidrio laminar PLANICLEAR incoloro de 5 mm unidas mediante una lámina incolora de butiral de polivinilo PVB SILENCE 0.5 mm
Espesor total de 52 mm, fijado sobre carpintería con acuñado mediante calzos de apoyo perimetrales y laterales, sellado en frío con silicona Sikasil WS-305-N "SIKA" compatible con el material soporte, en la cara exterior, y con perfil continuo de neopreno en la cara interior.
Incluido pasadocumentos abatible con sellado estanco perimetral en hoja fija, según DF y previa muestra.
P.p. de perfiles de condensación, formación de recercados exteriores del ancho total del cerramiento, perfiles de condensación y de recogida de agua, remates, ingletes, piezas de anclaje y arriostramiento, tornillería de acero inox 316L.
Clasificación energética de la ventana : Clase A*.
Incluso p.p. de sistema de triple junta de EPDM para garantizar la estanqueidad, varillas aislantes de poliamida 6.6 de 32 a 35 mm de profundidad reforzadas con un 25 % de fibra de vidrio, marco y hoja de forma recta y junquillo recto adaptado al espesor de vidrio, junta de estanqueidad central y cámara de descompresión exterior, con una escuadra especial de EPDM conforme a norma EN 12365, tapajuntas interior de aluminio con escuadras de alineamiento fijado mediante auto clip al marco, accesorios y guarniciones exteriores de aluminio anodizado de la carpintería y específicos de la serie, perfiles de condensación y de recogida de agua, remates, ingletes, premarcos de aluminio, piezas de anclaje y arriostramiento, tornillería de acero inox 316L, presores-tapetas, ayudas de albañilería, plataforma elevadora de trabajo, grúa y medios auxiliares necesarios. Instalada y en funcionamiento según memoria de carpintería. Previa presentación de muestra para su aprobación.
NOTA 1: Se presentarán especificaciones técnicas por tipo y tamaño de carpintería en el etiquetado, y Declaración de Conformidad del Marcado CE bajo la UNE-EN 14351-1:2006.
NOTA 2: Se realizarán pruebas de estanqueidad en obra.
Incluido p.p. medios auxiliares necesarios, andamios, apeos, medios de apuntalamiento provisional si fuesen necesarios y elementos protectores de seguridad y salud y de elevación (incluido montaje y desmontaje, así como transporte).
Incluido p.p. de carga, transporte, y retirada de escombros a vertedero autorizado, gestión y canon de residuos según RD 105/2008, quedando la obra completamente limpia de escombro y residuos y en perfecto estado de limpieza para la continuación de los trabajos.

| Código | Ud | Descripción | Rendimiento | Precio | Importe |
|---|---|---|---|---|---|
| MO017 | h | Oficial 1ª carpintero. | 0.7 | 21.41 | 14.99 |
| MO058 | h | Ayudante carpintero. | 1.04 | 19.15 | 19.92 |
| MO055 | h | Oficial 1ª cristalero. | 0.34 | 21.41 | 7.28 |
| MO110 | h | Ayudante cristalero. | 0.34 | 19.15 | 6.51 |
| VPL98X250 | ud | Ventana perfil pino laminado instalada 98x250cm i/accesorios (material; 31/05/2023) | 1 | 835.9 | 835.90 |
| U23GG0222 | m² | Triple vidrio Planith(6+6)/16Ar/Planiclear(6)/16Ar/Planith(6+6) | 1.25 | 244.37 | 305.46 |
| U23OV511 | m | Sellado con silicona estructural neutra resistente rayos UVA | 10.16 | 0.98 | 9.96 |
| MT21VVA025 | m | Perfil continuo neopreno | 6.6 | 0.9 | 5.94 |
| PASSDOC01 | ud | Pasadocumentos enrasado exterior abatible (material; 16/10/2023) | 1 | 58.65 | 58.65 |
| %2 MA | % | Medios auxiliares (2% s/total) | 2 % | 1264.61 | 25.29 |
| %3 CI | % | Costes indirectos (3% s/total) | 3 % | 1289.90 | 38.70 |
|  |  | Total |  |  | 1328.6 |

| Medición | Uds. | Parcial |
|---|---|---|
| Ce05 | 1 | 1.00 |
| Total |  | 1 |

**12.06** ud Ce06 Puerta 1 h fija + puerta pino laminado 96x264cm
1 ud × 1654.7 = 1654.70
ud. Fabricación y colocación de puerta abatible de una hoja bajo hoja fija superior según memoria de carpinterías, de madera laminada de pino, de 960x2.640 mm, espesor del perfil 80x92 mm, con triple goma y cámara ventilada, espaciadores plásticos, cinta autoexpansiva y bisagras cajeadas en marco y hoja de acero inox, herrajes ocultos embutidos en el canto de la hoja y manillas/pomos de acero inox, AISI 304 acabado pulido mate tipo Scotch o equivalente. Provista de aireador horizontal. Sistema de carpintería tipo REKORD o equivalente con clasificación a la permeabilidad al aire clase 4, según UNE-EN 12207, clasificación a la estanqueidad al agua clase 9A, según UNE-EN 12208 y clasificación a la resistencia a la carga del viento clase 5, según UNE-EN 12210. Acabado interior y exterior con barniz al agua lasur acuoso tipo Rubbol BL Primer + acabado Rubbol BL de Sikkens o equivalente, acabado mate; protector a poro abierto con alto poder de penetración; formulado a base de resinas acrílicas y de poliuretano, que forman una película microporosa, elástica, resistente a los rayos ultravioleta, transpirable al vapor de agua contenido en la madera. Uso para interior y exterior. Lijar la madera e imprimar con una mano de imprimación tipo Rubbol BL Primer o equivalente y acabar con dos manos de esmalte al agua tipo Rubbol BL o equivalente, acabado mate. Color a elegir por la D.F. Limpieza y dilución con agua, aplicar con brocha, aplicar dos o tres capas de barniz al agua, aplicación y preparación del soporte según se especifica en ficha técnica de producto. Productos certificado según EN 1504-2 con marcado CE y DdP (Declaración de prestaciones) según Reglamento (UE) 305/2011. Totalmente colocada y probada, ajuste final de las hojas, sellado de juntas perimetrales, incluso p.p. de tapajuntas,anclajes, accesorios, tornillería de acero inox, etc. Medida la superficie ejecutada.
Incluso p.p. de herrajes de apertura y cierre modelo Hoppe M1642/845 con roseta mini sin bocallaves acabado F41-R cromo satinado - Resista, o equivalente (incluso suplemento circular acabado en aluminio anodizado de diámeto 50mm y espesor de la chapa grecada), y tope en suelo tipo 506002002 de Arcon o equivalente, herrajes formados por bisagras de acero inoxidable de pala ancha reforzadas con bulones fijos en la zona de bisagras, cerradura de alta seguridad, para embutir (palancas), de cinco puntos de anclaje, palanca reforzada con gancho antipalanqueta en el punto de cierre central, palanca de tres bulones de acero en los otros puntos de cierre, cilindro tipo monoblock, frente, escudo protector, accesorios y tornillos de atado; mirilla óptica gran angular de 14 mm de diámetro y 35 a 60 mm de longitud, con tapa incorporada, de acero inoxidable AISI 316L, con p.p. de medios auxiliares y piezas de remate, según indicaciones de la DF y embocadura a grueso de muro.
Suministro y colocación de triple acristalamiento tipo Saint Gobain o equivalente, formado por:
- vidrio exterior PLANISTAR ONE laminar de 4+4 mm, con capa de control solar y baja emisividad térmica incorporada en la cara interior, compuesto por dos lunas de vidrio laminar PLANICLEAR incoloro de 4 mm unidas mediante una lámina incolora de butiral de polivinilo PVB STANDARD 0.38 mm
- cámara deshidratada rellenas de gas argón al 85% con perfil separador de aluminio y doble sellado perimetral de 14 mm de espesor
- vidrio intermedio PLANICLEAR incoloro de 5 mm
- cámara deshidratada rellenas de gas argón al 85% con perfil separador de aluminio y doble sellado perimetral de 14 mm de espesor
- vidrio interior PLANITHERM XN laminar de 5+5 mm, con capa acústica, compuesto por dos lunas de vidrio laminar PLANICLEAR incoloro de 5 mm unidas mediante una lámina incolora de butiral de polivinilo PVB SILENCE 0.5 mm
Espesor total de 52 mm, fijado sobre carpintería con acuñado mediante calzos de apoyo perimetrales y laterales, sellado en frío con silicona Sikasil WS-305-N "SIKA" compatible con el material soporte, en la cara exterior, y con perfil continuo de neopreno en la cara interior.
Incluido pasadocumentos abatible con sellado estanco perimetral en hoja fija, según DF y previa muestra.
P.p. de perfiles de condensación, formación de recercados exteriores del ancho total del cerramiento, perfiles de condensación y de recogida de agua, remates, ingletes, piezas de anclaje y arriostramiento, tornillería de acero inox 316L.
Clasificación energética de la ventana : Clase A*.
Incluso p.p. de sistema de triple junta de EPDM para garantizar la estanqueidad, varillas aislantes de poliamida 6.6 de 32 a 35 mm de profundidad reforzadas con un 25 % de fibra de vidrio, marco y hoja de forma recta y junquillo recto adaptado al espesor de vidrio, junta de estanqueidad central y cámara de descompresión exterior, con una escuadra especial de EPDM conforme a norma EN 12365, tapajuntas interior de aluminio con escuadras de alineamiento fijado mediante auto clip al marco, accesorios y guarniciones exteriores de aluminio anodizado de la carpintería y específicos de la serie, perfiles de condensación y de recogida de agua, remates, ingletes, premarcos de aluminio, piezas de anclaje y arriostramiento, tornillería de acero inox 316L, presores-tapetas, ayudas de albañilería, plataforma elevadora de trabajo, grúa y medios auxiliares necesarios. Instalada y en funcionamiento según memoria de carpintería. Previa presentación de muestra para su aprobación.
NOTA 1: Se presentarán especificaciones técnicas por tipo y tamaño de carpintería en el etiquetado, y Declaración de Conformidad del Marcado CE bajo la UNE-EN 14351-1:2006.
NOTA 2: Se realizarán pruebas de estanqueidad en obra.
Incluido p.p. medios auxiliares necesarios, andamios, apeos, medios de apuntalamiento provisional si fuesen necesarios y elementos protectores de seguridad y salud y de elevación (incluido montaje y desmontaje, así como transporte).
Incluido p.p. de carga, transporte, y retirada de escombros a vertedero autorizado, gestión y canon de residuos según RD 105/2008, quedando la obra completamente limpia de escombro y residuos y en perfecto estado de limpieza para la continuación de los trabajos.

| Código | Ud | Descripción | Rendimiento | Precio | Importe |
|---|---|---|---|---|---|
| MO017 | h | Oficial 1ª carpintero. | 0.7 | 21.41 | 14.99 |
| MO058 | h | Ayudante carpintero. | 1.04 | 19.15 | 19.92 |
| MO055 | h | Oficial 1ª cristalero. | 0.34 | 21.41 | 7.28 |
| MO110 | h | Ayudante cristalero. | 0.34 | 19.15 | 6.51 |
| VPL98X260 | ud | Ventana perfil pino laminado instalada 98x250cm i/accesorios (material; 31/05/2023) | 1 | 848.25 | 848.25 |
| U23GG0222 | m² | Triple vidrio Planith(6+6)/16Ar/Planiclear(6)/16Ar/Planith(6+6) | 1.3 | 244.37 | 317.68 |
| U23OV511 | m | Sellado con silicona estructural neutra resistente rayos UVA | 16 | 0.98 | 15.68 |
| U19XC311ARC | ud | Manilla modelo Hoppe M1642/845 cromo satinado roseta mini (material; 29/06/2020) | 1 | 49.87 | 49.87 |
| MT26PCA100AB | ud | Cierrapuertas oculto modelo ASSA ABLOY DC840 (material; 05/07/2019) | 1 | 115.96 | 115.96 |
| MY23PPA020D | ud | Cerradura alta seguridad 5 puntos anclaje (material; 16/05/2023) | 1 | 120.21 | 120.21 |
| PASSDOC01 | ud | Pasadocumentos enrasado exterior abatible | 1 | 58.65 | 58.65 |
| %2 MA | % | Medios auxiliares (2% s/total) | 2 % | 1575.00 | 31.50 |
| %3 CI | % | Costes indirectos (3% s/total) | 3 % | 1606.50 | 48.20 |
|  |  | Total |  |  | 1654.7 |

| Medición | Uds. | Parcial |
|---|---|---|
| Ce06 | 1 | 1.00 |
| Total |  | 1 |

**12.07** ud Ci01 Puerta DM enrasada madera 82x213cm
1 ud × 452.37 = 452.37
ud. Fabricación y colocación de puerta de paso de una hoja de apertura practicable realizada en tablero de de DM hidrófugo. enrasada con panelado por la cara exterior. Dimensiones de la hoja = 82,5x213cm, hueco de paso de 80x208cm. Espesor total del elemento 45mm, según detalles y memoria de carpintería.
Hoja construida a base de formación de bastidor, costillas, marco y batiente en madera maciza de haya, colocación de lana de roca semirrígida de baja densidad y espesor total del alma de la puerta, colocada entre las costillas y forrado de bastidor a ambos lados con tableros de tablero DM hidrófugo de 13 mm de espesor cada uno.
Acabado exterior e interior rechapado en chapa natural de eucalipto a escoger por D.F., con chapa del ancho de la hoja sin repetición de patrones, tipo Finsa Natur o equivalente, según detalles de carpintería e indicaciones de la D.F. Acabado de la madera a base de sellador antitaninos, dos manos de imprimación, y dos manos de lasur, color a definir por la DF marca Sikkens o análogo.
P.p. de fabricación y colocación de guarniciones al interior de haya maciza rechapadas igual que la hoja de dimensiones 100x15 mm rebajadas en su encuentro con los paramentos. Aristas matadas, no redondeadas.
Incluso p.p. de herrajes de apertura y cierre modelo Hoppe M1642/845 con roseta mini sin bocallaves acabado F41-R cromo satinado - Resista, o equivalente (incluso suplemento circular acabdo en aluminio anodizado de diámeto 50mm y espesor de la chapa grecada), y tope en suelo tipo 506002002 de Arcon o equivalente, y cerradura amaestrada, 4 bisagras ocultas de 95 mm de acero inox tipo Kubica o equivalente, condena de acero inox con desbloqueador de cierre o equivalente, cierrapuertas oculto modelo ASSA ABLOY DC840 o equivalente, y tornillería de acero inox, aportación de pequeño material y medios auxiliares necesarios. Incluso 5 bisagras ocultas modelo Koblenz K6700 o similar.
Totalmente instalada y en perfecto funcionamiento según planos de detalles y memoria de carpintería. Totalmente instalada y en perfecto funcionamiento según planos de detalles y memoria de carpintería.
Se mostrará muestra previa a la realización de los trabajos para su aprobación.
Incluido p.p. medios auxiliares necesarios, andamios y elementos protectores de seguridad y salud y de elevación (incluído montaje y desmontaje así como transporte).
Incluido p.p. de carga, transporte, y retirada de escombros a vertedero autorizado, gestión y canon de residuos según RD 105/2008, quedando la obra completamente limpia de escombro y residuos y en perfecto estado de limpieza para la continuación de los trabajos.

| Código | Ud | Descripción | Rendimiento | Precio | Importe |
|---|---|---|---|---|---|
| MO113 | h | Peón ordinario construcción. | 1.2 | 19 | 22.80 |
| U19SD750 | ud | Puerta DM rechapada 82,5x210cm +herrajes+guarn+acabado (material; 20/01/2023) | 1 | 192.08 | 192.08 |
| U19XC311ARC | ud | Manilla modelo Hoppe M1642/845 cromo satinado roseta mini | 2 | 49.87 | 99.74 |
| MT26PCA100AB | ud | Cierrapuertas oculto modelo ASSA ABLOY DC840 | 1 | 115.96 | 115.96 |
| %2 MA | % | Medios auxiliares (2% s/total) | 2 % | 430.58 | 8.61 |
| %3 CI | % | Costes indirectos (3% s/total) | 3 % | 439.19 | 13.18 |
|  |  | Total |  |  | 452.37 |

## 13 INSTALACIÓN DE FONTANERÍA Y SANEAMIENTO
Importe: 403.92

**13.01** ud Acometida enterrada abastecimiento agua potable de 0,55 m
1 ud × 110.54 = 110.54
Suministro y montaje de acometida enterrada para abastecimiento de agua potable de 0,55 m de longitud, que une la red general de distribución de agua potable de la empresa suministradora con la instalación general del edificio, continua en todo su recorrido sin uniones o empalmes intermedios no registrables, formada por tubo de polietileno PE 100, de 20 mm de diámetro exterior, PN=16 atm y 2 mm de espesor, colocada sobre lecho de arena de 15 cm de espesor, en el fondo de la zanja previamente excavada, debidamente compactada y nivelada con pisón vibrante de guiado manual, relleno lateral compactando hasta los riñones y posterior relleno con la misma arena hasta 10 cm por encima de la generatriz superior de la tubería; collarín de toma en carga colocado sobre la red general de distribución que sirve de enlace entre la acometida y la red; llave de corte de esfera de 1/2" de diámetro con mando de cuadradillo colocada mediante unión roscada, situada junto a la edificación, fuera de los límites de la propiedad, alojada en arqueta prefabricada de polipropileno de 30x30x30 cm, colocada sobre solera de hormigón en masa HM-20/P/20/I de 15 cm de espesor. Incluso p/p de accesorios y piezas especiales, demolición y levantado del firme existente, posterior reposición con hormigón en masa HM-20/P/20/I, y conexión a la red. Sin incluir la excavación ni el posterior relleno principal. Totalmente montada, conexionada y probada por la empresa instaladora mediante las correspondientes pruebas de servicio (incluidas en este precio).
Incluye: Replanteo y trazado de la acometida, coordinado con el resto de instalaciones o elementos que puedan tener interferencias. Rotura del pavimento con compresor. Eliminación de las tierras sueltas del fondo de la excavación. Vertido y compactación del hormigón en formación de solera. Colocación de la arqueta prefabricada. Vertido de la arena en el fondo de la zanja. Colocación de la tubería. Montaje de la llave de corte. Colocación de la tapa. Ejecución del relleno envolvente. Empalme de la acometida con la red general del municipio. Realización de pruebas de servicio.
Criterio de medición de proyecto: Número de unidades previstas, según documentación gráfica de Proyecto.
Criterio de medición de obra: Se medirá el número de unidades realmente ejecutadas según especificaciones de Proyecto.

| Código | Ud | Descripción | Rendimiento | Precio | Importe |
|---|---|---|---|---|---|
| mt10hmf010Mp | m³ | Hormigón HM-20/P/20/I, fabricado en central. | 0.152 | 64.15 | 9.75 |
| mt01ara010 | m³ | Arena de 0 a 5 mm de diámetro. | 0.059 | 11.6 | 0.68 |
| mt37tpa012a | ud | Collarín toma en carga PP, para tubo de polietileno, de 20mm (material; 29/05/2023) | 1 | 1.3 | 1.30 |
| mt37tpa011m | m | Acometida de polietileno PE 100, de 20 mm diám. ext. (material; 29/05/2023) | 0.55 | 0.68 | 0.37 |
| mt11arp100a | ud | Arqueta de polipropileno, 30x30x30 cm. (material; 29/05/2023) | 1 | 28.74 | 28.74 |
| mt11arp050c | ud | Tapa de PVC, para arquetas de fontanería de 30x30 cm. (material; 29/05/2023) | 1 | 17.59 | 17.59 |
| mt37sve030b | ud | Válvula esfera latón niquelado para roscar de 1/2" (material; 29/05/2023) | 1 | 3.82 | 3.82 |
| MQ05PDM010B | h | Compresor portátil eléctrico 5 m³/min de caudal. | 0.173 | 6.68 | 1.16 |
| MQ05MAI030 | h | Martillo neumático. | 0.173 | 3.95 | 0.68 |
| MO020 | h | Oficial 1ª construcción. | 0.37 | 21.41 | 7.92 |
| MO113 | h | Peón ordinario construcción. | 0.234 | 19 | 4.45 |
| MO008 | h | Oficial 1ª fontanero. | 0.924 | 21.41 | 19.78 |
| MO107 | h | Ayudante fontanero. | 0.469 | 19.15 | 8.98 |
| %2 MA | % | Medios auxiliares (2% s/total) | 2 % | 105.22 | 2.10 |
| %3 CI | % | Costes indirectos (3% s/total) | 3 % | 107.32 | 3.22 |
|  |  | Total |  |  | 110.54 |

**13.02** ud Alimentación agua potable, de 0,58 m de longitud, enterrada
1 ud × 12.96 = 12.96
Suministro y montaje de alimentación de agua potable de 0,58 m de longitud, enterrada, formada por tubo de acero galvanizado estirado sin soldadura, de 3/4" DN 20 mm de diámetro, colocado sobre lecho de arena de 10 cm de espesor, en el fondo de la zanja previamente excavada, debidamente compactada y nivelada con pisón vibrante de guiado manual, relleno lateral compactando hasta los riñones y posterior relleno con la misma arena hasta 10 cm por encima de la generatriz superior de la tubería. Incluso p/p de accesorios y piezas especiales, protección de la tubería metálica con cinta anticorrosiva y demás material auxiliar. Sin incluir la excavación ni el posterior relleno principal de las zanjas. Totalmente montada, conexionada y probada por la empresa instaladora mediante las correspondientes pruebas de servicio (incluidas en este precio).
Incluye: Replanteo y trazado. Eliminación de las tierras sueltas del fondo de la excavación. Vertido de la arena en el fondo de la zanja. Colocación de la cinta anticorrosiva en la tubería. Colocación de la tubería. Ejecución del relleno envolvente. Realización de pruebas de servicio.
Criterio de medición de proyecto: Número de unidades previstas, según documentación gráfica de Proyecto.
Criterio de medición de obra: Se medirá el número de unidades realmente ejecutadas según especificaciones de Proyecto.

| Código | Ud | Descripción | Rendimiento | Precio | Importe |
|---|---|---|---|---|---|
| mt01ara010 | m³ | Arena de 0 a 5 mm de diámetro. | 0.051 | 11.6 | 0.59 |
| mt08tag020cg | m | Tubo acero galvanizado estirado sin soldadura, de 3/4" DN 20 (material; 29/05/2023) | 0.58 | 6.93 | 4.02 |
| mt08tap010a | m | Cinta anticorrosiva, 5 cm ancho, para protección de material (material; 29/05/2023) | 1.663 | 0.73 | 1.21 |
| MO020 | h | Oficial 1ª construcción. | 0.037 | 21.41 | 0.79 |
| MO113 | h | Peón ordinario construcción. | 0.037 | 19 | 0.70 |
| MO008 | h | Oficial 1ª fontanero. | 0.124 | 21.41 | 2.65 |
| MO107 | h | Ayudante fontanero. | 0.124 | 19.15 | 2.37 |
| %2 MA | % | Medios auxiliares (2% s/total) | 2 % | 12.33 | 0.25 |
| %3 CI | % | Costes indirectos (3% s/total) | 3 % | 12.58 | 0.38 |
|  |  | Total |  |  | 12.96 |

| Medición | Uds. | Parcial |
|---|---|---|
| Tubería de agua fría | 1 | 1.00 |
| Total |  | 1 |

**13.03** ud Preinstalación de contador general de agua de 3/4" DN 20 mm
1 ud × 73.97 = 73.97
Preinstalación de contador general de agua 3/4" DN 20 mm, colocado en hornacina, conectado al ramal de acometida y al tubo de alimentación, formada por llave de corte general de compuerta de latón fundido; grifo de comprobación; filtro retenedor de residuos; válvula de retención de latón y llave de salida de compuerta de latón fundido. Incluso marco y tapa de fundición dúctil para registro y demás material auxiliar. Totalmente montada, conexionada y probada. Sin incluir el precio del contador.
Incluye: Replanteo. Colocación y fijación de accesorios y piezas especiales. Conexionado.
Criterio de medición de proyecto: Número de unidades previstas, según documentación gráfica de Proyecto.
Criterio de medición de obra: Se medirá el número de unidades realmente ejecutadas según especificaciones de Proyecto.

| Código | Ud | Descripción | Rendimiento | Precio | Importe |
|---|---|---|---|---|---|
| mt37svc010c | ud | Válvula de compuerta de latón fundido, para roscar, de 3/4". (material; 29/05/2023) | 2 | 6.59 | 13.18 |
| mt37www060c | ud | Filtro retenedor de residuos de latón, con tamiz de acero inox. (material; 29/05/2023) | 1 | 7.8 | 7.80 |
| mt37sgl012b | ud | Grifo de comprobación de latón, para roscar, de 3/4". (material; 29/05/2023) | 1 | 6.58 | 6.58 |
| mt37svr010b | ud | Válvula de retención de latón para roscar de 3/4". (material; 29/05/2023) | 1 | 3.23 | 3.23 |
| mt37aar010a | ud | Marco y tapa de fundición dúctil de 30x30 cm, s/Compañía Sumin. (material; 29/05/2023) | 1 | 11.42 | 11.42 |
| mt37www010 | ud | Material auxiliar para instalaciones de fontanería. (material; 29/05/2023) | 1 | 1.35 | 1.35 |
| MO008 | h | Oficial 1ª fontanero. | 0.867 | 21.41 | 18.56 |
| MO107 | h | Ayudante fontanero. | 0.433 | 19.15 | 8.29 |
| %2 MA | % | Medios auxiliares (2% s/total) | 2 % | 70.41 | 1.41 |
| %3 CI | % | Costes indirectos (3% s/total) | 3 % | 71.82 | 2.15 |
|  |  | Total |  |  | 73.97 |

**13.04** m Instalación interior fontanería, colocada superf., 16mm
4.16 m × 3.16 = 13.15
Suministro y montaje de tubería para instalación interior, colocada superficialmente y fijada al paramento, formada por tubo de polietileno reticulado (PE-X), serie 5, de 16 mm de diámetro exterior, PN=6 atm y 1,8 mm de espesor, suministrado en rollos. Incluso p/p de material auxiliar para montaje y sujeción a la obra, accesorios y piezas especiales. Totalmente montada, conexionada y probada por la empresa instaladora mediante las correspondientes pruebas de servicio (incluidas en este precio).
Incluye: Replanteo y trazado. Colocación y fijación de tubo y accesorios. Realización de pruebas de servicio.
Criterio de medición de proyecto: Longitud medida según documentación gráfica de Proyecto.
Criterio de medición de obra: Se medirá la longitud realmente ejecutada según especificaciones de Proyecto.

| Código | Ud | Descripción | Rendimiento | Precio | Importe |
|---|---|---|---|---|---|
| mt37tpu400a | ud | Material auxiliar para montaje y sujeción a la obra (material; 29/05/2023) | 1 | 0.08 | 0.08 |
| mt37tpu010ac | m | Tubo de polietileno reticulado (PE-X), serie 5, 16 mm diámetro (material; 29/05/2023) | 1 | 1.72 | 1.72 |
| OP00ATO010 |  | Atornillador. (maquinaria; 29/05/2023) | 1 | 0 | 0.00 |
| OP00MAR010 |  | Martillo. (maquinaria; 29/05/2023) | 1 | 0 | 0.00 |
| OP00TAL010 |  | Taladro. (maquinaria; 29/05/2023) | 1 | 0 | 0.00 |
| MO008 | h | Oficial 1ª fontanero. | 0.03 | 21.41 | 0.64 |
| MO107 | h | Ayudante fontanero. | 0.03 | 19.15 | 0.57 |
| %2 MA | % | Medios auxiliares (2% s/total) | 2 % | 3.01 | 0.06 |
| %3 CI | % | Costes indirectos (3% s/total) | 3 % | 3.07 | 0.09 |
|  |  | Total |  |  | 3.16 |

| Medición | Uds. | Largo | Parcial |
|---|---|---|---|
| Tubería de agua fría | 1 | 4.16 | 4.16 |
| Total |  |  | 4.16 |

**13.05** m Instalación interior fontanería, colocada superf., 20mm
0.66 m × 4.04 = 2.67
Suministro y montaje de tubería para instalación interior, colocada superficialmente y fijada al paramento, formada por tubo de polietileno reticulado (PE-X), serie 5, de 20 mm de diámetro exterior, PN=6 atm y 1,9 mm de espesor, suministrado en rollos. Incluso p/p de material auxiliar para montaje y sujeción a la obra, accesorios y piezas especiales. Totalmente montada, conexionada y probada por la empresa instaladora mediante las correspondientes pruebas de servicio (incluidas en este precio).
Incluye: Replanteo y trazado. Colocación y fijación de tubo y accesorios. Realización de pruebas de servicio.
Criterio de medición de proyecto: Longitud medida según documentación gráfica de Proyecto.
Criterio de medición de obra: Se medirá la longitud realmente ejecutada según especificaciones de Proyecto.

| Código | Ud | Descripción | Rendimiento | Precio | Importe |
|---|---|---|---|---|---|
| mt37tpu400b | ud | Material auxiliar para montaje y sujeción a la obra (material; 29/05/2023) | 1 | 0.1 | 0.10 |
| mt37tpu010bc | m | Tubo de polietileno reticulado (PE-X), serie 5, 20 mm diámetro (material; 29/05/2023) | 1 | 2.11 | 2.11 |
| OP00ATO010 |  | Atornillador. | 1 | 0 | 0.00 |
| OP00MAR010 |  | Martillo. | 1 | 0 | 0.00 |
| OP00TAL010 |  | Taladro. | 1 | 0 | 0.00 |
| MO008 | h | Oficial 1ª fontanero. | 0.04 | 21.41 | 0.86 |
| MO107 | h | Ayudante fontanero. | 0.04 | 19.15 | 0.77 |
| %2 MA | % | Medios auxiliares (2% s/total) | 2 % | 3.84 | 0.08 |
| %3 CI | % | Costes indirectos (3% s/total) | 3 % | 3.92 | 0.12 |
|  |  | Total |  |  | 4.04 |

| Medición | Uds. | Largo | Parcial |
|---|---|---|---|
| Tubería de agua fría | 1 | 0.66 | 0.66 |
| Total |  |  | 0.66 |

**13.06** ud Válvula asiento de latón, 3/4" diámetro, c/maneta y embell. inox
2 ud × 18.1 = 36.20
Suministro e instalación de válvula de asiento de latón, de 3/4" de diámetro, con maneta y embellecedor de acero inoxidable. Totalmente montada, conexionada y probada.
Incluye: Replanteo. Conexión de la válvula a los tubos.
Criterio de medición de proyecto: Número de unidades previstas, según documentación gráfica de Proyecto.
Criterio de medición de obra: Se medirá el número de unidades realmente ejecutadas según especificaciones de Proyecto.

| Código | Ud | Descripción | Rendimiento | Precio | Importe |
|---|---|---|---|---|---|
| mt37sva020b | ud | Válvula asiento de latón, 3/4" diámetro, c/maneta y embell. inox (material; 29/05/2023) | 1 | 10.08 | 10.08 |
| mt37www010 | ud | Material auxiliar para instalaciones de fontanería. | 1 | 1.35 | 1.35 |
| MO008 | h | Oficial 1ª fontanero. | 0.143 | 21.41 | 3.06 |
| MO107 | h | Ayudante fontanero. | 0.143 | 19.15 | 2.74 |
| %2 MA | % | Medios auxiliares (2% s/total) | 2 % | 17.23 | 0.34 |
| %3 CI | % | Costes indirectos (3% s/total) | 3 % | 17.57 | 0.53 |
|  |  | Total |  |  | 18.1 |

| Medición | Uds. | Largo | Parcial |
|---|---|---|---|
| Llave de local húmedo | 1 | 1 | 1.00 |
| Válvula de corte | 1 | 1 | 1.00 |
| Total |  |  | 2 |

**13.07** m Bajante interior (pluviales), tubo PVC, serie B, 75mm
6.8 m × 8.13 = 55.28
Suministro y montaje de bajante interior de la red de evacuación de aguas pluviales, formada por tubo de PVC, serie B, de 75 mm de diámetro y 3 mm de espesor; unión pegada con adhesivo. Incluso líquido limpiador, adhesivo para tubos y accesorios de PVC, material auxiliar para montaje y sujeción a la obra, accesorios y piezas especiales.
Incluye: Replanteo del recorrido de la bajante y de la situación de los elementos de sujeción. Presentación en seco de tubos. Fijación del material auxiliar para montaje y sujeción a la obra. Montaje, conexionado y comprobación de su correcto funcionamiento. Realización de pruebas de servicio.
Criterio de medición de proyecto: Longitud medida según documentación gráfica de Proyecto.
Criterio de medición de obra: Se medirá la longitud realmente ejecutada según especificaciones de Proyecto.

| Código | Ud | Descripción | Rendimiento | Precio | Importe |
|---|---|---|---|---|---|
| mt36tit400c | ud | Material auxiliar para montaje y sujeción a la obra (material; 29/05/2023) | 1 | 0.6 | 0.60 |
| mt36tit010ce | m | Tubo de PVC, serie B, de 75 mm de diámetro y 3 mm de espesor (material; 31/05/2023) | 1 | 5.01 | 5.01 |
| mt11var009 | l | Líquido limpiador para pegado. | 0.01 | 12.22 | 0.12 |
| mt11var010 | l | Adhesivo para tubos y accesorios de PVC. | 0.005 | 18.62 | 0.09 |
| MO008 | h | Oficial 1ª fontanero. | 0.062 | 21.41 | 1.33 |
| MO107 | h | Ayudante fontanero. | 0.031 | 19.15 | 0.59 |
| %2 MA | % | Medios auxiliares (2% s/total) | 2 % | 7.74 | 0.15 |
| %3 CI | % | Costes indirectos (3% s/total) | 3 % | 7.89 | 0.24 |
|  |  | Total |  |  | 8.13 |

| Medición | Uds. | Largo | Parcial |
|---|---|---|---|
|  | 2 | 3.4 | 6.80 |
| Total |  |  | 6.8 |

**13.08** m Tubería ventilación primaria (evacuación aguas) PVC 75mm
4.4 m × 4.83 = 21.25
Suministro y montaje de tubería para ventilación primaria de la red de evacuación de aguas, formada por tubo de PVC, de 75 mm de diámetro y 1,2 mm de espesor; unión pegada con adhesivo. Incluso líquido limpiador, adhesivo para tubos y accesorios de PVC, material auxiliar para montaje y sujeción a la obra, accesorios y piezas especiales.
Incluye: Replanteo del recorrido de la tubería y de la situación de los elementos de sujeción. Presentación en seco de tubos. Fijación del material auxiliar para montaje y sujeción a la obra. Montaje, conexionado y comprobación de su correcto funcionamiento.
Criterio de medición de proyecto: Longitud medida según documentación gráfica de Proyecto.
Criterio de medición de obra: Se medirá la longitud realmente ejecutada según especificaciones de Proyecto.

| Código | Ud | Descripción | Rendimiento | Precio | Importe |
|---|---|---|---|---|---|
| mt36tvg400d | ud | Material auxiliar para montaje y sujeción a la obra (material; 29/05/2023) | 1 | 0.22 | 0.22 |
| mt36tvg010dg | m | Tubo PVC, 75 mm diámetro, 1,2 mm espesor. (material; 29/05/2023) | 1 | 1.92 | 1.92 |
| mt11var009 | l | Líquido limpiador para pegado. | 0.015 | 12.22 | 0.18 |
| mt11var010 | l | Adhesivo para tubos y accesorios de PVC. | 0.008 | 18.62 | 0.15 |
| OP00ATO010 |  | Atornillador. | 1 | 0 | 0.00 |
| OP00MAR010 |  | Martillo. | 1 | 0 | 0.00 |
| OP00TAL010 |  | Taladro. | 1 | 0 | 0.00 |
| MO008 | h | Oficial 1ª fontanero. | 0.069 | 21.41 | 1.48 |
| MO107 | h | Ayudante fontanero. | 0.034 | 19.15 | 0.65 |
| %2 MA | % | Medios auxiliares (2% s/total) | 2 % | 4.60 | 0.09 |
| %3 CI | % | Costes indirectos (3% s/total) | 3 % | 4.69 | 0.14 |
|  |  | Total |  |  | 4.83 |

**13.09** ud Sombrerete ventilación PVC, 75 mm diámetro
1 ud × 18.42 = 18.42
Suministro y montaje de sombrerete de ventilación de PVC, de 75 mm de diámetro, para tubería de ventilación, conectado al extremo superior de la bajante con unión pegada con adhesivo. Incluso líquido limpiador y adhesivo para tubos y accesorios de PVC.
Incluye: Replanteo. Montaje y conexionado.
Criterio de medición de proyecto: Número de unidades previstas, según documentación gráfica de Proyecto.
Criterio de medición de obra: Se medirá el número de unidades realmente ejecutadas según especificaciones de Proyecto.

| Código | Ud | Descripción | Rendimiento | Precio | Importe |
|---|---|---|---|---|---|
| mt36vpj030a | ud | Sombrerete de ventilación de PVC, de 75 mm de diámetro, para tub (material; 29/05/2023) | 1 | 11.44 | 11.44 |
| mt11var009 | l | Líquido limpiador para pegado. | 0.004 | 12.22 | 0.05 |
| mt11var010 | l | Adhesivo para tubos y accesorios de PVC. | 0.002 | 18.62 | 0.04 |
| MO008 | h | Oficial 1ª fontanero. | 0.148 | 21.41 | 3.17 |
| MO107 | h | Ayudante fontanero. | 0.148 | 19.15 | 2.83 |
| %2 MA | % | Medios auxiliares (2% s/total) | 2 % | 17.53 | 0.35 |
| %3 CI | % | Costes indirectos (3% s/total) | 3 % | 17.88 | 0.54 |
|  |  | Total |  |  | 18.42 |

**13.10** m Red pequeña evac. (en superficie), PVC serie B, 40mm
1.12 m × 7.44 = 8.33
Suministro e instalación de red de pequeña evacuación, colocada superficialmente y fijada al paramento, formada por tubo de PVC, serie B, de 40 mm de diámetro y 3 mm de espesor, que conecta el aparato con la bajante, el colector o el bote sifónico; unión pegada con adhesivo. Incluso líquido limpiador, adhesivo para tubos y accesorios de PVC, material auxiliar para montaje y sujeción a la obra, accesorios y piezas especiales.
Incluye: Replanteo del recorrido de la tubería y de la situación de los elementos de sujeción. Presentación de tubos. Fijación del material auxiliar para montaje y sujeción a la obra. Montaje, conexionado y comprobación de su correcto funcionamiento. Realización de pruebas de servicio.
Criterio de medición de proyecto: Longitud medida según documentación gráfica de Proyecto.
Criterio de medición de obra: Se medirá la longitud realmente ejecutada según especificaciones de Proyecto.

| Código | Ud | Descripción | Rendimiento | Precio | Importe |
|---|---|---|---|---|---|
| mt36tit400b | ud | Material auxiliar para montaje y sujeción a la obra (material; 29/05/2023) | 1 | 0.47 | 0.47 |
| mt36tit010bc | m | Tubo PVC, serie B, 40 mm diámetro, 3 mm espesor. (material; 29/05/2023) | 1.05 | 3.46 | 3.63 |
| mt11var009 | l | Líquido limpiador para pegado. | 0.023 | 12.22 | 0.28 |
| mt11var010 | l | Adhesivo para tubos y accesorios de PVC. | 0.011 | 18.62 | 0.20 |
| OP00ATO010 |  | Atornillador. | 1 | 0 | 0.00 |
| OP00MAR010 |  | Martillo. | 1 | 0 | 0.00 |
| OP00TAL010 |  | Taladro. | 1 | 0 | 0.00 |
| MO008 | h | Oficial 1ª fontanero. | 0.081 | 21.41 | 1.73 |
| MO107 | h | Ayudante fontanero. | 0.04 | 19.15 | 0.77 |
| %2 MA | % | Medios auxiliares (2% s/total) | 2 % | 7.08 | 0.14 |
| %3 CI | % | Costes indirectos (3% s/total) | 3 % | 7.22 | 0.22 |
|  |  | Total |  |  | 7.44 |

**13.11** m Red pequeña evac. (en superficie), PVC serie B, 50mm
1.88 m × 9.02 = 16.96
Suministro e instalación de red de pequeña evacuación, colocada superficialmente y fijada al paramento, formada por tubo de PVC, serie B, de 50 mm de diámetro y 3 mm de espesor, que conecta el aparato con la bajante, el colector o el bote sifónico; unión pegada con adhesivo. Incluso líquido limpiador, adhesivo para tubos y accesorios de PVC, material auxiliar para montaje y sujeción a la obra, accesorios y piezas especiales.
Incluye: Replanteo del recorrido de la tubería y de la situación de los elementos de sujeción. Presentación de tubos. Fijación del material auxiliar para montaje y sujeción a la obra. Montaje, conexionado y comprobación de su correcto funcionamiento. Realización de pruebas de servicio.
Criterio de medición de proyecto: Longitud medida según documentación gráfica de Proyecto.
Criterio de medición de obra: Se medirá la longitud realmente ejecutada según especificaciones de Proyecto.

| Código | Ud | Descripción | Rendimiento | Precio | Importe |
|---|---|---|---|---|---|
| mt36tit400c | ud | Material auxiliar para montaje y sujeción a la obra | 1 | 0.6 | 0.60 |
| mt36tit010cc | m | Tubo PVC, serie B, 50 mm diámetro, 3 mm espesor. (material; 29/05/2023) | 1.05 | 4.41 | 4.63 |
| mt11var009 | l | Líquido limpiador para pegado. | 0.025 | 12.22 | 0.31 |
| mt11var010 | l | Adhesivo para tubos y accesorios de PVC. | 0.013 | 18.62 | 0.24 |
| OP00ATO010 |  | Atornillador. | 1 | 0 | 0.00 |
| OP00MAR010 |  | Martillo. | 1 | 0 | 0.00 |
| OP00TAL010 |  | Taladro. | 1 | 0 | 0.00 |
| MO008 | h | Oficial 1ª fontanero. | 0.091 | 21.41 | 1.95 |
| MO107 | h | Ayudante fontanero. | 0.045 | 19.15 | 0.86 |
| %2 MA | % | Medios auxiliares (2% s/total) | 2 % | 8.59 | 0.17 |
| %3 CI | % | Costes indirectos (3% s/total) | 3 % | 8.76 | 0.26 |
|  |  | Total |  |  | 9.02 |

**13.12** m Red pequeña evac. (en superficie), PVC serie B, 110mm
1.84 m × 18.58 = 34.19
Suministro e instalación de red de pequeña evacuación, colocada superficialmente y fijada al paramento, formada por tubo de PVC, serie B, de 110 mm de diámetro y 3,2 mm de espesor, que conecta el aparato con la bajante, el colector o el bote sifónico; unión pegada con adhesivo. Incluso líquido limpiador, adhesivo para tubos y accesorios de PVC, material auxiliar para montaje y sujeción a la obra, accesorios y piezas especiales.
Incluye: Replanteo del recorrido de la tubería y de la situación de los elementos de sujeción. Presentación de tubos. Fijación del material auxiliar para montaje y sujeción a la obra. Montaje, conexionado y comprobación de su correcto funcionamiento. Realización de pruebas de servicio.
Criterio de medición de proyecto: Longitud medida según documentación gráfica de Proyecto.
Criterio de medición de obra: Se medirá la longitud realmente ejecutada según especificaciones de Proyecto.

| Código | Ud | Descripción | Rendimiento | Precio | Importe |
|---|---|---|---|---|---|
| mt36tit400g | ud | Material auxiliar para montaje y sujeción a la obra (material; 29/05/2023) | 1 | 1.4 | 1.40 |
| mt36tit010gc | m | Tubo PVC, serie B, 110 mm diámetro, 3,2 mm espesor. (material; 29/05/2023) | 1.05 | 10.23 | 10.74 |
| mt11var009 | l | Líquido limpiador para pegado. | 0.04 | 12.22 | 0.49 |
| mt11var010 | l | Adhesivo para tubos y accesorios de PVC. | 0.02 | 18.62 | 0.37 |
| OP00ATO010 |  | Atornillador. | 1 | 0 | 0.00 |
| OP00MAR010 |  | Martillo. | 1 | 0 | 0.00 |
| OP00TAL010 |  | Taladro. | 1 | 0 | 0.00 |
| MO008 | h | Oficial 1ª fontanero. | 0.151 | 21.41 | 3.23 |
| MO107 | h | Ayudante fontanero. | 0.076 | 19.15 | 1.46 |
| %2 MA | % | Medios auxiliares (2% s/total) | 2 % | 17.69 | 0.35 |
| %3 CI | % | Costes indirectos (3% s/total) | 3 % | 18.04 | 0.54 |
|  |  | Total |  |  | 18.58 |

## 14 SANITARIOS y EQUIPAMIENTO
Importe: 2071.75

**14.01** ud Lavabo mural + grifería
1 ud × 363.21 = 363.21
ud. Suministro y colocación de lavabo mural de porcelana vitrificada blanco, modelo Ona de Roca o equivalente ref. A32768E000, en blanco, de dimensiones diámetro 500x360x150 mm, según serie comercial de equipamiento sanitario; con sujeción mural con fijaciones de la serie comercial. Incluso p.p. suministro e instalación de grifería monomando para lavabo de la serie Ona de Roca ref.A5A3A9EC00 o análogo, sifón cromado de botella 1 1/4 ref. 506403810 de Roca o equivalente, enlace de alimentación flexible, instalación conexionada a acometida, latiguillos y llaves de corte de aparato cromados; nivelado del lavabo, sellado con masilla de poliuretano en su color, limpieza, p.p. de accesorios y conexionado a la instalación. Totalmente colocado y en perfecto funcionamiento.
Incluido p.p. medios auxiliares necesarios, andamios y elementos protectores de seguridad y salud y de elevación (incluído montaje y desmontaje así como transporte).
Incluido p.p. de carga, transporte, y retirada de escombros a vertedero autorizado, gestión y canon de residuos según RD 105/2008, quedando la obra completamente limpia de escombro y residuos y en perfecto estado de limpieza para la continuación de los trabajos.

| Código | Ud | Descripción | Rendimiento | Precio | Importe |
|---|---|---|---|---|---|
| MO020 | h | Oficial 1ª construcción. | 1.5 | 21.41 | 32.12 |
| PLVFR141 | ud | Lavabo mural Roca Ona+fijaciones+sellado (material; 31/05/2023) | 1 | 129.72 | 129.72 |
| PGRFTINST01 | ud | Grifo lavabo Roca Ona c/desagüe click clack (material; 31/05/2023) | 1 | 134.55 | 134.55 |
| PSIFONCROM40 | ud | Sifón botella de 1 1/4" Roca Minimal cromado (material; 29/06/2020) | 1 | 47.81 | 47.81 |
| PLATIGCORTE | ud | Latiguillo y llave corte aparato (material; 05/10/2016) | 2 | 0.4 | 0.80 |
| PPVC40 | m | Tubo san PVC 1329/B DN 40 (material; 05/10/2016) | 1.5 | 0.35 | 0.53 |
| PPVC40ACC | ud | PP accesorio PVC san DN 40 (material; 05/10/2016) | 1.5 | 0.06 | 0.09 |
| PADHESPVC500 | ud | Adhesivo/limpiador PVC 500 cc (material; 05/10/2016) | 0.1 | 1.03 | 0.10 |
| %2 MA | % | Medios auxiliares (2% s/total) | 2 % | 345.72 | 6.91 |
| %3 CI | % | Costes indirectos (3% s/total) | 3 % | 352.63 | 10.58 |
|  |  | Total |  |  | 363.21 |

**14.02** ud Inodoro tanque bajo compacto
1 ud × 500.35 = 500.35
ud. Suministro e instalación de inodoro de tanque bajo adosado a la pared de porcelana vitrificada color blanco, modelo The Ona de Roca o equivalente, ref. A342688000 / A341680000 / A801E22001, con asiento y tapa de caída amortiguada, mecanismos, llave de escuadra de 1/2" cromada, latiguillo flexible de 20 cm., empalme simple de PVC de 110 mm., junta de reducción de ruido y embellecedores cromados, enchufe de unión, nivelado y rejuntada la base con cemento blanco y accesorios. Instalación conexionada a acometida. Totalmente instalado y en perfecto funcionamiento.
Incluido p.p. medios auxiliares necesarios, andamios y elementos protectores de seguridad y salud y de elevación (incluído montaje y desmontaje así como transporte).
Incluido p.p. de carga, transporte, y retirada de escombros a vertedero autorizado, gestión y canon de residuos según RD 105/2008, quedando la obra completamente limpia de escombro y residuos y en perfecto estado de limpieza para la continuación de los trabajos.

| Código | Ud | Descripción | Rendimiento | Precio | Importe |
|---|---|---|---|---|---|
| MO020 | h | Oficial 1ª construcción. | 1.2 | 21.41 | 25.69 |
| U27LD06115 | ud | Inodoro compacto tanque bajo Ona c/tapa amortiguada. (material; 31/05/2023) | 1 | 444.5 | 444.50 |
| U26XA001 | ud | Latiguillo flexible de 20 cm. (material; 11/02/2010) | 1 | 0.63 | 0.63 |
| U26AG001 | ud | Llave de escuadra 1/2" cromada c/mando (material; 11/02/2010) | 1 | 2.36 | 2.36 |
| U25AA005 | m | Tub. PVC evac. 90 mm. UNE EN 1329 (material; 05/10/2016) | 0.7 | 1.1 | 0.77 |
| U25DD005 | ud | Manguito unión h-h PVC 90 mm. (material; 05/10/2016) | 1 | 2.3 | 2.30 |
| %2 MA | % | Medios auxiliares (2% s/total) | 2 % | 476.25 | 9.53 |
| %3 CI | % | Costes indirectos (3% s/total) | 3 % | 485.78 | 14.57 |
|  |  | Total |  |  | 500.35 |

**14.03** m² Espejo plateado 5 mm pegado c/sikaflex
1.58 m² × 68.2 = 107.76
m². Espejo plateado Miralite Evolution realizado con un vidrio PLANILUX de 5 mm plateado por su cara posterior y pegado a paramento vertical mediante adhesivo tipo Sika Flex, incluso canteado perimetral. Criterio de medición: superficie medida según documentación gráfica de Proyecto. Totalmente instalado.
Incluido p.p. medios auxiliares necesarios, andamios y elementos protectores de seguridad y salud y de elevación (incluído montaje y desmontaje así como transporte).
Incluido p.p. de carga, transporte, y retirada de escombros a vertedero autorizado, gestión y canon de residuos según RD 105/2008, quedando la obra completamente limpia de escombro y residuos y en perfecto estado de limpieza para la continuación de los trabajos.

| Código | Ud | Descripción | Rendimiento | Precio | Importe |
|---|---|---|---|---|---|
| MO020 | h | Oficial 1ª construcción. | 0.6 | 21.41 | 12.85 |
| MT21VSJ020B | m² | Espejo MIRALITE EVOLUTION incol. 5 mm (material; 31/05/2023) | 1 | 41.06 | 41.06 |
| MT21VVA031 | m | Canteado espejo (material; 31/05/2023) | 4 | 2.3 | 9.20 |
| MT21VVA012 | l | Masilla de aplicación con pistona base neutra monocomponente (material; 31/05/2023) | 0.123 | 14.65 | 1.80 |
| %2 MA | % | Medios auxiliares (2% s/total) | 2 % | 64.91 | 1.30 |
| %3 CI | % | Costes indirectos (3% s/total) | 3 % | 66.21 | 1.99 |
|  |  | Total |  |  | 68.2 |

| Medición | Uds. | Largo | Alto | Parcial |
|---|---|---|---|---|
|  | 1 | 1.32 | 1.2 | 1.58 |
| Total |  |  |  | 1.58 |

**14.04** ud Accesorios para aseo inodoro inox satinado
1 ud × 149.21 = 149.21
ud. Suministro y colocación de acesorios para inodoros compuestos por:
- dispensador de papel higiénico industrial tipo Mediclinics PR0789CS o equivalente, de diámetro 300 mm en acero inoxidable AISI 304 acabado satinado
- contenedor para higiene femenina de 6 litros tipo Mediclinics PP0006CS o equivalente, en acero inoxidable AISI 304 acabado satinado
- escobillero para adosar a ared tipo Mediclinics ES0965CS o equivalente, en acero inoxidable AISI 304 acabado satinado
- percha individual para adosar a pared tipo Mediclinics AI0010CS o equivalente, en acero inoxidable acabado satinado
Todos ellos con propiedades antibacteriológicas, anticonductivas y antideslizantes, instalado con tacos de plástico y tornillos a la pared, replanteo y nivelado, con cubretornillos de fijación.
Color a definir por la D.F. Totalmente instalado y en funcionamiento.
Incluido p.p. medios auxiliares necesarios, andamios y elementos protectores de seguridad y salud y de elevación (incluído montaje y desmontaje así como transporte).
Incluido p.p. de carga, transporte, y retirada de escombros a vertedero autorizado, gestión y canon de residuos según RD 105/2008, quedando la obra completamente limpia de escombro y residuos y en perfecto estado de limpieza para la continuación de los trabajos.

| Código | Ud | Descripción | Rendimiento | Precio | Importe |
|---|---|---|---|---|---|
| P18CB2121 | ud | Dispensador papel higiénico Mediclinics inox satinado (material; 04/07/2019) | 1 | 46.57 | 46.57 |
| P18CB2122 | ud | Contenedor higiene femenina 6l Mediclinics inox satinado (material; 04/07/2019) | 1 | 44.32 | 44.32 |
| P18CB2123 | ud | Escobillero a pared Mediclinics inox satinado (material; 04/07/2019) | 1 | 45.88 | 45.88 |
| P18CB2124 | ud | Percha individual Mediclinics inox satinado (material; 04/07/2019) | 1 | 5.25 | 5.25 |
| %2 MA | % | Medios auxiliares (2% s/total) | 2 % | 142.02 | 2.84 |
| %3 CI | % | Costes indirectos (3% s/total) | 3 % | 144.86 | 4.35 |
|  |  | Total |  |  | 149.21 |

Claves: acero, doble, pared, plástico, barra, inoxidable, fijación, taco, tornillo, abatible, apoyo

**14.05** ud Accesorios para lavabo inox satinado
1 ud × 482.98 = 482.98
ud. Suministro y colocación de acesorios para inodoros compuestos por:
- dispensador de jabón 1,2l tipo Mediclinics DJ0062CS o análogo, en acero inoxidable AISI 304 acabado satinado
- papelera de dimensiones 303x350x605mm de 65l tipo Mediclinics PP1065CS o análogo, en acero inoxidable AISI 304 acabado satinado
- dispensador de papel toalla plegada manual de dimensiones 278x132x350mm tipo Mediclinics DT0203CS o análogo, en acero inoxidable AISI 304 acabado satinado
Todos ellos con propiedades antibacteriológicas, anticonductivas y antideslizantes, instalado con tacos de plástico y tornillos a la pared, replanteo y nivelado, con cubretornillos de fijación.
Color a definir por la D.F. Totalmente instalado y en funcionamiento.
Incluido p.p. medios auxiliares necesarios, andamios y elementos protectores de seguridad y salud y de elevación (incluído montaje y desmontaje así como transporte).
Incluido p.p. de carga, transporte, y retirada de escombros a vertedero autorizado, gestión y canon de residuos según RD 105/2008, quedando la obra completamente limpia de escombro y residuos y en perfecto estado de limpieza para la continuación de los trabajos.

| Código | Ud | Descripción | Rendimiento | Precio | Importe |
|---|---|---|---|---|---|
| MO020 | h | Oficial 1ª construcción. | 0.3 | 21.41 | 6.42 |
| P18CB2125 | ud | Dispensador jabón Mediclinics inox satinado (material; 04/07/2019) | 1 | 153.22 | 153.22 |
| P18CB2126 | ud | Papelera 303x350x605 Mediclinics inox satinado (material; 04/07/2019) | 1 | 159.24 | 159.24 |
| P18CB2127 | ud | Dispensador papel toalla 278x132x350 Mediclinics inox satinado (material; 04/07/2019) | 1 | 140.84 | 140.84 |
| %2 MA | % | Medios auxiliares (2% s/total) | 2 % | 459.72 | 9.19 |
| %3 CI | % | Costes indirectos (3% s/total) | 3 % | 468.91 | 14.07 |
|  |  | Total |  |  | 482.98 |

Claves: acero, doble, pared, plástico, barra, inoxidable, fijación, taco, tornillo, abatible, apoyo

**14.06** ud Armario/taquilla en tablero fenólico blanco
1 ud × 174.08 = 174.08
ud. Suministro e instalación de armario/taquilla de 1200x1380mm con fondo 320mm compuesto por dos unidades de 600x1380mm que cuenta con los costados en tablero fenólico de 12mm y trasera de 5mm, puerta del mismo tablero fenólico de 12mm de espesor. Color blanco mate. Incluido sistema de cierre con llave. Interior resuelto con una barra de cuelgue para percha. Totalmente instalado.

| Código | Ud | Descripción | Rendimiento | Precio | Importe |
|---|---|---|---|---|---|
| MO113 | h | Peón ordinario construcción. | 0.3 | 19 | 5.70 |
| ARMFEN60 | ud | Armario fenólico blanco 60x138cm (material; 16/10/2023) | 2 | 80 | 160.00 |
| %2 MA | % | Medios auxiliares (2% s/total) | 2 % | 165.70 | 3.31 |
| %3 CI | % | Costes indirectos (3% s/total) | 3 % | 169.01 | 5.07 |
|  |  | Total |  |  | 174.08 |

**14.07** ud Cajonera de 2 cajones con ruedas melamina
2 ud × 147.08 = 294.16
ud. Suministro e instalación de cajonera de 2 cajones 410x565x550mm J140 Bucks melamina de Actiu o equivalente. Tablero de particulas de madera de formacion en tres capas, aglomerado con resinas sinteticas mediante prensado plano a alta temperatura y lijado. Densidad 630 Kg/m³. Recubierto con papel decorativo impregnado de melamina. (Espesores: 16 y 19 mm). Estructura de tablero de particulas de madera recubierto con papel melaminico de espesor 19 mm y densidad 650 Kg/m³. Cajon monoblock de inyeccion termoplastica de gran resistencia con plumier y separador incluidos. Cubeta inferior multiusos de inyeccion termoplastica y rueda estabilizadora. Sistema de cierre antivuelco integrado. Sistema de seguridad con retencion que impide la apertura de mas de un cajon a la vez. Bombin con posicionamiento de apertura y cierre. Disponibilidad llave unica. Maxima seguridad. Ruedas standard. Falleba de poliamida que permite movimientos mas silenciosos. Tope de guias fabricado en goma. Guias telescopicas de acero con cojinetes de bolas y cajon con extraccion total o guias telescopicas de acero con rodamiento de rodillo y cajon con extraccion parcial. Guias telescopicas de cojinetes de bolas fabricadas en acero, con extraccion total y con tratamientos de pre-galvanizado, pasivizado y sellado electrolitico de resistencia en atmosfera salina.
Tiradores ergonomicos. Modelos de superficie fabricados en inyeccion de Zamak (aleacion de zinc, aluminio, magnesio y cobre) acabado aluminizado.
Color blanco mate. Incluido sistema de cierre con llave. Interior resuelto con una barra de cuelgue para percha. Totalmente instalado.

| Código | Ud | Descripción | Rendimiento | Precio | Importe |
|---|---|---|---|---|---|
| BUCKS2CJ | ud | Cajonera Bucks Melamina blanco Actiu o equiv. 2 caj. (material; 16/10/2023) | 1 | 140 | 140.00 |
| %2 MA | % | Medios auxiliares (2% s/total) | 2 % | 140.00 | 2.80 |
| %3 CI | % | Costes indirectos (3% s/total) | 3 % | 142.80 | 4.28 |
|  |  | Total |  |  | 147.08 |

## 15 INSTALACIÓN DE CALEFACCIÓN, CLIMATIZACIÓN Y ACS
Importe: 2344.96

**15.01** m Línea frigorífica doble con tubería flexible de cobre
4.05 m × 15.28 = 61.88
Suministro e instalación de línea frigorífica doble realizada con tubería flexible de cobre sin soldadura, formada por un tubo para líquido de 1/4" de diámetro y 0,8 mm de espesor con aislamiento de 9 mm de espesor y un tubo para gas de 3/8" de diámetro y 0,8 mm de espesor con aislamiento de 9 mm de espesor, teniendo el cobre un contenido de aceite residual inferior a 4 mg/m y siendo el aislamiento de coquilla flexible de espuma elastomérica con revestimiento superficial de película de polietileno, para una temperatura de trabajo entre -45 y 100°C, suministrada en rollo, para conexión entre las unidades interior y exterior. Incluso p/p de cortes, eliminación de rebabas, protección de los extremos con cinta aislante, realización de curvas, abocardado, vaciado del circuito, carga de gas refrigerante, accesorios, sifones, soportes y fijaciones. Totalmente montada, conexionada y probada.
Incluye: Replanteo del recorrido de la línea. Montaje y fijación de la línea. Montaje de accesorios. Vaciado para su carga. Carga del gas refrigerante.
Criterio de medición de proyecto: Longitud medida según documentación gráfica de Proyecto.
Criterio de medición de obra: Se medirá la longitud realmente ejecutada según especificaciones de Proyecto.

| Código | Ud | Descripción | Rendimiento | Precio | Importe |
|---|---|---|---|---|---|
| mt42lin020a | m | Línea frigorífica doble realizada con tubería flexible de cobre (material; 29/05/2023) | 1 | 6.56 | 6.56 |
| MO005 | h | Oficial 1ª instalador de climatización. (mano de obra; 13/10/2023) | 0.197 | 21.41 | 4.22 |
| MO104 | h | Ayudante instalador de climatización. (mano de obra; 06/06/2023) | 0.197 | 19.15 | 3.77 |
| %2 MA | % | Medios auxiliares (2% s/total) | 2 % | 14.55 | 0.29 |
| %3 CI | % | Costes indirectos (3% s/total) | 3 % | 14.84 | 0.45 |
|  |  | Total |  |  | 15.28 |

**15.02** ud Equipo Aire Acondicionado sist. aire-aire split 1x1
1 ud × 1522.46 = 1522.46
Suministro e instalación de equipo de aire acondicionado, sistema aire-aire split 1x1, bomba de calor, gama Sky Air, serie Active, modelo ADEAS35A "DAIKIN" o equivalente, potencia frigorífica nominal 3,4 kW (temperatura de bulbo seco en el interior 27°C, temperatura de bulbo húmedo en el interior 19°C, temperatura de bulbo seco en el exterior 35°C), potencia calorífica nominal 4 kW (temperatura de bulbo seco en el interior 20°C temperatura de bulbo seco en el exterior 7°C, temperatura de bulbo húmedo en el exterior 6°C), diámetro de conexión de la tubería de líquido 1/4", diámetro de conexión de la tubería de gas 3/8", monofásica (230V/50Hz), SEER 5,75 (clase A+), SCOP 4 (clase A+), consumo de energía anual estacional en refrigeración 196 kWh, consumo de energía anual estacional en calefacción 995 kWh, formado por una unidad interior de techo con distribución por conducto rectangular ADEA35A o equivalente, con, caudal de aire en refrigeración a velocidad alta/baja: 15/10,5 m³/min, caudal de aire en calefacción a velocidad alta/baja: 15/10,5 m³/min, presión disponible a velocidad nominal/alta: 30/150 Pa, dimensiones 245x700x800 mm, peso 28 kg, presión sonora en refrigeración a velocidad alta 35 dBA, presión sonora en calefacción a velocidad alta 37 dBA, potencia sonora 60 dBA, control remoto BRC1E53A o equivalente, con programación semanal, función marcha/paro, cambio de modo de funcionamiento, ajuste de la temperatura de consigna, selección de la velocidad del ventilador, visualización de señal en el receptor, reseteo de filtro sucio en el mando y sonda de temperatura ambiente, y una unidad exterior ARXM35R9, caudal de aire en refrigeración 36 m³/min, caudal de aire en calefacción 28,3 m³/min, gas refrigerante R-32, compresor swing, dimensiones 552x840x350 mm, peso 32 kg, presión sonora en refrigeración 49 dBA, presión sonora en calefacción 49 dBA, potencia sonora 61 dBA, longitud máxima de tubería 20 m, diferencia máxima de altura entre la unidad exterior y la unidad interior 15 m. Incluso elementos antivibratorios de suelo para apoyo de la unidad exterior y elementos para suspensión del techo para la unidad interior.
Totalmente montado, conexionado y puesto en marcha por la empresa instaladora para la comprobación de su correcto funcionamiento.
Incluye: Replanteo de las unidades. Instalación de la unidad interior. Instalación de la unidad exterior. Conexionado del equipo a las líneas frigoríficas. Conexionado del equipo a la red eléctrica. Conexionado del equipo a la red de desagüe. Puesta en marcha.
Criterio de medición de proyecto: Número de unidades previstas, según documentación gráfica de Proyecto.
Criterio de medición de obra: Se medirá el número de unidades realmente ejecutadas según especificaciones de Proyecto.

| Código | Ud | Descripción | Rendimiento | Precio | Importe |
|---|---|---|---|---|---|
| MT42DAI019AAA | ud | Equipo sistema aire-aire split 1x1 c/unidad exterior (material; 13/10/2023) | 1 | 1331.93 | 1331.93 |
| MT42DAI900 | ud | Cable bus 2 hilos, 0,5mm² sección por hilo (material; 13/10/2023) | 3 | 0.8 | 2.40 |
| MT35AIA090AA | m | Tubo rígido PVC, enchufable, curvable 16mm diám.nom. (material; 13/10/2023) | 3 | 1.23 | 3.69 |
| MT42WWW090 | ud | Kit soportes suspensión techo, acero galvaniz. i/p.p. peq. mat. (material; 13/10/2023) | 1 | 22 | 22.00 |
| MT42WWW080 | ud | Kit amortiguadores suelo de caucho i/p.p. peq. mat. (material; 13/10/2023) | 1 | 8 | 8.00 |
| MO005 | h | Oficial 1ª instalador de climatización. | 2 | 21.41 | 42.82 |
| MO104 | h | Ayudante instalador de climatización. | 2 | 19.15 | 38.30 |
| %2 MA | % | Medios auxiliares (2% s/total) | 2 % | 1449.14 | 28.98 |
| %3 CI | % | Costes indirectos (3% s/total) | 3 % | 1478.12 | 44.34 |
|  |  | Total |  |  | 1522.46 |

**15.03** m² Conducto autoportante rectangular lana vidrio revestido
4.78 m² × 37.39 = 178.72
Formación de conducto rectangular para la distribución de aire climatizado formado por panel rígido de alta densidad de lana de vidrio según UNE-EN 13162, revestido por sus dos caras, la exterior con un complejo de aluminio visto + malla de fibra de vidrio + kraft y la interior con un velo de vidrio, de 25 mm de espesor, resistencia térmica 0,75 m²K/W, conductividad térmica 0,032 W/(mK). Incluso p/p de cortes, codos y derivaciones, embocaduras, soportes metálicos galvanizados, elementos de fijación, sellado de tramos y uniones con cinta autoadhesiva de aluminio, accesorios de montaje, piezas especiales, limpieza y retirada de los materiales sobrantes a contenedor. Totalmente montado, conexionado y probado.
Incluye: Replanteo del recorrido de los conductos. Marcado y posterior anclaje de los soportes de los conductos. Montaje y fijación de conductos. Sellado de las uniones. Limpieza final.
Criterio de medición de proyecto: Superficie proyectada, según documentación gráfica de Proyecto, calculada como producto del perímetro exterior por la longitud del tramo, medida entre los ejes de los elementos o de los puntos a conectar, sin descontar las piezas especiales.
Criterio de medición de obra: Se medirá la superficie realmente ejecutada según especificaciones de Proyecto.

| Código | Ud | Descripción | Rendimiento | Precio | Importe |
|---|---|---|---|---|---|
| mt42con030a | m² | Panel rígido alta densidad, lana de vidrio, s/UNE-EN 13162. (material; 24/04/2023) | 1.15 | 15.42 | 17.73 |
| mt42con020 | m | Cinta autoadhesiva (aluminio 50 micras) 65 mm ancho. (material; 22/02/2023) | 1.5 | 0.19 | 0.29 |
| mt42con025 | ud | Soporte metálico acero galvanizado. (material; 24/04/2023) | 0.5 | 4.25 | 2.13 |
| mt42www011 | ud | Repercusión, por m², de material auxiliar. (material; 24/04/2023) | 0.1 | 13.28 | 1.33 |
| MO012 | h | Oficial 1ª montador de conductos de fibras minerales. (mano de obra; 13/10/2023) | 0.348 | 21.41 | 7.45 |
| MO083 | h | Ayudante montador de conductos de fibras minerales. (mano de obra; 06/06/2023) | 0.348 | 19.15 | 6.66 |
| %2 MA | % | Medios auxiliares (2% s/total) | 2 % | 35.59 | 0.71 |
| %3 CI | % | Costes indirectos (3% s/total) | 3 % | 36.30 | 1.09 |
|  |  | Total |  |  | 37.39 |

**15.04** ud Rejilla de impulsión, de aluminio anod.natural, 325x125mm
2 ud × 66.86 = 133.72
Suministro y montaje de rejilla de impulsión, de aluminio extruido, anodizado color natural E6-C-0, con lamas horizontales regulables individualmente, de 325x125 mm, con parte posterior de chapa de acero pintada en color negro RAL 9005, formada por lamas verticales regulables individualmente y mecanismo de regulación del caudal con lamas acopladas en oposición, accionables desde la parte frontal, fijación mediante tornillos vistos (con marco de montaje de chapa de acero galvanizado), montada en conducto rectangular no metálico. Incluso accesorios de montaje y elementos de fijación. Totalmente montada.
Incluye: Replanteo. Montaje y fijación de la rejilla.
Criterio de medición de proyecto: Número de unidades previstas, según documentación gráfica de Proyecto.
Criterio de medición de obra: Se medirá el número de unidades realmente ejecutadas según especificaciones de Proyecto.

| Código | Ud | Descripción | Rendimiento | Precio | Importe |
|---|---|---|---|---|---|
| mt42trx010iab | ud | Rejilla de impulsión, aluminio extruido, anodizado color natural (material; 29/05/2023) | 1 | 55.93 | 55.93 |
| MO005 | h | Oficial 1ª instalador de climatización. | 0.19 | 21.41 | 4.07 |
| MO104 | h | Ayudante instalador de climatización. | 0.19 | 19.15 | 3.64 |
| %2 MA | % | Medios auxiliares (2% s/total) | 2 % | 63.64 | 1.27 |
| %3 CI | % | Costes indirectos (3% s/total) | 3 % | 64.91 | 1.95 |
|  |  | Total |  |  | 66.86 |

| Medición | Uds. | Parcial |
|---|---|---|
| puesto de control | 2 | 2.00 |
| Total |  | 2 |

**15.05** ud Rejilla de retorno, de aluminio anod.natural, 325x125mm
2 ud × 37.62 = 75.24
Suministro y montaje de rejilla de retorno, de aluminio extruido, anodizado color natural E6-C-0, con lamas horizontales regulables individualmente, de 325x125 mm, fijación mediante tornillos vistos (con marco de montaje de chapa de acero galvanizado), montada en conducto rectangular no metálico. Incluso accesorios de montaje y elementos de fijación. Totalmente montada.
Incluye: Replanteo. Montaje y fijación de la rejilla.
Criterio de medición de proyecto: Número de unidades previstas, según documentación gráfica de Proyecto.
Criterio de medición de obra: Se medirá el número de unidades realmente ejecutadas según especificaciones de Proyecto.

| Código | Ud | Descripción | Rendimiento | Precio | Importe |
|---|---|---|---|---|---|
| mt42trx010cab | ud | Rejilla de retorno, aluminio extruido, anodizado color natural (material; 29/05/2023) | 1 | 28.09 | 28.09 |
| MO005 | h | Oficial 1ª instalador de climatización. | 0.19 | 21.41 | 4.07 |
| MO104 | h | Ayudante instalador de climatización. | 0.19 | 19.15 | 3.64 |
| %2 MA | % | Medios auxiliares (2% s/total) | 2 % | 35.80 | 0.72 |
| %3 CI | % | Costes indirectos (3% s/total) | 3 % | 36.52 | 1.10 |
|  |  | Total |  |  | 37.62 |

| Medición | Uds. | Parcial |
|---|---|---|
| puesto de control | 2 | 2.00 |
| Total |  | 2 |

**15.06** ud Rejilla intemperie acero galv. 400x330mm
2 ud × 186.47 = 372.94
Suministro y montaje de rejilla de intemperie para instalaciones de ventilación, marco frontal y lamas de chapa perfilada de acero galvanizado, de 400x330 mm, tela metálica de acero galvanizado con malla de 20x20 mm, con marco de montaje de chapa de acero galvanizado. Incluso accesorios de montaje y elementos de fijación. Totalmente montada y conectada a la red de conductos.
Incluye: Replanteo. Montaje y fijación del marco en el cerramiento. Fijación de la rejilla en el marco. Conexión al conducto.
Criterio de medición de proyecto: Número de unidades previstas, según documentación gráfica de Proyecto.
Criterio de medición de obra: Se medirá el número de unidades realmente ejecutadas según especificaciones de Proyecto.

| Código | Ud | Descripción | Rendimiento | Precio | Importe |
|---|---|---|---|---|---|
| mt42trx370ba1 | ud | Rejilla de intemperie para instalaciones de ventilación. (material; 29/05/2023) | 1 | 166.86 | 166.86 |
| MO005 | h | Oficial 1ª instalador de climatización. | 0.262 | 21.41 | 5.61 |
| MO104 | h | Ayudante instalador de climatización. | 0.262 | 19.15 | 5.02 |
| %2 MA | % | Medios auxiliares (2% s/total) | 2 % | 177.49 | 3.55 |
| %3 CI | % | Costes indirectos (3% s/total) | 3 % | 181.04 | 5.43 |
|  |  | Total |  |  | 186.47 |

## 16 INSTALACIÓN DE ELECTRICIDAD E ILUMINACIÓN
Importe: 4522.36

### 16.01 Puesta a tierra
Importe: 309.75

**16.01.01** ud Red de toma de tierra para estructura de hormigón del edificio c
1 ud × 309.75 = 309.75
Suministro e instalación de red de toma de tierra para estructura de hormigón del edificio compuesta por 39 m de cable conductor de cobre desnudo recocido de 35 mm² de sección para la línea principal de toma de tierra del edificio, enterrado a una profundidad mínima de 80 cm, 8 m de cable conductor de cobre desnudo recocido de 35 mm² de sección para la línea de enlace de toma de tierra de los pilares de hormigón a conectar. Incluso placas acodadas de 3 mm de espesor, soldadas en taller a las armaduras de los pilares, soldaduras aluminotérmicas, registro de comprobación y puente de prueba. Totalmente montada, conexionada y probada por la empresa instaladora mediante las correspondientes pruebas de servicio (incluidas en este precio).
Incluye: Replanteo. Conexionado del electrodo y la línea de enlace. Montaje del punto de puesta a tierra. Trazado de la línea principal de tierra. Sujeción. Trazado de derivaciones de tierra. Conexionado de las derivaciones. Conexionado a masa de la red. Realización de pruebas de servicio.
Criterio de medición de proyecto: Número de unidades previstas, según documentación gráfica de Proyecto.
Criterio de medición de obra: Se medirá el número de unidades realmente ejecutadas según especificaciones de Proyecto.

| Código | Ud | Descripción | Rendimiento | Precio | Importe |
|---|---|---|---|---|---|
| mt35ttc010b | m | Conductor de cobre desnudo, de 35 mm². (material; 31/05/2023) | 47 | 2.71 | 127.37 |
| mt35tte020a | ud | Placa de cobre electrolítico puro para toma de tierra, de 300x10 (material; 31/05/2023) | 3 | 36.12 | 108.36 |
| mt35tts010c | ud | Soldadura aluminotérmica del cable conductor a la placa. (material; 31/05/2023) | 3 | 3.39 | 10.17 |
| mt35www020 | ud | Material auxiliar para instalaciones de toma de tierra. (material; 31/05/2023) | 1 | 1.11 | 1.11 |
| MO003 | h | Oficial 1ª electricista. (mano de obra; 13/10/2023) | 1.179 | 21.41 | 25.24 |
| MO102 | h | Ayudante electricista. (mano de obra; 06/06/2023) | 1.179 | 19.15 | 22.58 |
| %2 MA | % | Medios auxiliares (2% s/total) | 2 % | 294.83 | 5.90 |
| %3 CI | % | Costes indirectos (3% s/total) | 3 % | 300.73 | 9.02 |
|  |  | Total |  |  | 309.75 |

### 16.02 Canalizaciones
Importe: 105.2

**16.02.01** m Canalización empotrada 16mm PVC corrugado
37.56 m × 1.02 = 38.31
Suministro e instalación de canalización empotrada en elemento de construcción de obra de fábrica de tubo curvable de PVC, corrugado, de color negro, de 16 mm de diámetro nominal, con grado de protección IP 545. Totalmente montada.
Incluye: Replanteo. Colocación y fijación del tubo.
Criterio de medición de proyecto: Longitud medida según documentación gráfica de Proyecto.
Criterio de medición de obra: Se medirá la longitud realmente ejecutada según especificaciones de Proyecto.

| Código | Ud | Descripción | Rendimiento | Precio | Importe |
|---|---|---|---|---|---|
| mt35aia010a | m | Tubo curvable de PVC, corrugado, de color negro, diámetro 16mm (material; 31/05/2023) | 1 | 0.25 | 0.25 |
| MO003 | h | Oficial 1ª electricista. | 0.016 | 21.41 | 0.34 |
| MO102 | h | Ayudante electricista. | 0.02 | 19.15 | 0.38 |
| %2 MA | % | Medios auxiliares (2% s/total) | 2 % | 0.97 | 0.02 |
| %3 CI | % | Costes indirectos (3% s/total) | 3 % | 0.99 | 0.03 |
|  |  | Total |  |  | 1.02 |

| Medición | Uds. | Largo | Parcial |
|---|---|---|---|
| Instalación interior (PUESTO DE CONTROL (Cuadro de oficina)) | 1 | 37.56 | 37.56 |
| Total |  |  | 37.56 |

**16.02.02** m Canalización empotrada 20mm PVC corrugado
18.15 m × 1.05 = 19.06
Suministro e instalación de canalización empotrada en elemento de construcción de obra de fábrica de tubo curvable de PVC, corrugado, de color negro, de 20 mm de diámetro nominal, con grado de protección IP 545. Totalmente montada.
Incluye: Replanteo. Colocación y fijación del tubo.
Criterio de medición de proyecto: Longitud medida según documentación gráfica de Proyecto.
Criterio de medición de obra: Se medirá la longitud realmente ejecutada según especificaciones de Proyecto.

| Código | Ud | Descripción | Rendimiento | Precio | Importe |
|---|---|---|---|---|---|
| mt35aia010b | m | Tubo curvable de PVC, corrugado, de color negro, diámetro 20mm (material; 31/05/2023) | 1 | 0.28 | 0.28 |
| MO003 | h | Oficial 1ª electricista. | 0.016 | 21.41 | 0.34 |
| MO102 | h | Ayudante electricista. | 0.02 | 19.15 | 0.38 |
| %2 MA | % | Medios auxiliares (2% s/total) | 2 % | 1.00 | 0.02 |
| %3 CI | % | Costes indirectos (3% s/total) | 3 % | 1.02 | 0.03 |
|  |  | Total |  |  | 1.05 |

| Medición | Uds. | Largo | Parcial |
|---|---|---|---|
| Instalación interior (PUESTO DE CONTROL (Cuadro de oficina)) | 1 | 18.15 | 18.15 |
| Total |  |  | 18.15 |

**16.02.03** m Canalización empotrada 40mm PVC corrugado
0.52 m × 1.57 = 0.82
Suministro e instalación de canalización empotrada en elemento de construcción de obra de fábrica de tubo curvable de PVC, corrugado, de color negro, de 40 mm de diámetro nominal, con grado de protección IP 545. Totalmente montada.
Incluye: Replanteo. Colocación y fijación del tubo.
Criterio de medición de proyecto: Longitud medida según documentación gráfica de Proyecto.
Criterio de medición de obra: Se medirá la longitud realmente ejecutada según especificaciones de Proyecto.

| Código | Ud | Descripción | Rendimiento | Precio | Importe |
|---|---|---|---|---|---|
| mt35aia010e | m | Tubo curvable de PVC, corrugado, de color negro, diámetro 40mm (material; 31/05/2023) | 1 | 0.77 | 0.77 |
| MO003 | h | Oficial 1ª electricista. | 0.016 | 21.41 | 0.34 |
| MO102 | h | Ayudante electricista. | 0.02 | 19.15 | 0.38 |
| %2 MA | % | Medios auxiliares (2% s/total) | 2 % | 1.49 | 0.03 |
| %3 CI | % | Costes indirectos (3% s/total) | 3 % | 1.52 | 0.05 |
|  |  | Total |  |  | 1.57 |

| Medición | Uds. | Largo | Parcial |
|---|---|---|---|
| Derivación individual (PUESTO DE CONTROL (Cuadro de oficina)) | 1 | 0.52 | 0.52 |
| Total |  |  | 0.52 |

**16.02.04** m Canalización enterrada tubo curvable, poliet. doble pared 75mm
6.21 m × 7.57 = 47.01
Suministro e instalación de canalización enterrada de tubo curvable, suministrado en rollo, de polietileno de doble pared (interior lisa y exterior corrugada), de color naranja, de 75 mm de diámetro nominal, resistencia a la compresión 450 N, colocado sobre lecho de arena de 5 cm de espesor, debidamente compactada y nivelada con pisón vibrante de guiado manual, relleno lateral compactando hasta los riñones y posterior relleno con la misma arena hasta 10 cm por encima de la generatriz superior de la tubería, sin incluir la excavación ni el posterior relleno principal de las zanjas. Incluso p/p de cinta de señalización. Totalmente montada.
Incluye: Replanteo. Ejecución del lecho de arena para asiento del tubo. Colocación del tubo. Colocación de la cinta de señalización. Ejecución del relleno envolvente de arena.
Criterio de medición de proyecto: Longitud medida según documentación gráfica de Proyecto.
Criterio de medición de obra: Se medirá la longitud realmente ejecutada según especificaciones de Proyecto.

| Código | Ud | Descripción | Rendimiento | Precio | Importe |
|---|---|---|---|---|---|
| mt01ara010 | m³ | Arena de 0 a 5 mm de diámetro. | 0.063 | 11.6 | 0.73 |
| mt35aia070ad | m | Tubo curvable, suministrado en rollo, polietileno doble pared (material; 31/05/2023) | 1 | 3.07 | 3.07 |
| mt35www030 | m | Cinta de señalización de polietileno, de 150 mm de anchura, colo (material; 31/05/2023) | 1 | 0.24 | 0.24 |
| MQ04DUA020B | h | Dumper de descarga frontal de 2 t de carga útil. | 0.007 | 8.98 | 0.06 |
| MQ02ROP020 | h | Pisón vibrante de guiado manual, de 80 kg, c/placa 30x30 cm | 0.05 | 3.39 | 0.17 |
| MQ02CIA020J | h | Camión cisterna de 8 m³ de capacidad. | 0.001 | 118.9 | 0.12 |
| MO020 | h | Oficial 1ª construcción. | 0.047 | 21.41 | 1.01 |
| MO113 | h | Peón ordinario construcción. | 0.047 | 19 | 0.89 |
| MO003 | h | Oficial 1ª electricista. | 0.025 | 21.41 | 0.54 |
| MO102 | h | Ayudante electricista. | 0.02 | 19.15 | 0.38 |
| %2 MA | % | Medios auxiliares (2% s/total) | 2 % | 7.21 | 0.14 |
| %3 CI | % | Costes indirectos (3% s/total) | 3 % | 7.35 | 0.22 |
|  |  | Total |  |  | 7.57 |

| Medición | Uds. | Largo | Parcial |
|---|---|---|---|
| Línea general de alimentación | 1 | 6.21 | 6.21 |
| Total |  |  | 6.21 |

### 16.03 Cables
Importe: 249.81

**16.03.01** m Cable unipolar H07Z1-K (AS), 10mm² c/aislamiento
1.56 m × 2.32 = 3.62
Suministro e instalación de cable unipolar H07Z1-K (AS), no propagador de la llama, con conductor multifilar de cobre clase 5 (-K) de 10 mm² de sección, con aislamiento de compuesto termoplástico a base de poliolefina libre de halógenos con baja emisión de humos y gases corrosivos (Z1), siendo su tensión asignada de 450/750 V. Incluso p/p de accesorios y elementos de sujeción. Totalmente montado, conexionado y probado.
Incluye: Tendido del cable. Conexionado.
Criterio de medición de proyecto: Longitud medida según documentación gráfica de Proyecto.
Criterio de medición de obra: Se medirá la longitud realmente ejecutada según especificaciones de Proyecto.

| Código | Ud | Descripción | Rendimiento | Precio | Importe |
|---|---|---|---|---|---|
| mt35cun080e | m | Cable unip. 10mm² H07Z1-K (AS), no propagador de llama. (material; 31/05/2023) | 1 | 1.6 | 1.60 |
| MO003 | h | Oficial 1ª electricista. | 0.015 | 21.41 | 0.32 |
| MO102 | h | Ayudante electricista. | 0.015 | 19.15 | 0.29 |
| %2 MA | % | Medios auxiliares (2% s/total) | 2 % | 2.21 | 0.04 |
| %3 CI | % | Costes indirectos (3% s/total) | 3 % | 2.25 | 0.07 |
|  |  | Total |  |  | 2.32 |

| Medición | Uds. | Largo | Parcial |
|---|---|---|---|
| Derivación individual (PUESTO DE CONTROL (Cuadro de oficina)) | 1 | 1.56 | 1.56 |
| Total |  |  | 1.56 |

**16.03.02** m Cable unipolar RZ1-K (AS), 10mm² c/aislamiento
31.05 m × 3.19 = 99.05
Suministro e instalación de cable unipolar RZ1-K (AS), no propagador de la llama, con conductor de cobre clase 5 (-K) de 10 mm² de sección, con aislamiento de polietileno reticulado (R) y cubierta de compuesto termoplástico a base de poliolefina libre de halógenos con baja emisión de humos y gases corrosivos (Z1), siendo su tensión asignada de 0,6/1 kV. Incluso p/p de accesorios y elementos de sujeción. Totalmente montado, conexionado y probado.
Incluye: Tendido del cable. Conexionado.
Criterio de medición de proyecto: Longitud medida según documentación gráfica de Proyecto.
Criterio de medición de obra: Se medirá la longitud realmente ejecutada según especificaciones de Proyecto.

| Código | Ud | Descripción | Rendimiento | Precio | Importe |
|---|---|---|---|---|---|
| mt35cun010f1 | m | Cable unip. 10mm² RZ1-K (AS), no propagador de llama (material; 31/05/2023) | 1 | 1.46 | 1.46 |
| MO003 | h | Oficial 1ª electricista. | 0.039 | 21.41 | 0.83 |
| MO102 | h | Ayudante electricista. | 0.039 | 19.15 | 0.75 |
| %2 MA | % | Medios auxiliares (2% s/total) | 2 % | 3.04 | 0.06 |
| %3 CI | % | Costes indirectos (3% s/total) | 3 % | 3.10 | 0.09 |
|  |  | Total |  |  | 3.19 |

| Medición | Uds. | Largo | Parcial |
|---|---|---|---|
| Línea general de alimentación | 1 | 31.05 | 31.05 |
| Total |  |  | 31.05 |

**16.03.03** m Cable unipolar H07V-K, 1,5mm² c/aislamiento
145.17 m × 0.67 = 97.26
Suministro e instalación de cable unipolar H07V-K con conductor multifilar de cobre clase 5 (-K) de 1,5 mm² de sección, con aislamiento de PVC (V), siendo su tensión asignada de 450/750 V. Incluso p/p de accesorios y elementos de sujeción. Totalmente montado, conexionado y probado.
Incluye: Tendido del cable. Conexionado.
Criterio de medición de proyecto: Longitud medida según documentación gráfica de Proyecto.
Criterio de medición de obra: Se medirá la longitud realmente ejecutada según especificaciones de Proyecto.

| Código | Ud | Descripción | Rendimiento | Precio | Importe |
|---|---|---|---|---|---|
| mt35cun040aa | m | Cable unip. 10mm² H07V-K c/conductor multifilar cobre clase 5 (material; 31/05/2023) | 1 | 0.24 | 0.24 |
| MO003 | h | Oficial 1ª electricista. | 0.01 | 21.41 | 0.21 |
| MO102 | h | Ayudante electricista. | 0.01 | 19.15 | 0.19 |
| %2 MA | % | Medios auxiliares (2% s/total) | 2 % | 0.64 | 0.01 |
| %3 CI | % | Costes indirectos (3% s/total) | 3 % | 0.65 | 0.02 |
|  |  | Total |  |  | 0.67 |

| Medición | Uds. | Largo | Parcial |
|---|---|---|---|
| Instalación interior (PUESTO DE CONTROL (Cuadro de oficina)) | 1 | 145.17 | 145.17 |
| Total |  |  | 145.17 |

**16.03.04** m Cable unipolar H07V-K, 2,5mm² c/aislamiento
33.15 m × 0.83 = 27.51
Suministro e instalación de cable unipolar H07V-K con conductor multifilar de cobre clase 5 (-K) de 2,5 mm² de sección, con aislamiento de PVC (V), siendo su tensión asignada de 450/750 V. Incluso p/p de accesorios y elementos de sujeción. Totalmente montado, conexionado y probado.
Incluye: Tendido del cable. Conexionado.
Criterio de medición de proyecto: Longitud medida según documentación gráfica de Proyecto.
Criterio de medición de obra: Se medirá la longitud realmente ejecutada según especificaciones de Proyecto.

| Código | Ud | Descripción | Rendimiento | Precio | Importe |
|---|---|---|---|---|---|
| mt35cun040ab | m | Cable unip. 2,5mm² H07V-K c/conductor multifilar cobre clase 5 (material; 31/05/2023) | 1 | 0.39 | 0.39 |
| MO003 | h | Oficial 1ª electricista. | 0.01 | 21.41 | 0.21 |
| MO102 | h | Ayudante electricista. | 0.01 | 19.15 | 0.19 |
| %2 MA | % | Medios auxiliares (2% s/total) | 2 % | 0.79 | 0.02 |
| %3 CI | % | Costes indirectos (3% s/total) | 3 % | 0.81 | 0.02 |
|  |  | Total |  |  | 0.83 |

| Medición | Uds. | Largo | Parcial |
|---|---|---|---|
| Instalación interior (PUESTO DE CONTROL (Cuadro de oficina)) | 1 | 33.15 | 33.15 |
| Total |  |  | 33.15 |

**16.03.05** m Cable unipolar H07V-K, 4mm² c/aislamiento
21.3 m × 1.05 = 22.37
Suministro e instalación de cable unipolar H07V-K con conductor multifilar de cobre clase 5 (-K) de 4 mm² de sección, con aislamiento de PVC (V), siendo su tensión asignada de 450/750 V. Incluso p/p de accesorios y elementos de sujeción. Totalmente montado, conexionado y probado.
Incluye: Tendido del cable. Conexionado.
Criterio de medición de proyecto: Longitud medida según documentación gráfica de Proyecto.
Criterio de medición de obra: Se medirá la longitud realmente ejecutada según especificaciones de Proyecto.

| Código | Ud | Descripción | Rendimiento | Precio | Importe |
|---|---|---|---|---|---|
| mt35cun040ac | m | Cable unip. 4mm² H07V-K c/conductor multifilar cobre clase 5 (material; 31/05/2023) | 1 | 0.6 | 0.60 |
| MO003 | h | Oficial 1ª electricista. | 0.01 | 21.41 | 0.21 |
| MO102 | h | Ayudante electricista. | 0.01 | 19.15 | 0.19 |
| %2 MA | % | Medios auxiliares (2% s/total) | 2 % | 1.00 | 0.02 |
| %3 CI | % | Costes indirectos (3% s/total) | 3 % | 1.02 | 0.03 |
|  |  | Total |  |  | 1.05 |

| Medición | Uds. | Largo | Parcial |
|---|---|---|---|
| Instalación interior (PUESTO DE CONTROL (Cuadro de oficina)) | 1 | 21.3 | 21.30 |
| Total |  |  | 21.3 |

### 16.04 Cajas generales de protección
Importe: 203.21

**16.04.01** ud Caja general de protección, c/bornes conexión, Imáx=40A
1 ud × 203.21 = 203.21
Suministro e instalación en el interior de hornacina mural de caja general de protección, equipada con bornes de conexión, bases unipolares previstas para colocar fusibles de intensidad máxima 40 A, esquema 1, para protección de la línea general de alimentación, formada por una envolvente aislante, precintable y autoventilada, según UNE-EN 60439-1, grado de inflamabilidad según se indica en UNE-EN 60439-3, con grados de protección IP 43 según UNE 20324 e IK 08 según UNE-EN 50102, que se cerrará con puerta metálica con grado de protección IK 10 según UNE-EN 50102, protegida de la corrosión y con cerradura o candado. Normalizada por la empresa suministradora y preparada para acometida subterránea. Incluso elementos de fijación y conexión con la conducción enterrada de puesta a tierra. Totalmente montada, conexionada y probada.
Incluye: Replanteo de la situación de los conductos y anclajes de la caja. Fijación del marco. Colocación de la puerta. Colocación de tubos y piezas especiales. Conexionado.
Criterio de medición de proyecto: Número de unidades previstas, según documentación gráfica de Proyecto.
Criterio de medición de obra: Se medirá el número de unidades realmente ejecutadas según especificaciones de Proyecto.

| Código | Ud | Descripción | Rendimiento | Precio | Importe |
|---|---|---|---|---|---|
| mt35cgp020aa | ud | Caja general de protección, equipada con bornes de conexión (material; 31/05/2023) | 1 | 27.36 | 27.36 |
| mt35cgp040h | m | Tubo de PVC liso, serie B, de 160 mm diámetro exterior (material; 31/05/2023) | 3 | 5.25 | 15.75 |
| mt35cgp040f | m | Tubo de PVC liso, serie B, de 110 mm diámetro exterior (material; 31/05/2023) | 3 | 3.6 | 10.80 |
| mt26cgp010 | ud | Marco y puerta metálica con cerradura o candado, IP43 (material; 31/05/2023) | 1 | 106.12 | 106.12 |
| mt35www010 | ud | Material auxiliar para instalaciones eléctricas. (material; 31/05/2023) | 1 | 1.43 | 1.43 |
| MO020 | h | Oficial 1ª construcción. | 0.296 | 21.41 | 6.34 |
| MO113 | h | Peón ordinario construcción. | 0.296 | 19 | 5.62 |
| MO003 | h | Oficial 1ª electricista. | 0.493 | 21.41 | 10.56 |
| MO102 | h | Ayudante electricista. | 0.493 | 19.15 | 9.44 |
| %2 MA | % | Medios auxiliares (2% s/total) | 2 % | 193.42 | 3.87 |
| %3 CI | % | Costes indirectos (3% s/total) | 3 % | 197.29 | 5.92 |
|  |  | Total |  |  | 203.21 |

| Medición | Uds. | Parcial |
|---|---|---|
| CGP-1 | 1 | 1.00 |
| Total |  | 1 |

### 16.05 Centralización de contadores
Importe: 928.28

**16.05.01** ud Centralización contadores interruptor general maniobra 160A
1 ud × 928.28 = 928.28
Suministro e instalación de centralización de contadores sobre paramento vertical, en cuarto de contadores, compuesta por: unidad funcional de interruptor general de maniobra de 160 A; unidad funcional de embarrado general de la concentración formada por 1 módulo; unidad funcional de fusibles de seguridad formada por 2 módulos; unidad funcional de medida formada por 1 módulo de contadores monofásicos y 1 módulo de contadores trifásicos y módulo de servicios generales con seccionamiento; unidad funcional de mando que contiene los dispositivos de mando para el cambio de tarifa de cada suministro; unidad funcional de embarrado de protección, bornes de salida y conexión a tierra formada por 1 módulo. Incluso p/p de conexiones de la línea repartidora y de las derivaciones individuales a sus correspondientes bornes y embarrados, cableado y cuantos accesorios sean necesarios para su correcta instalación. Totalmente montada, conexionada y probada.
Incluye: Replanteo del conjunto prefabricado. Colocación y nivelación del conjunto prefabricado. Fijación de módulos al conjunto prefabricado. Conexionado.
Criterio de medición de proyecto: Número de unidades previstas, según documentación gráfica de Proyecto.
Criterio de medición de obra: Se medirá el número de unidades realmente ejecutadas según especificaciones de Proyecto.

| Código | Ud | Descripción | Rendimiento | Precio | Importe |
|---|---|---|---|---|---|
| mt35con050a | ud | Módulo de interruptor general de maniobra de 160 A (III+N) (material; 31/05/2023) | 1 | 130.45 | 130.45 |
| mt35con080 | ud | Módulo de embarrado general homologado (material; 31/05/2023) | 1 | 102.28 | 102.28 |
| mt35con070 | ud | Módulo de fusibles de segurida homologado (material; 31/05/2023) | 2 | 68.13 | 136.26 |
| mt35con040b | ud | Módulo de servicios generales c/módulo de fraccionamiento (material; 31/05/2023) | 1 | 103.78 | 103.78 |
| mt35con010a | ud | Módulo 3 contadores monofásicos homologado (material; 31/05/2023) | 1 | 59.14 | 59.14 |
| mt35con010b | ud | Módulo 3 contadores trifásicos homologado (material; 31/05/2023) | 1 | 72.48 | 72.48 |
| mt35con020 | ud | Módulo de reloj conmutador para doble tarifa, homologado (material; 31/05/2023) | 1 | 57.4 | 57.40 |
| mt35con060 | ud | Módulo de bornes de salida y puesta a tierra, homologado (material; 31/05/2023) | 1 | 78.27 | 78.27 |
| mt35www010 | ud | Material auxiliar para instalaciones eléctricas. | 1 | 1.43 | 1.43 |
| MO003 | h | Oficial 1ª electricista. | 3.503 | 21.41 | 75.00 |
| MO102 | h | Ayudante electricista. | 3.503 | 19.15 | 67.08 |
| %2 MA | % | Medios auxiliares (2% s/total) | 2 % | 883.57 | 17.67 |
| %3 CI | % | Costes indirectos (3% s/total) | 3 % | 901.24 | 27.04 |
|  |  | Total |  |  | 928.28 |

### 16.06 Instalaciones interiores
Importe: 1340.65

**16.06.01** ud Cuadro oficina, caja de material aislante
1 ud × 1223.56 = 1223.56
Suministro e instalación de cuadro de oficina formado por caja empotrable de material aislante con puerta opaca, para alojamiento del interruptor de control de potencia (ICP) (no incluido en este precio) en compartimento independiente y precintable, 1 interruptor general automático (IGA) bipolar (2P) y otros dispositivos generales e individuales de mando y protección. Incluso elementos de fijación, regletas de conexión y cuantos accesorios sean necesarios para su correcta instalación. Totalmente montado, conexionado y probado.
Incluye: Replanteo. Colocación de la caja para el cuadro. Conexionado. Montaje de los componentes.
Criterio de medición de proyecto: Número de unidades previstas, según documentación gráfica de Proyecto.
Criterio de medición de obra: Se medirá el número de unidades realmente ejecutadas según especificaciones de Proyecto.

| Código | Ud | Descripción | Rendimiento | Precio | Importe |
|---|---|---|---|---|---|
| mt35cgm040m | ud | Caja empotrable con puerta opaca, para alojamiento del IGA (material; 31/05/2023) | 1 | 26.99 | 26.99 |
| mt35cgm021acb | ud | Interruptor general automático (IGA), de 2 módulos, bipolar (2P) (material; 31/05/2023) | 1 | 44.82 | 44.82 |
| mt35cgm029aa | ud | Interruptor diferencial instantáneo, 2P/25A/30mA, de 2 módulos (material; 31/05/2023) | 6 | 87.78 | 526.68 |
| mt35cgm021bcb | ud | Interruptor automático magnetotérmico, de 2 módulos, bipolar (material; 31/05/2023) | 3 | 42.28 | 126.84 |
| mt35cgm021bcb | ud | Interruptor automático magnetotérmico, de 2 módulos, bipolar | 2 | 42.28 | 84.56 |
| mt35cgm021bcb | ud | Interruptor automático magnetotérmico, de 2 módulos, bipolar | 1 | 42.28 | 42.28 |
| mt35www010 | ud | Material auxiliar para instalaciones eléctricas. | 3 | 1.43 | 4.29 |
| MT35CGM080A | ud | Interruptor crepuscular c/célula fotoeléctrica i/accesorios (material; 23/10/2023) | 1 | 174.9 | 174.90 |
| MO003 | h | Oficial 1ª electricista. | 3.817 | 21.41 | 81.72 |
| MO102 | h | Ayudante electricista. | 2.692 | 19.15 | 51.55 |
| %2 MA | % | Medios auxiliares (2% s/total) | 2 % | 1164.63 | 23.29 |
| %3 CI | % | Costes indirectos (3% s/total) | 3 % | 1187.92 | 35.64 |
|  |  | Total |  |  | 1223.56 |

| Medición | Uds. | Parcial |
|---|---|---|
| PUESTO DE CONTROL (Cuadro de oficina) | 1 | 1.00 |
| Total |  | 1 |

**16.06.02** ud Componentes para la red eléctrica de distribución interior
1 ud × 117.09 = 117.09
Suministro e instalación de componentes para la red eléctrica de distribución interior de oficina: mecanismos gama media con tecla o tapa de color blanco, marco de color blanco y embellecedor de color blanco; cajas de empotrar con tornillos de fijación, cajas de derivación con tapas y regletas de conexión. Incluso accesorios necesarios para su correcta instalación. Totalmente montados, conexionados y probados.
Incluye: Colocación de cajas de derivación y de empotrar. Colocación de mecanismos.
Criterio de medición de proyecto: Número de unidades previstas, según documentación gráfica de Proyecto.
Criterio de medición de obra: Se medirá el número de unidades realmente ejecutadas según especificaciones de Proyecto.

| Código | Ud | Descripción | Rendimiento | Precio | Importe |
|---|---|---|---|---|---|
| mt35caj020a | ud | Caja de derivación para empotrar de 105x105 mm. (material; 23/10/2023) | 4 | 1.73 | 6.92 |
| mt35caj010a | ud | Caja de empotrar universal, enlace por los 2 lados. (material; 23/10/2023) | 6 | 0.16 | 0.96 |
| mt35caj010b | ud | Caja de empotrar universal, enlace por los 4 lados. (material; 23/10/2023) | 4 | 0.2 | 0.80 |
| mt33seg200a | ud | Interruptor unipolar, gama media, con tecla de color blanco. (material; 23/10/2023) | 1 | 8.57 | 8.57 |
| mt33seg211a | ud | Doble interruptor, gama media, con tecla de color blanco (material; 23/10/2023) | 2 | 12.81 | 25.62 |
| mt33seg207a | ud | Base de enchufe de 16 A 2P+T, gama media, con tecla blanca (material; 23/10/2023) | 1 | 8.85 | 8.85 |
| mt33seg227a | ud | Base de enchufe de 16 A 2P+T, gama media, con tecla blanca (material; 23/10/2023) | 6 | 5.61 | 33.66 |
| mt33seg217b | ud | Marco horizontal de 3 elementos, gama media, de color blanco (material; 23/10/2023) | 2 | 7.62 | 15.24 |
| MO003 | h | Oficial 1ª electricista. | 0.267 | 21.41 | 5.72 |
| MO102 | h | Ayudante electricista. | 0.267 | 19.15 | 5.11 |
| %2 MA | % | Medios auxiliares (2% s/total) | 2 % | 111.45 | 2.23 |
| %3 CI | % | Costes indirectos (3% s/total) | 3 % | 113.68 | 3.41 |
|  |  | Total |  |  | 117.09 |

| Medición | Uds. | Parcial |
|---|---|---|
| PUESTO DE CONTROL (Cuadro de oficina) | 1 | 1.00 |
| Total |  | 1 |

### 16.07 Iluminación
Importe: 656.4

**16.07.01** ud Luminaria de techo Downlight, 81mm diám. y 40 mm altura
4 ud × 164.1 = 656.40
Suministro e instalación de luminaria de techo Downlight, de 81 mm de diámetro y 40 mm de altura, para 3 led de 1 W, modelo LD-DL/E-71 LED 3x1W "L&D" o equivalente; aro embellecedor de aluminio inyectado, termoesmaltado, blanco; protección IP 20 y aislamiento clase F. Incluso lámparas.
Incluye: Replanteo. Montaje, conexionado y comprobación de su correcto funcionamiento.
Criterio de medición de proyecto: Número de unidades previstas, según documentación gráfica de Proyecto.
Criterio de medición de obra: Se medirá el número de unidades realmente ejecutadas según especificaciones de Proyecto.

| Código | Ud | Descripción | Rendimiento | Precio | Importe |
|---|---|---|---|---|---|
| mt34lyd020b | ud | Luminaria de techo Downlight, de 81 mm diám. y 40 mm altura (material; 31/05/2023) | 1 | 140.14 | 140.14 |
| MO003 | h | Oficial 1ª electricista. | 0.396 | 21.41 | 8.48 |
| MO102 | h | Ayudante electricista. | 0.396 | 19.15 | 7.58 |
| %2 MA | % | Medios auxiliares (2% s/total) | 2 % | 156.20 | 3.12 |
| %3 CI | % | Costes indirectos (3% s/total) | 3 % | 159.32 | 4.78 |
|  |  | Total |  |  | 164.1 |

**16.07.02** ud Aplique de techo en superficie para exteriores
0 ud × 172.61 = 0.00
ud. Suministro e instalación de aplique para exterior, de aluminio de color gris, acabado mate y difusor de policarbonato opal, grado de protección IP54, de 80mm de diámetro, de 14,2 W de potencia, alimentación a 220/240 V y 50-60 Hz, con lámpara LED reemplazable, temperatura de color 4000 K, flujo luminoso 1400 lúmenes. Instalación en superficie. Incluso elementos de fijación. Totalmente instalada.
Criterio de medición de proyecto: Número de unidades previstas, según documentación gráfica de Proyecto.
Criterio de medición de obra: Se medirá el número de unidades realmente ejecutadas según especificaciones de Proyecto.

| Código | Ud | Descripción | Rendimiento | Precio | Importe |
|---|---|---|---|---|---|
| MT34EST120A | ud | Aplique en superficie para exteriores IP54 (material; 23/10/2023) | 1 | 148.23 | 148.23 |
| MO003 | h | Oficial 1ª electricista. | 0.396 | 21.41 | 8.48 |
| MO102 | h | Ayudante electricista. | 0.396 | 19.15 | 7.58 |
| %2 MA | % | Medios auxiliares (2% s/total) | 2 % | 164.29 | 3.29 |
| %3 CI | % | Costes indirectos (3% s/total) | 3 % | 167.58 | 5.03 |
|  |  | Total |  |  | 172.61 |

### 16.08 Alumbrado de emergencia
Importe: 415.32

**16.08.01** ud Luminaria de emergencia, empotrada techo, led 2 W, 196 lúm.
2 ud × 207.66 = 415.32
Suministro e instalación de luminaria de emergencia, empotrada en techo, con led de 2 W, flujo luminoso 196 lúmenes, modelo MCA 4195 Dali "LLEDO" o equivalente, carcasa de 75x75x50 mm, clase II, protección IP 20, con baterías de Ni-Cd de alta temperatura, autonomía de 1 h, alimentación a 230 V, tiempo de carga 12 h. Incluso accesorios y elementos de fijación.
Incluye: Replanteo. Fijación y nivelación. Montaje, conexionado y comprobación de su correcto funcionamiento.
Criterio de medición de proyecto: Número de unidades previstas, según documentación gráfica de Proyecto.
Criterio de medición de obra: Se medirá el número de unidades realmente ejecutadas según especificaciones de Proyecto.

| Código | Ud | Descripción | Rendimiento | Precio | Importe |
|---|---|---|---|---|---|
| mt34ael010el | ud | Luminaria de emergencia, con led de 2 W, flujo luminoso 196 lúm. (material; 31/05/2023) | 1 | 189.67 | 189.67 |
| MO003 | h | Oficial 1ª electricista. | 0.197 | 21.41 | 4.22 |
| MO102 | h | Ayudante electricista. | 0.197 | 19.15 | 3.77 |
| %2 MA | % | Medios auxiliares (2% s/total) | 2 % | 197.66 | 3.95 |
| %3 CI | % | Costes indirectos (3% s/total) | 3 % | 201.61 | 6.05 |
|  |  | Total |  |  | 207.66 |

| Medición | Uds. | Parcial |
|---|---|---|
|  | 1 | 1.00 |
|  | 1 | 1.00 |
| Total |  | 2 |

### 16.09 Control de acceso
Importe: 313.74

**16.09.01** ud Interfono eletrónico individual
1 ud × 313.74 = 313.74
ud. Suministro e instalación de interfono electrónico compuesto de: módulo exterior de calle con pulsador de llamada, cierre, fuente de alimentación y teléfono. Incluso, abrepuertas, visera, cableado y cajas.

| Código | Ud | Descripción | Rendimiento | Precio | Importe |
|---|---|---|---|---|---|
| MO003 | h | Oficial 1ª electricista. | 2.4 | 21.41 | 51.38 |
| MO102 | h | Ayudante electricista. | 2.4 | 19.15 | 45.96 |
| MT35AIA010B | m | Tubo curvable PVC 20mm para canaliz.emp. (material; 23/10/2023) | 6 | 0.45 | 2.70 |
| M40PEA030C | m | Cable paralelo conductores cobre 2x1,0mm² (material; 23/10/2023) | 6 | 0.82 | 4.92 |
| MT40PGA010 | m | Cable cobre flexible 8x0,22mm² c/aisl.PVC y vaina (material; 23/10/2023) | 5 | 0.45 | 2.25 |
| MT40PGA062A | ud | Visera para módulo de calle (material; 23/10/2023) | 1 | 25.77 | 25.77 |
| MT40PGK030A | ud | Kit portero electrónico (material; 23/10/2023) | 1 | 147.87 | 147.87 |
| MT40PGA050A | ud | Abrepuertas eléctrico de corriente alterna (material; 23/10/2023) | 1 | 17.78 | 17.78 |
| %2 MA | % | Medios auxiliares (2% s/total) | 2 % | 298.63 | 5.97 |
| %3 CI | % | Costes indirectos (3% s/total) | 3 % | 304.60 | 9.14 |
|  |  | Total |  |  | 313.74 |

## 17 PINTURAS
Importe: 112.26

**17.01** m² Pintura plástica blanca mate.
16.34 m² × 6.87 = 112.26
m². Revestimiento de paramentos interiores verticales con pintura plástica tipo Alphalux de Sikkens o equivalente, de alta calidad, al agua 100% libre de disolvente, microporosa, lavable y resistente al frote húmedo según DIN 53778, en color según D.F., con acabado liso, previo lijado de paramentos, comprendiendo una mano de imprimación incolora no peliculante al agua tipo Alpha Auqafix o equivalente, emplastecido y dos manos de acabado liso aplicado con brocha o rodillo.
Incluso p.p. encintado, limpieza de los tajos y medios auxiliares necesarios. Se exigirá la previa aprobación por la D.F. de las muestras de color y textura de acabado. Totalmente terminada. Medido con deducción de huecos.
Incluido p.p. medios auxiliares necesarios, andamios, apeos, medios de apuntalamiento provisional si fuesen necesarios y elementos protectores de seguridad y salud y de elevación (incluido montaje y desmontaje, así como transporte).
Incluido p.p. de carga, transporte, y retirada de escombros a vertedero autorizado, gestión y canon de residuos según RD 105/2008, quedando la obra completamente limpia de escombro y residuos y en perfecto estado de limpieza para la continuación de los trabajos.

| Código | Ud | Descripción | Rendimiento | Precio | Importe |
|---|---|---|---|---|---|
| MO038 | h | Oficial 1ª pintor. (mano de obra; 24/10/2023) | 0.098 | 21.41 | 2.10 |
| MO076 | h | Ayudante pintor. (mano de obra; 24/10/2023) | 0.122 | 19.15 | 2.34 |
| U36CA101 | l | Imprimación al agua Alpha Aquafix (material; 24/10/2023) | 0.096 | 8.49 | 0.82 |
| U36CA003 | l | Pintura plástica mate agua Alphalux blanco (material; 24/10/2023) | 0.16 | 8.01 | 1.28 |
| %2 MA | % | Medios auxiliares (2% s/total) | 2 % | 6.54 | 0.13 |
| %3 CI | % | Costes indirectos (3% s/total) | 3 % | 6.67 | 0.20 |
|  |  | Total |  |  | 6.87 |

| Medición | Uds. | Parcial |
|---|---|---|
| falsos techos | 16.34 | 16.34 |
| Total |  | 16.34 |

## 18 VARIOS
Importe: 6597.63

**18.01** ud Extintor CO2 5 kg
1 ud × 77.64 = 77.64
Extintor de nieve carbónica CO2, de eficacia 89B, de 5 kg. de agente extintor, construido en acero, con soporte y manguera con difusor, según Norma UNE. Equipo con certificación AENOR. Medida la unidad instalada.
Incluido p.p. medios auxiliares necesarios, andamios, apeos, medios de apuntalamiento provisional si fuesen necesarios y elementos protectores de seguridad y salud y de elevación (incluido montaje y desmontaje, así como transporte).
Incluido p.p. de carga, transporte, y retirada de escombros a vertedero autorizado, gestión y canon de residuos según RD 105/2008, quedando la obra completamente limpia de escombro y residuos y en perfecto estado de limpieza para la continuación de los trabajos.

| Código | Ud | Descripción | Rendimiento | Precio | Importe |
|---|---|---|---|---|---|
| MO113 | h | Peón ordinario construcción. | 0.1 | 19 | 1.90 |
| P23FJ260 | ud | Extintor CO2 5 kg. de acero (material; 22/01/2021) | 1 | 72 | 72.00 |
| %2 MA | % | Medios auxiliares (2% s/total) | 2 % | 73.90 | 1.48 |
| %3 CI | % | Costes indirectos (3% s/total) | 3 % | 75.38 | 2.26 |
|  |  | Total |  |  | 77.64 |

**18.02** ud Limpieza final de obra
1 ud × 99.81 = 99.81
ud. Limpieza exhaustiva del edificio al final de la obra con retirada por medios manuales de todos tipo de restos de materiales y suciedad para dejar la vivienda en perfecto estado para entregar a la propiedad.i/pp de medios auxiliares, maquinaria y productos de limpieza a emplear.
Incluido p.p. medios auxiliares necesarios, andamios, apeos, medios de apuntalamiento provisional si fuesen necesarios y elementos protectores de seguridad y salud y de elevación (incluido montaje y desmontaje, así como transporte).
Incluido p.p. de carga, transporte, y retirada de escombros a vertedero autorizado, gestión y canon de residuos según RD 105/2008, quedando la obra completamente limpia de escombro y residuos y en perfecto estado de limpieza para la continuación de los trabajos.

| Código | Ud | Descripción | Rendimiento | Precio | Importe |
|---|---|---|---|---|---|
| MO113 | h | Peón ordinario construcción. | 5 | 19 | 95.00 |
| %2 MA | % | Medios auxiliares (2% s/total) | 2 % | 95.00 | 1.90 |
| %3 CI | % | Costes indirectos (3% s/total) | 3 % | 96.90 | 2.91 |
|  |  | Total |  |  | 99.81 |

**18.03** ud Espejo regulación tráfico
2 ud × 210.09 = 420.18
ud. Suministro e instalación de espejo de tráfico de 60 cm fabricado en acero inoxidable de máxima calidad. espectacular visión, incluso en las peores condiciones climáticas posibles. no se rompe, es indestructible al vandalismo. no se raya, y al ser metálico los rayos uv no le afectan por lo que no existe deterioro con el paso del tiempo. incorpora una visera superior para eliminar deslumbramiento por el sol. incluye anclajes traseros para poste. sin duda uno de los mejores espejos de tráfico del mercado. recomendado para uso urbano, salidas de garaje privado o parking público, y para zonas rurales con cruces conflictivos. instale un espejo en inox y se olvidará por completo de su reposición.
Diámetro del espejo: 60 cm.
Diámetro del anclaje trasero 60 mm.
Lente y armazón de acero.
Incluye herrajes para colocar muro/soporte.

| Código | Ud | Descripción | Rendimiento | Precio | Importe |
|---|---|---|---|---|---|
| MO020 | h | Oficial 1ª construcción. | 0.165 | 21.41 | 3.53 |
| MO077 | h | Ayudante construcción. | 0.165 | 19.15 | 3.16 |
| MT53SPJ010A | ud | Espejo convexo acero para tráfico i/soporte y anclajes (material; 13/11/2023) | 1 | 193.28 | 193.28 |
| %2 MA | % | Medios auxiliares (2% s/total) | 2 % | 199.97 | 4.00 |
| %3 CI | % | Costes indirectos (3% s/total) | 3 % | 203.97 | 6.12 |
|  |  | Total |  |  | 210.09 |

**18.04** PA P.A. A justificar para imprevistos y/o servicios afectados.
1 PA × 6000 = 6000.00
P.A. de A justificar para imprevistos i/o servicios afectados, de acuerdo al art. 154 del Reglamento de Contratos de las Administraciones públicas, incluyendo, trabajos varios de anulación, levantamiento y retirada, corte, desvío, saneado, ajuste y/o reparaciones de instalaciones existentes y servicios afectados, registros, arquetas y pozos, demolición y/o remoción de superficies dañadas o sueltas o afectadas por la continuidad de los trabajos, con p.p. de catas necesarias. Demoliciones varias de cerramientos, tabiquería, techos, estructura, reparaciones, apeos, apuntalamientos, reparaciones estructurales y demás elementos necesarios definidos por la D.F. Incluso p.p. de mano de obra y materiales varios necesarios, medios auxiliares necesarios, andamios, elementos protectores de seguridad y salud, medios de elevación, carga, transporte, y retirada de escombros a vertedero autorizado, gestión y canon de residuos según RD 105/2008, quedando las superficies limpias de escombro y en perfecto estado de limpieza para la continuación de los trabajos. Totalmente terminado, teniendo especial cuidado en el seguimiento de las normas de seguridad en derribos.
NOTA: Se deberá justificar a la D.F. el coste de los trabajos previo su ejecución. Asimismo es condición sin ecuanome que el precio deberá ser aprobado por la D.F.

| Código | Ud | Descripción | Rendimiento | Precio | Importe |
|---|---|---|---|---|---|
| MO020 | h | Oficial 1ª construcción. | 20 | 21.41 | 428.20 |
| MO113 | h | Peón ordinario construcción. | 20 | 19 | 380.00 |
| MATVR03EA | ud | Materiales varios (material; 13/11/2023) | 1 | 4902.82 | 4902.82 |
| %2 MA | % | Medios auxiliares (2% s/total) | 2 % | 5711.02 | 114.22 |
| %3 CI | % | Costes indirectos (3% s/total) | 3 % | 5825.24 | 174.76 |
|  |  | Total |  |  | 6000 |

## 19 GESTIÓN DE RESIDUOS (17/03/2023)
Importe: 1190.28

**GRTT.2aa** t Carga mec RCDs material de excavación 17 05 04 (17/03/2023)
61.72 t × 0.26 = 16.05
Carga de RCDs compuestos por tierras y piedras (LER 17 05 04) de una densidad aproximada de 1.8 t/m3 realizada mediante medios mecánicos.

| Código | Ud | Descripción | Rendimiento | Precio | Importe |
|---|---|---|---|---|---|
| GRTT.1aa | m³ | Carga mec RCDs material de excavación 17 05 04 (17/03/2023) | 0.556 | 0.46 | 0.26 |
|  |  | Total |  |  | 0.26 |

**GRNT.2ja** t Carga mec RCDs residuos mezclados 17 09 04 (17/03/2023)
11.15 t × 0.46 = 5.13
Carga de RCDs compuestos por residuos mezclados (LER 17 09 04) de una densidad aproximada de 1 t/m3 en camión o contenedor realizada mediante medios mecánicos.

| Código | Ud | Descripción | Rendimiento | Precio | Importe |
|---|---|---|---|---|---|
| GRNT.1ja | m³ | Carga mec RCDs residuos mezclados 17 09 04 (17/03/2023) | 1 | 0.46 | 0.46 |
|  |  | Total |  |  | 0.46 |

**GRPO.3ca** ud Suministro y llenado bidón RP 200 l (17/03/2023)
1 ud × 61.4 = 61.40
Suministro, etiquetado y llenado de bidón de 200 litros de capacidad con residuos peligrosos de construcción y demolición.

| Código | Ud | Descripción | Rendimiento | Precio | Importe |
|---|---|---|---|---|---|
| MO112 | h | Peón especializado construcción. | 0.8 | 19 | 15.20 |
| MMRB.1C | ud | Bidón residuos peligros 200 l (maquinaria; 23/10/2023) | 1 | 45 | 45.00 |
| %2 MA | % | Medios auxiliares (2% s/total) | 2 % | 60.20 | 1.20 |
|  |  | Total |  |  | 61.4 |

**MMRB.2B** ud Contenedor residuos peligros 1000 l (maquinaria; 23/10/2023)
1 ud × 230 = 230.00
Contenedor de 1000 litros de capacidad para almacenar residuos peligros de construcción y demolición en obra.

**GRTT.5cc** ud Transporte contenedor tierras/desbroce 12 m3 30 km. (23/10/2023)
3 ud × 103.5 = 310.50
Entrega en obra, recogida y transporte de contenedor con tierras y piedras o material de desbroce de 12 m3 de capacidad considerando una distancia de transporte de 30 km, realizado por transportista autorizado.

| Medición | Uds. | Parcial |
|---|---|---|
| Tierras y piedras de excavación | 3 | 3.00 |
| Total |  | 3 |

**GRNT.5bc** ud Transporte contenedor RCDs 6 m3 30 km. (23/10/2023)
2 ud × 83.5 = 167.00
Entregaen obra, recogida y transporte de contenedor de RCDs de 6 m3 de capacidad a instalación de valorización y/o eliminación considerando una distancia de transporte de 30 km, realizado por transportista autorizado.

| Medición | Uds. | Parcial |
|---|---|---|
| Residuos mezclados | 2 | 2.00 |
| Total |  | 2 |

**GRPT.1ab** ud Transporte RP camión 8 bidones/ó 2 cont 1m3 30km (17/03/2023)
2 ud × 49.45 = 98.90
Carga y transporte de hasta 8 bidones de 200 litros paletizados -ó 2 contenedores de 1 m3- con residuos de construcción y demolición peligrosos en camión grúa de 3.5 t realizado por transportista autorizado a instalación de valorización y/o eliminación considerando una distancia de 30 km, los tiempos de carga y espera y los trámites documentales, todo ello según la normativa vigente.

| Código | Ud | Descripción | Rendimiento | Precio | Importe |
|---|---|---|---|---|---|
| MMMT18A | h | Camión grúa 3.5 t (maquinaria; 23/10/2023) | 1.2 | 40.4 | 48.48 |
| %2 MA | % | Medios auxiliares (2% s/total) | 2 % | 48.48 | 0.97 |
|  |  | Total |  |  | 49.45 |

| Medición | Uds. | Parcial |
|---|---|---|
| Bidones 200 l de residuos peligrosos | 1 | 1.00 |
| Contenedores de 1m3 de residuos peligrosos | 1 | 1.00 |
| Total |  | 2 |

**GRND10b** t Depósito RCDs mezclados LER 17 09 04 (23/10/2023)
11.15 t × 22 = 245.30
Depósito de residuos mezclados de construcción y demolición (distintos de los especificados en los códigos 17 09 01, 17 09 02 y 17 09 03) con entre el 50% y 70% de material no reciclable con una densidad de entre 0.50 y 0.8 t/m3, en instalación autorizada para la valorización y/o eliminación de RCDs con código 17 09 04 de la Lista Europea de Residuos (LER) vigente.

**GRPD.1ic** ud Depósito RP LER 15 01 10* bidón 200 l (23/10/2023)
1 ud × 47 = 47.00
Depósito de bidón de 200 litros de residuos peligrosos con código 15 01 10* de la Lista Europea de Residuos (LER) según Decisión 2014/955/UE compuestos por envases vacíos de plástico o metal contaminados, en instalación autorizada para la valorización y/o eliminación de residuos peligrosos de construcción y demolición, según la normativa vigente.

**GRND11a** t Depósito de mezcla residuos municipales (23/10/2023)
1 t × 9 = 9.00
Depósito de mezcla de residuos municipales (basura), con una densidad aproximada de 0.8 t/m3, en instalación autorizada para la valorización y/o eliminación de residuos con código 20 03 01 de la Lista Europea de Residuos (LER) vigente.

## 20 SEGURIDAD y SALUD
Importe: 4003.6

### 20.01 PROTECCIONES INDIVIDUALES
Importe: 79.65

**20.01.01** ud CASCO DE SEGURIDAD
6 ud × 2.69 = 16.14
Casco de seguridad con arnés de adaptación. Certificado CE. s/ R.D. 773/97 y R.D. 1407/92.

| Código | Ud | Descripción | Rendimiento | Precio | Importe |
|---|---|---|---|---|---|
| P31IA010 | ud | Casco seguridad (material; 04/06/2023) | 1 | 2.61 | 2.61 |
| %3 CI | % | Costes indirectos (3% s/total) | 3 % | 2.61 | 0.08 |
|  |  | Total |  |  | 2.69 |

**20.01.02** ud GAFAS ANTIPOLVO
6 ud × 1.87 = 11.22
Gafas antipolvo antiempañables, panorámicas, (amortizables en 3 usos). Certificado CE. s/ R.D. 773/97 y R.D. 1407/92.

| Código | Ud | Descripción | Rendimiento | Precio | Importe |
|---|---|---|---|---|---|
| P31IA140 | ud | Gafas antipolvo (material; 04/06/2023) | 0.333 | 5.46 | 1.82 |
| %3 CI | % | Costes indirectos (3% s/total) | 3 % | 1.82 | 0.05 |
|  |  | Total |  |  | 1.87 |

**20.01.03** ud SEMI MASCAR. ANTIPOLVO 2 FILTROS
6 ud × 1.35 = 8.10
Semi-mascarilla antipolvo doble filtro, (amortizable en 3 usos). Certificado CE. s/ R.D. 773/97 y R.D. 1407/92.

| Código | Ud | Descripción | Rendimiento | Precio | Importe |
|---|---|---|---|---|---|
| P31IA155 | ud | Semi-mascarilla 2 filtros (material) | 0.333 | 3.92 | 1.31 |
| %3 CI | % | Costes indirectos (3% s/total) | 3 % | 1.31 | 0.04 |
|  |  | Total |  |  | 1.35 |

**20.01.04** ud CASCOS PROTECTORES AUDITIVOS (04/06/2023)
6 ud × 1.03 = 6.18
Protectores auditivos con arnés a la nuca, (amortizables en 3 usos). Certificado CE. s/ R.D. 773/97 y R.D. 1407/92.

| Código | Ud | Descripción | Rendimiento | Precio | Importe |
|---|---|---|---|---|---|
| P31IA200 | ud | Cascos protectores auditivos (material; 04/06/2023) | 0.333 | 3.08 | 1.03 |
|  |  | Total |  |  | 1.03 |

**20.01.05** ud FAJA DE PROTECCIÓN LUMBAR
3 ud × 0.25 = 0.75
Faja protección lumbar, (amortizable en 4 usos). Certificado CE EN385. s/ R.D. 773/97 y R.D. 1407/92.

| Código | Ud | Descripción | Rendimiento | Precio | Importe |
|---|---|---|---|---|---|
| P31IC050 | ud | Faja protección lumbar (material) | 0.25 | 1 | 0.25 |
|  |  | Total |  |  | 0.25 |

**20.01.06** ud CHALECO DE OBRAS REFLECTANTE
6 ud × 1.14 = 6.84
Chaleco de obras reflectante. Amortizable en 5 usos. Certificado CE. s/ R.D. 773/97.

| Código | Ud | Descripción | Rendimiento | Precio | Importe |
|---|---|---|---|---|---|
| P31SS080 | ud | Chaleco de obras. (material; 04/06/2023) | 0.2 | 5.56 | 1.11 |
| %3 CI | % | Costes indirectos (3% s/total) | 3 % | 1.11 | 0.03 |
|  |  | Total |  |  | 1.14 |

**20.01.07** ud PAR GUANTES CUERO/TEXTIL SÚPER
6 ud × 1.06 = 6.36
Par de guantes de tejido algodón en espiga de color azul con palma, nudillos y uñeros de serraje, 5 dedos, impermeable, de adherencia mejorada para superficies pulimentadas, con forrado interior y elástico de ajuste en la muñeca, contra riesgos mecánicos, considerando 2 usos.

| Código | Ud | Descripción | Rendimiento | Precio | Importe |
|---|---|---|---|---|---|
| PZPE.4b | ud | Par guantes cuero/textil super (material) | 0.5 | 2.05 | 1.03 |
| %3 CI | % | Costes indirectos (3% s/total) | 3 % | 1.03 | 0.03 |
|  |  | Total |  |  | 1.06 |

**20.01.08** ud PAR DE BOTAS DE SEGURIDAD
6 ud × 4.01 = 24.06
Par de botas de seguridad con plantilla y puntera de acero, (amortizables en 3 usos). Certificado CE. s/ R.D. 773/97 y R.D. 1407/92.

| Código | Ud | Descripción | Rendimiento | Precio | Importe |
|---|---|---|---|---|---|
| P31IP025 | ud | Par botas de seguridad (material; 04/06/2023) | 0.333 | 11.69 | 3.89 |
| %3 CI | % | Costes indirectos (3% s/total) | 3 % | 3.89 | 0.12 |
|  |  | Total |  |  | 4.01 |

### 20.02 PROTECCIONES COLECTIVAS
Importe: 1082.18

**20.02.01** m² Valla galvanizada extensible 5u
180 m² × 4.8 = 864.00
Valla de acero galvanizado extensible tipo acordeón de 3.50 m de longitud 1.17 m de altura pintada bicolor rojo y blanco, considerando 5 usos, montaje y desmontaje.

| Código | Ud | Descripción | Rendimiento | Precio | Importe |
|---|---|---|---|---|---|
| PZCV.2a | m² | Valla galv extn rj/bl 350x117cm (material) | 0.2 | 22.16 | 4.43 |
| MO113 | h | Peón ordinario construcción. | 0.012 | 19 | 0.23 |
| %3 CI | % | Costes indirectos (3% s/total) | 3 % | 4.66 | 0.14 |
|  |  | Total |  |  | 4.8 |

Claves: acero, desmontable, rojo, color, pintura, valla, montaje, blanco, galvanizar
Relación comercial: A Coruña, 5.54, Lugo, 5.53, Ourense

| Medición | Uds. | Largo | Alto | Parcial |
|---|---|---|---|---|
|  | 1 | 60 | 3 | 180.00 |
| Total |  |  |  | 180 |

**20.02.02** ud Línea horizontal seguridad sobre cuerda
1 ud × 36.36 = 36.36

| Código | Ud | Descripción | Rendimiento | Precio | Importe |
|---|---|---|---|---|---|
| PZPT32a | ud | Anticaídas s/ cuerda 14mm vertical (material) | 0.07 | 50.49 | 3.53 |
| PZPT33aa | ud | Cuerda de poliamida 14mmx10m amarre lazada (material) | 1 | 28.8 | 28.80 |
| MO020 | h | Oficial 1ª construcción. | 0.05 | 21.41 | 1.07 |
| MO112 | h | Peón especializado construcción. | 0.1 | 19 | 1.90 |
| %3 CI | % | Costes indirectos (3% s/total) | 3 % | 35.30 | 1.06 |
|  |  | Total |  |  | 36.36 |

Relación comercial: A Coruña, 10.15, Lugo, 10.01, Ourense, 10.08, Pontevedra, 10.14, GALICIA, 10.1

**20.02.03** m Banda señ bicolor plástico 8 2u
60 m × 0.99 = 59.40
Banda de señalización de plástico de 8 cm de ancho suministrada en rollos de 250 metros, colocada.

| Código | Ud | Descripción | Rendimiento | Precio | Importe |
|---|---|---|---|---|---|
| PZCS18b | m | Banda señ bicolor plástico 8cm (material) | 1 | 0.03 | 0.03 |
| MO112 | h | Peón especializado construcción. | 0.049 | 19 | 0.93 |
| %3 CI | % | Costes indirectos (3% s/total) | 3 % | 0.96 | 0.03 |
|  |  | Total |  |  | 0.99 |

Claves: banda, rollo, señalización, suministro, colocación, plástico
Relación comercial: A Coruña, 0.81, Lugo, 0.76, Ourense, 0.78, Pontevedra, 0.8, GALICIA, 0.79

**20.02.04** ud Cartel señalización múltiple 100x70 cm 3u
2 ud × 8.46 = 16.92
Cartel de señalización múltiple en glasspack de dimensiones 100x70 cm.

| Código | Ud | Descripción | Rendimiento | Precio | Importe |
|---|---|---|---|---|---|
| PZCS24a | ud | Cartel señalización múltiple (material; 08/06/2023) | 1 | 7.26 | 7.26 |
| MO112 | h | Peón especializado construcción. | 0.05 | 19 | 0.95 |
| %3 CI | % | Costes indirectos (3% s/total) | 3 % | 8.21 | 0.25 |
|  |  | Total |  |  | 8.46 |

Relación comercial: A Coruña, 3.71, Lugo, 3.67, Ourense, 3.69, Pontevedra, 3.7, GALICIA, 4.48

**20.02.05** ud CUADRO DE OBRA 63 A. MODELO 3
1 ud × 37.93 = 37.93
Cuadro de obra trifásico 63 A, compuesto por armario metálico con revestimiento de poliéster de 600x500 cm. con salida lateral por toma de corriente y salida interior por bornes fijos, soportes, manecilla de sujeción y/o anillos de elevación, con cerradura, MT General de 4x63 A., 3 diferenciales de 2x40 A. 30 mA, 4x63 A. 30 mA y 4x63 A. 300 mA, respectivamente, 6 MT por base, dos de 2x16 A., dos de 4x16 A., uno de 4x32 A. y uno de 4x50 A., incluyendo cableado, rótulos de identificación, 6 bases de salida y p.p. de conexión a tierra, instalado (amortizable en 4 obras) s/ITC-BT-33 del REBT, RD 842/2002 de 02/08/2002 y UNE-EN 60439-4.

| Código | Ud | Descripción | Rendimiento | Precio | Importe |
|---|---|---|---|---|---|
| P31CE190 | ud | Cuadro de obra 63 A. Modelo 3 (material; 04/06/2023) | 0.25 | 147.31 | 36.83 |
| %3 CI | % | Costes indirectos (3% s/total) | 3 % | 36.83 | 1.10 |
|  |  | Total |  |  | 37.93 |

Claves: toma, modelo, trifásico, compuesto, armario, revestimiento, poliéster, lateral, cuadro, tierra, salida, diferencial, interior, soporte, metal, sujeción, anillo, elevación, base, cableado, rótulo, conexión, amortización, cerrajería

**20.02.06** ud PUERTA PEATONAL CHAPA 1x2 m.
1 ud × 42.05 = 42.05
Puerta peatonal de chapa galvanizada trapezoidal de 1,00x2,00 m. para colocación en valla de cerramiento de las mismas características, considerando 5 usos, montaje y desmontaje. s/R.D. 486/97.

| Código | Ud | Descripción | Rendimiento | Precio | Importe |
|---|---|---|---|---|---|
| MO077 | h | Ayudante construcción. | 0.05 | 19.15 | 0.96 |
| MO112 | h | Peón especializado construcción. | 0.05 | 19 | 0.95 |
| P31CB121 | ud | Puerta chapa galvanizada 1x2 m. (material; 04/06/2023) | 0.2 | 194.59 | 38.92 |
| %3 CI | % | Costes indirectos (3% s/total) | 3 % | 40.83 | 1.22 |
|  |  | Total |  |  | 42.05 |

Claves: montaje, colocación, desmontable, chapa, peatonal, puerta, cerramiento, galvanizar, valla

**20.02.07** ud Extintor polvo seco ABC 21A- 113B 6kg 3 usos
1 ud × 25.52 = 25.52
Extintor manual de polvo químico seco ABC polivalente, presión incorporada, 6 kg de agente extintor. Eficacia UNE 21A-113B. Colocado con soporte atornillado a paramento, considerando 3 usos.

| Código | Ud | Descripción | Rendimiento | Precio | Importe |
|---|---|---|---|---|---|
| PZIE.1a | ud | Extintor polvo seco ABC 21A-113B 6kg (material; 07/06/2023) | 1 | 23.34 | 23.34 |
| MO113 | h | Peón ordinario construcción. | 0.05 | 19 | 0.95 |
| %2 MA | % | Medios auxiliares (2% s/total) | 2 % | 24.29 | 0.49 |
| %3 CI | % | Costes indirectos (3% s/total) | 3 % | 24.78 | 0.74 |
|  |  | Total |  |  | 25.52 |

Claves: polvo, manual, seco, paramento, colocación, tornillo, presión, químico, soporte, extintor
Relación comercial: A Coruña, 21.32, Lugo, 21.22, Ourense, 21.28, GALICIA, 21.29

### 20.03 EQUIPAMIENTO
Importe: 2741.59

**20.03.01** m ACOMETIDA ELECT. CASETA 4x6 mm²
10 m × 26.53 = 265.30
m. Acometida provisional de electricidad a caseta de obra, desde el cuadro general formada por manguera flexible de 4x6 mm². de tensión nominal 750 V., incorporando conductor de tierra color verde y amarillo, fijada sobre apoyos intermedios cada 2,50 m. instalada.

| Código | Ud | Descripción | Rendimiento | Precio | Importe |
|---|---|---|---|---|---|
| MO020 | h | Oficial 1ª construcción. | 0.75 | 21.41 | 16.06 |
| P31CE035 | m | Manguera flex. 750 V. 4x6 mm2. (material; 04/06/2023) | 2 | 4.85 | 9.70 |
| %3 CI | % | Costes indirectos (3% s/total) | 3 % | 25.76 | 0.77 |
|  |  | Total |  |  | 26.53 |

| Medición | Uds. | Largo | Parcial |
|---|---|---|---|
|  | 2 | 5 | 10.00 |
| Total |  |  | 10 |

**20.03.02** ud ACOMETIDA PROV.FONTANERÍA 25 mm.
1 ud × 151.89 = 151.89
Acometida provisional de fontanería para obra de la red general municipal de agua potable o desde pozo de captación hasta una longitud máxima de 20 m., realizada con tubo de polietileno de 25 mm. de diámetro, de alta densidad y para 10 atmósferas de presión máxima con collarín de toma de fundición, p.p. de piezas especiales de polietileno y tapón roscado, incluso derechos y permisos para la conexión, terminada y funcionando, y sin incluir la rotura del pavimento.

| Código | Ud | Descripción | Rendimiento | Precio | Importe |
|---|---|---|---|---|---|
| P31BA020 | ud | Acometida prov. fonta.a caseta (material; 23/10/2023) | 1 | 147.46 | 147.46 |
| %3 CI | % | Costes indirectos (3% s/total) | 3 % | 147.46 | 4.42 |
|  |  | Total |  |  | 151.89 |

**20.03.03** ud ACOMETIDA PROVIS. SANEAMIENTO
1 ud × 199.15 = 199.15
Acometida provisional de saneamiento de caseta de obra a la red general municipal o fosa séptica provisional, hasta una distancia máxima de 8 m., formada por: rotura del pavimento con compresor, excavación manual de zanjas de saneamiento en terrenos de consistencia dura, colocación de tubería de hormigón en masa de enchufe de campana, con junta de goma de 20 cm. de diámetro interior, tapado posterior de la acometida y reposición del pavimento con hormigón en masa H-150, sin incluir formación del pozo en el punto de acometida y con p.p. de medios auxiliares.

| Código | Ud | Descripción | Rendimiento | Precio | Importe |
|---|---|---|---|---|---|
| P31BA030 | ud | Acometida prov. sane.a caseta (material; 04/06/2023) | 1 | 193.35 | 193.35 |
| %3 CI | % | Costes indirectos (3% s/total) | 3 % | 193.35 | 5.80 |
|  |  | Total |  |  | 199.15 |

**20.03.04** ud ALQUILER CASETA ASEOS
1 ud × 800.55 = 800.55
ud. Alquiler de caseta prefabricada para aseos en obra, de 3,45x2,05x2,30 m (7,00 m²), compuesta por: estructura metálica mediante perfiles conformados en frío; cerramiento de chapa nervada y galvanizada con terminación de pintura prelacada; cubierta de chapa galvanizada ondulada reforzada con perfil de acero; aislamiento interior con lana de vidrio combinada con poliestireno expandido; instalaciones de fontanería, saneamiento y electricidad y fuerza con toma exterior a 230 V; tubos fluorescentes y punto de luz exterior; termo eléctrico de 50 litros de capacidad; ventanas correderas de aluminio anodizado, con luna de 6 mm y rejas; puerta de entrada de chapa galvanizada de 1 mm con cerradura; suelo contrachapado hidrófugo con capa fenólica antideslizante; revestimiento de tablero melaminado en paredes; inodoro, plato de ducha y lavabo de tres grifos, de fibra de vidrio con terminación de gel-coat blanco y pintura antideslizante; puerta de madera en inodoro y cortina en ducha. Según R.D. 1627/1997.

| Código | Ud | Descripción | Rendimiento | Precio | Importe |
|---|---|---|---|---|---|
| MO112 | h | Peón especializado construcción. | 0.05 | 19 | 0.95 |
| P31BC080A | mes | Alquiler mes caseta pref. aseos 3,45x2,05m (material; 23/10/2023) | 4 | 184.32 | 737.28 |
| P31BC220 | ud | Transp.150km.entr.y rec.1 módulo (material) | 0.5 | 78 | 39.00 |
| %3 CI | % | Costes indirectos (3% s/total) | 3 % | 777.23 | 23.32 |
|  |  | Total |  |  | 800.55 |

**20.03.05** ud ALQUILER CASETA ALMACÉN
1 ud × 480.57 = 480.57
ud. Alquiler de caseta prefabricada para almacenamiento en obra de materiales, pequeña maquinaria y herramientas, de 6,00x2,30x2,30 m (14,00 m²), compuesta por: estructura metálica mediante perfiles conformados en frío; cerramiento de chapa nervada y galvanizada con terminación de pintura prelacada; cubierta de chapa galvanizada ondulada reforzada con perfil de acero; instalación de electricidad y fuerza con toma exterior a 230 V; tubos fluorescentes y punto de luz exterior; ventanas correderas de aluminio anodizado, con luna de 6 mm y rejas; puerta de entrada de chapa galvanizada de 1 mm con cerradura; suelo de aglomerado hidrófugo de 19 mm.

| Código | Ud | Descripción | Rendimiento | Precio | Importe |
|---|---|---|---|---|---|
| MO112 | h | Peón especializado construcción. | 0.085 | 19 | 1.62 |
| MT50CAS020A | mes | Alquiler mes caseta almacén 5,40m² (material; 23/10/2023) | 4 | 114.58 | 458.32 |
| P31BC220 | ud | Transp.150km.entr.y rec.1 módulo | 0.085 | 78 | 6.63 |
| %3 CI | % | Costes indirectos (3% s/total) | 3 % | 466.57 | 14.00 |
|  |  | Total |  |  | 480.57 |

Claves: pintura, cristal, recercado, goma, transporte, entrega, módulo, almacén, grúa, puerta, aglomerado, caseta, cerrajería, mes, ventana, camión, interior, cerramiento, alquiler, lateral, laca, perfil, chapa, cubierta, galvanizar, acero, estructura, prefabricado, refuerzo, hidrófugo, suelo

**20.03.06** ud ALQUILER CASETA OFICINA-GARITA
1 ud × 844.13 = 844.13
ud. Alquiler de caseta prefabricada para despacho de oficina con aseo (lavabo e inodoro) en obra, de dimensiones 6,00x2,33x2,30 m (14,00 m²), compuesta por: estructura metálica, cerramiento de chapa con terminación de pintura prelacada, cubierta de chapa, aislamiento interior, instalaciones de fontanería, saneamiento y electricidad, tubos fluorescentes y punto de luz exterior, ventanas de aluminio con luna y rejas, puerta de entrada de chapa, suelo de aglomerado revestido con PVC continuo y poliestireno con apoyo en base de chapa y revestimiento de tablero en paredes.

| Código | Ud | Descripción | Rendimiento | Precio | Importe |
|---|---|---|---|---|---|
| MO112 | h | Peón especializado construcción. | 0.085 | 19 | 1.62 |
| MT50CAS030E | mes | Alquiler mes caseta oficina c/aseo 14m² (material; 23/10/2023) | 4 | 194.73 | 778.92 |
| P31BC220 | ud | Transp.150km.entr.y rec.1 módulo | 0.5 | 78 | 39.00 |
| %3 CI | % | Costes indirectos (3% s/total) | 3 % | 819.54 | 24.59 |
|  |  | Total |  |  | 844.13 |

### 20.04 MEDICINA PREVENTIVA
Importe: 100.18

**20.04.01** ud Botiquín de urgencias
2 ud × 26.55 = 53.10
Botiquín de urgencias con equipamiento mínimo obligatorio, colocado.

| Código | Ud | Descripción | Rendimiento | Precio | Importe |
|---|---|---|---|---|---|
| PZME.4a | ud | Botiquín de urgencias con equipamiento mínimo obligatorio. (material; 07/06/2023) | 1 | 25.78 | 25.78 |
| %3 CI | % | Costes indirectos (3% s/total) | 3 % | 25.78 | 0.77 |
|  |  | Total |  |  | 26.55 |

Claves: colocación, botiquín, equipamiento, obligar

**20.04.02** ud Reposición de botiquín
4 ud × 11.77 = 47.08
ud. Reposición de material de botiquín de urgencia.

| Código | Ud | Descripción | Rendimiento | Precio | Importe |
|---|---|---|---|---|---|
| P31BM120 | ud | Reposición de botiquín (material; 04/06/2023) | 1 | 11.43 | 11.43 |
| %3 CI | % | Costes indirectos (3% s/total) | 3 % | 11.43 | 0.34 |
|  |  | Total |  |  | 11.77 |

## Precios auxiliares

**CSL020** m² Encofrado para losa de cimentación (material; 13/10/2023)
Precio: 18.66
Encofrado de madera en zapatas, encepados y vigas riostras de cimentación, considerando 8 posturas, i/desencofrado, según EH-91.

| Código | Ud | Descripción | Rendimiento | Precio | Importe |
|---|---|---|---|---|---|
| MT08EME040 | m² | Paneles metálicos varias dimen. para encofrar (material; 13/10/2023) | 0.009 | 52 | 0.47 |
| MT50SPA052B | m | Tablón madera pino 20x7,2cm (material; 13/10/2023) | 0.02 | 6.32 | 0.13 |
| MT50SPA081A | ud | Puntal metálico telescópico hasta 3m altura (material; 13/10/2023) | 0.013 | 19.25 | 0.25 |
| MT08EME051A | m | Fleje acero galvanizado para encofrado (material; 13/10/2023) | 0.5 | 0.29 | 0.15 |
| MT08VAR050 | kg | Alambre galvanizado atar 1,30mm diámetro | 0.05 | 1.5 | 0.08 |
| MT08VAR060 | kg | Puntas de acero 20x100mm | 0.04 | 8.75 | 0.35 |
| MT08DBA010D | l | Agente desmoldeante a base de aceites | 0.03 | 1.8 | 0.05 |
| MO044 | h | Oficial 1ª encofrador. | 0.4 | 21.41 | 8.56 |
| MO091 | h | Ayudante encofrador. | 0.45 | 19.15 | 8.62 |
|  |  | Total |  |  | 18.66 |

**GRTT.1aa** m³ Carga mec RCDs material de excavación 17 05 04 (17/03/2023)
Precio: 0.46
Carga de RCDs compuestos por tierras y piedras (LER 17 05 04) de una densidad aproximada de 1.8 t/m3 realizada mediante medios mecánicos.

| Código | Ud | Descripción | Rendimiento | Precio | Importe |
|---|---|---|---|---|---|
| MMMR.1BB | h | Pala crgra de neum 102cv 1,5m3 (maquinaria; 23/10/2023) | 0.01 | 44.61 | 0.45 |
| %2 MA | % | Medios auxiliares (2% s/total) | 2 % | 0.45 | 0.01 |
|  |  | Total |  |  | 0.46 |

**GRNT.1ja** m³ Carga mec RCDs residuos mezclados 17 09 04 (17/03/2023)
Precio: 0.46
Carga de RCDs compuestos por residuos mezclados (LER 17 09 04) de una densidad aproximada de 1 t/m3 en camión o contenedor realizada mediante medios mecánicos.

| Código | Ud | Descripción | Rendimiento | Precio | Importe |
|---|---|---|---|---|---|
| MMMR.1BB | h | Pala crgra de neum 102cv 1,5m3 | 0.01 | 44.61 | 0.45 |
| %2 MA | % | Medios auxiliares (2% s/total) | 2 % | 0.45 | 0.01 |
|  |  | Total |  |  | 0.46 |

## Recursos

**P18CB2121** ud Dispensador papel higiénico Mediclinics inox satinado
Claves: apoyo, acero, inoxidable, barra

**P18CB2122** ud Contenedor higiene femenina 6l Mediclinics inox satinado
Claves: apoyo, acero, inoxidable, barra

**P18CB2123** ud Escobillero a pared Mediclinics inox satinado
Claves: apoyo, acero, inoxidable, barra

**P18CB2124** ud Percha individual Mediclinics inox satinado
Claves: apoyo, acero, inoxidable, barra

**MMRB.1C** ud Bidón residuos peligros 200 l
Bidón de 200 litros de capacidad para almacenar residuos peligros de construcción y demolición en obra.

**MMMT18A** h Camión grúa 3.5 t
Camión con grúa telescópica hidráulica con una carga máxima de3.5 t.

**PZPE.4b** ud Par guantes cuero/textil super
Par de guantes de tejido algodón en espiga de color azul con palma, nudillos y uñeros de serraje, 5 dedos, impermeable, de adherencia mejorada para superficies pulimentadas, con forrado interior y elástico de ajuste en la muñeca, contra riesgos mecánicos.

**PZCV.2a** m² Valla galv extn rj/bl 350x117cm
Valla de acero galvanizado extensible tipo acordeón de 3.50 m de longitud 1.17 m de altura pintada bicolor rojo y blanco.
Claves: blanco, valla, acero, color, galvanizar, pintura, rojo

**PZPT32a** ud Anticaídas s/ cuerda 14mm vertical
Anticaídas sobre cuerda de 14 mm. de diámetro suministrado con eslinga de cinta de 30 cm y mosquetón para trabajo vertical. Homologado CE según UNE-EN 353-2.

**PZCS18b** m Banda señ bicolor plástico 8cm
Banda de señalización bicolor de plástico, de 8 cm de ancho suministrada en rollos de 250 metros.
Claves: rollo, banda, señalización, plástico, suministro, color

**PZCS24a** ud Cartel señalización múltiple
Cartel de señalización múltiple en glasspack de dimensiones 100x70 cm.
Claves: plástico, cartel, dimensión

**P31CE190** ud Cuadro de obra 63 A. Modelo 3
Claves: modelo, cuadro

**P31CB121** ud Puerta chapa galvanizada 1x2 m
Claves: chapa, puerta, galvanizar

**PZIE.1a** ud Extintor polvo seco ABC 21A-113B 6kg
Extintor de incendios manual polvo químico seco ABC polivalente, de eficacia 21A/113B, de 6 Kg de agente extintor, según norma UNE ,certificado AENOR.
Claves: presion, quimico, polvo, extintor, manual, seco

**PZME.4a** ud Botiquín de urgencias
Claves: obligar, botiquín, equipamiento

**P31BM120** ud Reposición de botiquín
Claves: botiquín

**MMMR.1BB** h Pala crgra de neum 102cv 1,5m3
Pala cargadora de neumaticos de potencia 102 caballos de vapor con una capacidad de carga en pala de 1,5m3.
Claves: carga, vapor, neumático, pala, maquinaria, cargador

## Entidades
- A Coruña, C
- GALICIA, C
- Lugo, C
- Ourense, C
- Pontevedra, C
